# PROJECTE D'ADEQUACIÓ DE LOCAL PER A ÚS ADMINISTRATIU

- Propietat de l'arxiu: SOFT S.A.
- Format: FIEBDC-3/2002
- Programa: Presto 8.8
- Data dels preus: 20/11/2015
- Divisa: EUR

## 01.07 INSTAL·LACIONS
Import: 2929.89

### ISN SANITARIS I AIXETES
Import: 1714.93

**EJ13B71B** u Lavabo per a encastar de porcellana esmaltada, senzill, d'amplàr
2 u × 74.84 = 149.68
Lavabo per a encastar de porcellana esmaltada, senzill, d'amplària 40 cm, de color blanc i preu alt, encastat a taulell

| Codi | Ut | Descripció | Rendiment | Preu | Import |
|---|---|---|---|---|---|
| A012J000 | h | Oficial 1a lampista (mà d'obra) | 0.4 | 21.68 | 8.67 |
| A013J000 | h | Ajudant lampista (mà d'obra) | 0.1 | 18.6 | 1.86 |
| %NAAA00000250 | % | Medios auxiliares | 2.5 % | 10.53 | 0.26 |
| BJ13B71B | u | Lavabo p/encastar porcell.,senz.,ampl.53-75cm,blanc,preu alt (material) | 1 | 63.73 | 63.73 |
| B7J50010 | dm3 | Massilla segell.,silicona neut. monocomp. (material) | 0.025 | 12.79 | 0.32 |
|  |  | Total |  |  | 74.84 |

| Amidament | Uts. | Parcial |
|---|---|---|
| lavabos | 2 | 2.000 |
| Total |  | 2 |

**EJ14BA1P** u Inodor de porcellana esmaltada, de sortida vertical, amb seient
3 u × 148.77 = 446.31
Inodor de porcellana esmaltada, de sortida vertical, amb seient i tapa, cisterna i mecanismes de descàrrega i alimentació incorporats, de color blanc, model meridian de Roca, col·locat sobre el paviment i connectat a la xarxa d'evacuació

| Codi | Ut | Descripció | Rendiment | Preu | Import |
|---|---|---|---|---|---|
| A013J000 | h | Ajudant lampista | 0.34 | 18.6 | 6.32 |
| A012J000 | h | Oficial 1a lampista | 1.25 | 21.68 | 27.10 |
| %NAAA00000250 | % | Medios auxiliares | 2.5 % | 33.42 | 0.84 |
| B7J50010 | dm3 | Massilla segell.,silicona neut. monocomp. | 0.012 | 12.79 | 0.15 |
| BJ14BA1P | u | Inodor p/col.sob.pavim.,porcell.,vert.,cist.,blanc,preu alt (material) | 1 | 114.36 | 114.36 |
|  |  | Total |  |  | 148.77 |

**EJ1AB21P** u Abocador porcell.,aliment.integ.,blanc,preu alt,col.sob/pav.
1 u × 53.75 = 53.75
Abocador de porcellana esmaltada amb alimentació integrada, de color blanc, preu alt, col·locat sobre el paviment i connectat a la xarxa d'evacuació

| Codi | Ut | Descripció | Rendiment | Preu | Import |
|---|---|---|---|---|---|
| A013J000 | h | Ajudant lampista | 0.15 | 18.6 | 2.79 |
| A012J000 | h | Oficial 1a lampista | 0.6 | 21.68 | 13.01 |
| %NAAA00000250 | % | Medios auxiliares | 2.5 % | 15.80 | 0.40 |
| B7J50010 | dm3 | Massilla segell.,silicona neut. monocomp. | 0.015 | 12.79 | 0.19 |
| BJ1AB21P | u | Abocador porcell. esmal.,aliment.integ.,blanc,preu alt,+fix. (material) | 1 | 35.79 | 35.79 |
| BJ1ZS000 | kg | Pasta segell.enll. (material) | 0.245 | 6.39 | 1.57 |
|  |  | Total |  |  | 53.75 |

**EJ1ZAB01** u Reixa/protecció,munt.aboc.porcell. vitrif.,preu sup.
1 u × 22.38 = 22.38
Reixa feta amb acer inoxidable i protecció de goma, muntat a abocador de porcellana vitrificada, preu superior

| Codi | Ut | Descripció | Rendiment | Preu | Import |
|---|---|---|---|---|---|
| A013J000 | h | Ajudant lampista | 0.04 | 18.6 | 0.74 |
| A012J000 | h | Oficial 1a lampista | 0.15 | 21.68 | 3.25 |
| %NAAA00000150 | % | Medios auxiliares | 1.5 % | 3.99 | 0.06 |
| BJ1ZAB01 | u | Reixa/protector aboca.porcell. vitrif.,preu sup. (material) | 1 | 18.33 | 18.33 |
|  |  | Total |  |  | 22.38 |

**EJ18LAAL** u Aigüera planx.ac.inox.,pica i escorr.,L70-80cm,brillant,ampl.<=5
1 u × 59.45 = 59.45
Aigüera de planxa d'acer inoxidable amb una pica i escorredor, de 70 a 80 cm de llargària, acabat brillant i fins a 50 cm d'amplària, preu superior, col·locada sobre moble

| Codi | Ut | Descripció | Rendiment | Preu | Import |
|---|---|---|---|---|---|
| A013J000 | h | Ajudant lampista | 0.112 | 18.6 | 2.08 |
| A012J000 | h | Oficial 1a lampista | 0.45 | 21.68 | 9.76 |
| %NAAA00000250 | % | Medios auxiliares | 2.5 % | 11.84 | 0.30 |
| B7J50010 | dm3 | Massilla segell.,silicona neut. monocomp. | 0.035 | 12.79 | 0.45 |
| BJ18LAA1 | u | Aigüera planx.ac.inox.,pica i escorr.,70-80cm,brillant,ampl.<50c (material) | 1 | 46.86 | 46.86 |
|  |  | Total |  |  | 59.45 |

| Amidament | Uts. | Parcial |
|---|---|---|
| office | 1 | 1.000 |
| Total |  | 1 |

**EJ239121** u Aixeta senzilla tempor. p/lavab.,munt.s/taule.,cromat,preu alt,1
2 u × 33.85 = 67.70
Aixeta senzilla temporitzada per a lavabo, muntada superficialment sobre taulell o aparell sanitari, de llautó cromat, preu alt, amb entrada de 1/2´´

| Codi | Ut | Descripció | Rendiment | Preu | Import |
|---|---|---|---|---|---|
| A012J000 | h | Oficial 1a lampista | 0.45 | 21.68 | 9.76 |
| A013J000 | h | Ajudant lampista | 0.112 | 18.6 | 2.08 |
| %NAAA00000150 | % | Medios auxiliares | 1.5 % | 11.84 | 0.18 |
| BJ239121 | u | Aixeta senzilla,tempor.,p/munt.superf.sob.taul.o ap.s.,llautó cr (material) | 1 | 21.83 | 21.83 |
|  |  | Total |  |  | 33.85 |

**EJ2981B1** u Aixeta senzilla safareig.,munt.superf.,cromat,preu alt aixe.sort
1 u × 17.27 = 17.27
Aixeta senzilla per a safareigs, mural, muntada superficialment, de llautó cromat, preu alt, amb aixeta i sortida exterior roscada de 3/4´´, incorporades, amb entrada de 1/2´´

| Codi | Ut | Descripció | Rendiment | Preu | Import |
|---|---|---|---|---|---|
| A013J000 | h | Ajudant lampista | 0.075 | 18.6 | 1.40 |
| A012J000 | h | Oficial 1a lampista | 0.3 | 21.68 | 6.50 |
| %NAAA00000150 | % | Medios auxiliares | 1.5 % | 7.90 | 0.12 |
| BJ2981B1 | u | Aixeta senzilla safareig.,cromat,preu alt,sortida 3/4´´,1/2´´ (material) | 1 | 9.25 | 9.25 |
|  |  | Total |  |  | 17.27 |

| Amidament | Uts. | Parcial |
|---|---|---|
| abocador | 1 | 1.000 |
| Total |  | 1 |

**EJ24A121** u Aixeta p/inod.+cist.,munt.superf.,cromat,preu alt,1/2´´
3 u × 17.19 = 51.57
Aixeta de regulació per a inodor amb cisterna incorporada, mural, muntada superficialment, amb tub d'enllaç incorporat, de llautó cromat, preu alt, amb entrada de 1/2´´

| Codi | Ut | Descripció | Rendiment | Preu | Import |
|---|---|---|---|---|---|
| A012J000 | h | Oficial 1a lampista | 0.25 | 21.68 | 5.42 |
| A013J000 | h | Ajudant lampista | 0.062 | 18.6 | 1.15 |
| %NAAA00000150 | % | Medios auxiliares | 1.5 % | 6.57 | 0.10 |
| BJ24A121 | u | Aixeta cisterna,cromat,preu alt,1/2´´ (material) | 1 | 10.52 | 10.52 |
|  |  | Total |  |  | 17.19 |

**EJ28512G** u Aixeta monocomand. p/aigüera munt.superf.,llautó cromat,preu alt
1 u × 56.2 = 56.20
Aixeta monocomandament per a aigüera, muntada superficialment, de llautó cromat preu alt, amb broc giratori de tub, amb dues entrades de maniguets

| Codi | Ut | Descripció | Rendiment | Preu | Import |
|---|---|---|---|---|---|
| A012J000 | h | Oficial 1a lampista | 0.6 | 21.68 | 13.01 |
| A013J000 | h | Ajudant lampista | 0.15 | 18.6 | 2.79 |
| %NAAA00000150 | % | Medios auxiliares | 1.5 % | 15.80 | 0.24 |
| BJ28512G | u | Aixeta monocomand. p/aigüera,p/munt.superf.sob/taul./apar.sanit. (material) | 1 | 40.16 | 40.16 |
|  |  | Total |  |  | 56.2 |

| Amidament | Uts. | Parcial |
|---|---|---|
| office | 1 | 1.000 |
| Total |  | 1 |

**EJ331151** u Desguàs recte p/p/lavab.,llautó,D=1´´1/4,roscat sifó llautó crom
2 u × 13.93 = 27.86
Desguàs recte per a lavabo, amb tap i cadeneta incorporats, de llautó, de diàmetre 1´´1/4, roscat a un sifó de llautó cromat

| Codi | Ut | Descripció | Rendiment | Preu | Import |
|---|---|---|---|---|---|
| A012J000 | h | Oficial 1a lampista | 0.2 | 21.68 | 4.34 |
| A013J000 | h | Ajudant lampista | 0.05 | 18.6 | 0.93 |
| %NAAA00000150 | % | Medios auxiliares | 1.5 % | 5.27 | 0.08 |
| BJ331151 | u | Desguàs recte p/p/lavab.,llautó cromat,D=1´´1/4,p/rosc. (material) | 1 | 8.58 | 8.58 |
|  |  | Total |  |  | 13.93 |

**EJ3817D7** u Desguàs recte p/aigüera,PVC,D=40mm,connec.ramal/sifó PVC
1 u × 7.1 = 7.10
Desguàs recte per a aigüera, amb tap i cadeneta incorporats, de PVC, de diàmetre 40 mm, connectat a un ramal o a un sifó de PVC

| Codi | Ut | Descripció | Rendiment | Preu | Import |
|---|---|---|---|---|---|
| A012J000 | h | Oficial 1a lampista | 0.2 | 21.68 | 4.34 |
| A013J000 | h | Ajudant lampista | 0.05 | 18.6 | 0.93 |
| %NAAA00000150 | % | Medios auxiliares | 1.5 % | 5.27 | 0.08 |
| BJ3817D7 | u | Desguàs recte p/aigüera,tap/caden.,PVC,D=40mm,connect.sifó/ramal (material) | 1 | 1.75 | 1.75 |
|  |  | Total |  |  | 7.1 |

| Amidament | Uts. | Parcial |
|---|---|---|
| office | 1 | 1.000 |
| Total |  | 1 |

**EJ33B16F** u Sifó botella p/p/lavab.,llautó cromat,D=1´´1/4,enllaç D=30mm,con
2 u × 18.76 = 37.52
Sifó de botella per a lavabo, de llautó cromat de diàmetre 1´´1/4 amb enllaç de diàmetre 30 mm, connectat a la xarxa de petita evacuació

| Codi | Ut | Descripció | Rendiment | Preu | Import |
|---|---|---|---|---|---|
| A013J000 | h | Ajudant lampista | 0.05 | 18.6 | 0.93 |
| A012J000 | h | Oficial 1a lampista | 0.2 | 21.68 | 4.34 |
| %NAAA00000150 | % | Medios auxiliares | 1.5 % | 5.27 | 0.08 |
| BJ33B16F | u | Sifó botella p/p/lavab.,llautó cromat,D=1´´1/4,enllaç D=30mm,p/c (material) | 1 | 13.41 | 13.41 |
|  |  | Total |  |  | 18.76 |

**EJ38B4SF** u Sifó botella+vàlv.ventil. p/aigüera,ABS,D=40mm,flux 2,5l/s,AII s
1 u × 29.89 = 29.89
Sifó de botella registrable amb vàlvula de ventilació per a aigüera, d'ABS, de 40 mm de diàmetre, flux d'aire 2,5 l/s, de designació AII segons norma UNE-EN 12380, connectat a la xarxa de petita evacuació

| Codi | Ut | Descripció | Rendiment | Preu | Import |
|---|---|---|---|---|---|
| A013J000 | h | Ajudant lampista | 0.05 | 18.6 | 0.93 |
| A012J000 | h | Oficial 1a lampista | 0.2 | 21.68 | 4.34 |
| %NAAA00000150 | % | Medios auxiliares | 1.5 % | 5.27 | 0.08 |
| BJ38B4SF | u | Sifó botella+vàlv.ventil.p/aigüera,ABS,D=40mm,flux 2,5l/s,AII s/ (material) | 1 | 24.54 | 24.54 |
|  |  | Total |  |  | 29.89 |

| Amidament | Uts. | Parcial |
|---|---|---|
| office | 1 | 1.000 |
| Total |  | 1 |

**EJ42U010** u Dosif.vert.,118x206x68 mm,capac.1,1kg,acer inox.,col.fix.mecàniq
2 u × 35.52 = 71.04
Dosificador de sabó vertical, de dimensions 118x206x68 mm, capacitat d'1,1 kg, d'acer inoxidable amb acabat satinat en superfícies exposades, antivandàlic i amb visor de nivell de sabó i clau de seguretat , col·locat amb fixacions mecàniques

| Codi | Ut | Descripció | Rendiment | Preu | Import |
|---|---|---|---|---|---|
| A0127000 | h | Oficial 1a col·locador (mà d'obra) | 0.25 | 19.54 | 4.89 |
| %NAAA00000150 | % | Medios auxiliares | 1.5 % | 4.89 | 0.07 |
| BJ42U010 | u | Dosif.vert.,118x206x68mm,capac.1,1Kg,acer inox. (material) | 1 | 30.56 | 30.56 |
|  |  | Total |  |  | 35.52 |

**EJ43U005** u Dispens.paper rotlle p/eixugamans,290x310x190mm,col.fix.mecàniqu
2 u × 68.05 = 136.10
Dispensador de paper en rotlle per a eixugamans, de dimensions 290 x 310 x 190 mm, col·locat amb fixacions mecàniques

| Codi | Ut | Descripció | Rendiment | Preu | Import |
|---|---|---|---|---|---|
| A0127000 | h | Oficial 1a col·locador | 0.35 | 19.54 | 6.84 |
| %NAAA00000150 | % | Medios auxiliares | 1.5 % | 6.84 | 0.10 |
| BJ43U005 | u | Dispens.paper rotlle p/eixugamans,290x310x190mm (material) | 1 | 61.11 | 61.11 |
|  |  | Total |  |  | 68.05 |

**EJ46U010** u Barra mural recta p/bany adaptat,L=800mm,acer inox.,col.fix.mec.
1 u × 55.59 = 55.59
Barra mural recta per a bany adaptat, de 800 mm de llargària i 35 mm de D, de tub d'acer inoxidable, col·locat amb fixacions mecàniques

| Codi | Ut | Descripció | Rendiment | Preu | Import |
|---|---|---|---|---|---|
| A0127000 | h | Oficial 1a col·locador | 0.25 | 19.54 | 4.89 |
| %NAAA00000150 | % | Medios auxiliares | 1.5 % | 4.89 | 0.07 |
| BJ46U010 | u | Barra mural recta p/bany adaptat,L=800mm,acer inox. (material) | 1 | 50.63 | 50.63 |
|  |  | Total |  |  | 55.59 |

**EJ46U020** u Barra mural doble abatible p/bany adaptat,L=800mm,acer inox.,col
1 u × 159.51 = 159.51
Barra mural doble abatible per a bany adaptat, de 800 mm de llargària i 35 mm de D, de tub d'acer inoxidable, col·locat amb fixacions mecàniques

| Codi | Ut | Descripció | Rendiment | Preu | Import |
|---|---|---|---|---|---|
| A0127000 | h | Oficial 1a col·locador | 1 | 19.54 | 19.54 |
| %NAAA00000150 | % | Medios auxiliares | 1.5 % | 19.54 | 0.29 |
| BJ46U020 | u | Barra mural doble abatible p/bany adaptat,L=800mm,acer inox. (material) | 1 | 139.68 | 139.68 |
|  |  | Total |  |  | 159.51 |

**EJ4ZU010** u Porta-rotlles porcellana blanca p/encastar
3 u × 9.47 = 28.41
Porta-rotlles de porcellana blanca per encastar

| Codi | Ut | Descripció | Rendiment | Preu | Import |
|---|---|---|---|---|---|
| A0122000 | h | Oficial 1a paleta (mà d'obra) | 0.25 | 19.54 | 4.89 |
| %NAAA00000150 | % | Medios auxiliares | 1.5 % | 4.89 | 0.07 |
| B0711010 | kg | Adhesiu cimentós C1 (UNE-EN 12004) (material) | 0.5 | 0.28 | 0.14 |
| BJ4ZU010 | u | Porta-rotlles porcellana blanca p/encastar (material) | 1 | 4.37 | 4.37 |
|  |  | Total |  |  | 9.47 |

**EQ514A02** m2 Taulell d'aglomerat de quars de 1ª qualitat, tipus silestone o s
1.32 m2 × 180 = 237.60
Taulell d'aglomerat de quars de 1ª qualitat, tipus silestone o similar equivalent, de 3 cm. de gruix, amb cantell de 5 cm col.locat a 45º, amb tractament antibacterià, cantells polits, col.locat encastat als paraments laterals, , segellat, totalment acabat. Inclou formació de forats per lavabo i polit de cantells dels forats.

| Amidament | Uts. | Llarg | Ample | Parcial |
|---|---|---|---|---|
| serveis | 1 | 1.6 | 0.45 | 0.720 |
|  | 1 | 1.5 | 0.4 | 0.600 |
| Total |  |  |  | 1.32 |

### ISJ SANEJAMENT
Import: 546.05

**ED111B21** m Desg.ap.sanitari tub PVC-U,paret massissa,àrea aplicació B,DN=40
22 m × 13.25 = 291.50
Desguàs d'aparell sanitari amb tub de PVC-U de paret massissa, àrea d'aplicació B segons norma UNE-EN 1329-1, de DN 40 mm, fins a baixant, caixa o clavegueró

| Codi | Ut | Descripció | Rendiment | Preu | Import |
|---|---|---|---|---|---|
| A012J000 | h | Oficial 1a lampista | 0.36 | 21.68 | 7.80 |
| A013J000 | h | Ajudant lampista | 0.18 | 18.6 | 3.35 |
| %NAAA00000150 | % | Medios auxiliares | 1.5 % | 11.15 | 0.17 |
| BD13129B | m | Tub PVC-U paret massissa,àrea aplicació B,DN=40mm,llarg.=5m,p/en (material) | 1.25 | 1.07 | 1.34 |
| BDW3B200 | u | Accessori genèric p/tub PVC,D=40mm (material) | 1 | 0.58 | 0.58 |
| BDY3B200 | u | Element munt. p/tub PVC,D=40mm (material) | 1 | 0.01 | 0.01 |
|  |  | Total |  |  | 13.25 |

| Amidament | Uts. | Llarg | Parcial |
|---|---|---|---|
| aiguera | 12 |  | 12.000 |
| lavabos | 2 | 5 | 10.000 |
| Total |  |  | 22 |

**ED15B771** m Baixant PVC-U paret massissa,B,DN=110mm,fix.mec.brides
15 m × 16.97 = 254.55
Baixant de tub de PVC-U de paret massissa, àrea d'aplicació B segons norma UNE-EN 1329-1, de DN 110 mm, incloses les peces especials i fixat mecànicament amb brides

| Codi | Ut | Descripció | Rendiment | Preu | Import |
|---|---|---|---|---|---|
| A0137000 | h | Ajudant col·locador (mà d'obra) | 0.18 | 17.35 | 3.12 |
| A0127000 | h | Oficial 1a col·locador | 0.36 | 19.54 | 7.03 |
| %NAAA00000150 | % | Medios auxiliares | 1.5 % | 10.15 | 0.15 |
| BDW3B700 | u | Accessori genèric p/tub PVC,D=110mm (material) | 0.33 | 4.32 | 1.43 |
| BD13177B | m | Tub PVC-U paret massissa,àrea aplicació B,DN=110mm,llarg.=3m,p/e (material) | 1.4 | 3.2 | 4.48 |
| BD1Z2200 | u | Brida p/tub PVC,D=75-110mm (material) | 0.67 | 1.04 | 0.70 |
| BDY3B700 | u | Element munt. p/tub PVC,D=110mm (material) | 1 | 0.06 | 0.06 |
|  |  | Total |  |  | 16.97 |

| Amidament | Uts. | Parcial |
|---|---|---|
| recollida inodors fins a baixant més proper | 15 | 15.000 |
| Total |  | 15 |

### IAJ AJUDES
Import: 601

**PPAUAJUD** u ajudes a instal.lacions (material)
1 u × 601 = 601.00
Ajudes de ram de paleta en instal.lacions complertes de: Sanejament, il.luminació, electricitat, climatització, ventilació, comunicacions, dades, audiovisuals, lampisteria, seguretat, contraincendis, etc., per a una correcte execució de les instal.lacions que compren: ma d'obra i materials per obrir i tapar regates i forats, colocació de caixetins, formació de pasamurs, forats en forjats amb maquina taladradora de diamant amb aigua, encast de petits elements, formació de bancades per a maquinaries, descarregues de material en planta i posterior retirada de runa.
- Codi: PRAT ESPAIS (08/09/2005)
Import: 206862.64

## 01.01 TREBALLS PREVIS I ENDERROCS
Import: 1819.32

**K218A410** m2 Enderroc cel ras+entram.sup.,m.manuals,càrr.man.
224 m2 × 3.32 = 743.68
Enderroc de cel ras i entramat de suport, amb mitjans manuals i càrrega manual sobre camió o contenidor

| Codi | Ut | Descripció | Rendiment | Preu | Import |
|---|---|---|---|---|---|
| A0140000 | h | Manobre (mà d'obra) | 0.2 | 16.33 | 3.27 |
| %NAAA00000150 | % | Medios auxiliares | 1.5 % | 3.27 | 0.05 |
|  |  | Total |  |  | 3.32 |

| Amidament | Uts. | Parcial |
|---|---|---|
| local existent | 224 | 224.000 |
| Total |  | 224 |

**K21A20VI** u Arrencada de full i bastiment de tancament o portam de vidre de
2 u × 24.87 = 49.74
Arrencada de full i bastiment de tancament o portam de vidre de grans dimensions amb mitjans manuals i càrrega manual sobre camió o contenidor

| Codi | Ut | Descripció | Rendiment | Preu | Import |
|---|---|---|---|---|---|
| A0140000 | h | Manobre | 1.5 | 16.33 | 24.50 |
| %NAAA00000150 | % | Medios auxiliares | 1.5 % | 24.50 | 0.37 |
|  |  | Total |  |  | 24.87 |

| Amidament | Uts. | Parcial |
|---|---|---|
| porta actual | 1 | 1.000 |
| nova porta | 1 | 1.000 |
| Total |  | 2 |

**K21A20RE** u Desmuntatge de reixa existent sobre fusteria d'alumini amb mitja
3 u × 21.55 = 64.65
Desmuntatge de reixa existent sobre fusteria d'alumini amb mitjans manuals i càrrega manual sobre camió o contenidor

| Codi | Ut | Descripció | Rendiment | Preu | Import |
|---|---|---|---|---|---|
| A0140000 | h | Manobre | 1.3 | 16.33 | 21.23 |
| %NAAA00000150 | % | Medios auxiliares | 1.5 % | 21.23 | 0.32 |
|  |  | Total |  |  | 21.55 |

| Amidament | Uts. | Parcial |
|---|---|---|
| ventil.lacions zona existent | 3 | 3.000 |
| Total |  | 3 |

**K21615GL** m2 Enderroc de tancament de guix laminat, amb mitjans manuals i càr
85.14 m2 × 4.14 = 352.48
Enderroc de tancament de guix laminat, amb mitjans manuals i càrrega manual de runa sobre camió o contenidor

| Codi | Ut | Descripció | Rendiment | Preu | Import |
|---|---|---|---|---|---|
| A0140000 | h | Manobre | 0.25 | 16.33 | 4.08 |
| %NAAA00000150 | % | Medios auxiliares | 1.5 % | 4.08 | 0.06 |
|  |  | Total |  |  | 4.14 |

| Amidament | Uts. | Llarg | Ample | Parcial |
|---|---|---|---|---|
| tancaments buits façana | 2 | 3.8 | 4.4 | 33.440 |
|  | 2 | 3.3 | 4.4 | 29.040 |
|  | 1 | 3.15 | 4.4 | 13.860 |
|  | 1 | 2 | 4.4 | 8.800 |
| Total |  |  |  | 85.14 |

**K216477P** m2 Enderroc paret tancam. maó calat,g=15cm,a mà+mart.trenc.man.,càr
20.33 m2 × 10.69 = 217.33
Enderroc puntual / obertura de buit en paret de tancament de maó calat de 15 cm de gruix, a mà i amb martell trencador manual, previ tall del tram a enderrocar amb màquina de disc i càrrega manual de runa sobre camió o contenidor

| Codi | Ut | Descripció | Rendiment | Preu | Import |
|---|---|---|---|---|---|
| A0140000 | h | Manobre | 0.29 | 16.33 | 4.74 |
| A0150000 | h | Manobre especialista (mà d'obra) | 0.29 | 16.89 | 4.90 |
| %NAAA00000150 | % | Medios auxiliares | 1.5 % | 9.64 | 0.14 |
| C2001000 | h | Martell trenc.man. (maquinària) | 0.29 | 3.15 | 0.91 |
|  |  | Total |  |  | 10.69 |

| Amidament | Uts. | Llarg | Ample | Parcial |
|---|---|---|---|---|
| divisio dos locals | 1 | 1.5 | 3.08 | 4.620 |
|  | 1 | 5.1 | 3.08 | 15.708 |
| Total |  |  |  | 20.33 |

**K219CANL** m Formació de canal en paviment de gres existent, amb marcat previ
24 m × 16.31 = 391.44
Formació de canal en paviment de gres existent, amb marcat previ, tall en paviment 10 cm de fondària com a mínim, amb màquina tallajunts amb disc de diamant, enderroc amb mitjans manuals i martell elèctric de franja de paviment, i carrega manual de runa sobre camió o contenidor

| Codi | Ut | Descripció | Rendiment | Preu | Import |
|---|---|---|---|---|---|
| A0150000 | h | Manobre especialista | 0.65 | 16.89 | 10.979 |
| %NAAA00000150 | % | Medios auxiliares | 1.5 % | 10.979 | 0.165 |
| C170H000 | h | Màquina tallajunts disc diamant p/paviment (maquinària) | 0.65 | 7.94 | 5.161 |
|  |  | Total |  |  | 16.31 |

| Amidament | Uts. | Llarg | Parcial |
|---|---|---|---|
| canaletes instal.lacions | 3 | 8 | 24.000 |
| Total |  |  | 24 |

## 01.02 DIVISIONS
Import: 46936.47

**E618566K** m2 Paret tanc. 2cares,gruix=20cm,bloc foradat mort.ciment,400x200x2
125.62 m2 × 28.42 = 3570.12
Paret de tancament de dues cares vistes de 20 cm de gruix de bloc foradat de morter ciment, de 400x200x200 mm, llis, gris amb components hidrofugants, categoria I segons la norma UNE-EN 771-3 , col·locat amb morter mixt 1:2:10 de ciment pòrtland amb filler calcari

| Codi | Ut | Descripció | Rendiment | Preu | Import |
|---|---|---|---|---|---|
| A0122000 | h | Oficial 1a paleta | 0.52 | 19.54 | 10.16 |
| A0140000 | h | Manobre | 0.26 | 16.33 | 4.25 |
| %NAAA00000250 | % | Medios auxiliares | 2.5 % | 14.41 | 0.36 |
| B0E244L6 | u | Bloc foradat morter ciment,llis 400x200x200mm,+hidrofugants,c.vi (material) | 12.137 | 0.96 | 11.65 |
| D070A4D1 | m3 | Morter mixt ciment pòrtland+fill.calc. CEM II/B-L,calç,sorra ,20 | 0.015 | 133.4 | 2.00 |
|  |  | Total |  |  | 28.42 |

| Amidament | Uts. | Llarg | Ample | Parcial |
|---|---|---|---|---|
| zona serveis | 3 | 3.55 | 4.4 | 46.860 |
|  | 1 | 11.3 | 4.4 | 49.720 |
|  | 1 | 6.6 | 4.4 | 29.040 |
| Total |  |  |  | 125.62 |

**E618561V** m2 Paret de tancament de dues cares vistes de 11 cm de gruix de blo
88.66 m2 × 19.69 = 1745.72
Paret de tancament de dues cares vistes de 11 cm de gruix de bloc foradat de morter ciment, de 400x110x200 mm, llis, gris amb components hidrofugants, categoria I segons la norma UNE-EN 771-3 , col·locat amb morter mixt 1:2:10 de ciment pòrtland amb filler calcari

| Codi | Ut | Descripció | Rendiment | Preu | Import |
|---|---|---|---|---|---|
| A0140000 | h | Manobre | 0.15 | 16.33 | 2.45 |
| A0122000 | h | Oficial 1a paleta | 0.3 | 19.54 | 5.86 |
| %NAAA00000250 | % | Medios auxiliares | 2.5 % | 8.31 | 0.21 |
| B0E244LV | u | Bloc foradat de morter de ciment, llis, de 400x110x200 mm, amb components hidrofugants, de cara vista, gris, categoria I segons norma UNE-EN 771-3 (material) | 12.12 | 0.79 | 9.57 |
| D070A4D1 | m3 | Morter mixt ciment pòrtland+fill.calc. CEM II/B-L,calç,sorra ,20 | 0.012 | 133.4 | 1.60 |
|  |  | Total |  |  | 19.69 |

| Amidament | Uts. | Llarg | Ample | Parcial |
|---|---|---|---|---|
| magatzem | 1 | 12.6 | 4.4 | 55.440 |
|  | 1 | 1.65 | 4.4 | 7.260 |
|  | 1 | 5.9 | 4.4 | 25.960 |
| Total |  |  |  | 88.66 |

**E6524A4B** m2 Envà pl.guix laminat,estruc.senzilla N78mm, /400mm(48mm),1xA(15m
151.77 m2 × 25.77 = 3911.11
Envà de plaques de guix laminat format per estructura senzilla normal amb perfileria de planxa d'acer galvanitzat, amb un gruix total de l'envà de 78 mm, muntants cada 400 mm de 48 mm d'amplària i canals de 48 mm d'amplària, 1 placa estàndard (A) de 15 mm de gruix en cada cara, fixades mecànicament i aïllament de plaques de llana de roca de resistència tèrmica >= 1,081 m2.K/W

| Codi | Ut | Descripció | Rendiment | Preu | Import |
|---|---|---|---|---|---|
| A0127000 | h | Oficial 1a col·locador | 0.3 | 19.54 | 5.86 |
| A0137000 | h | Ajudant col·locador | 0.13 | 17.35 | 2.26 |
| %NAAA00000150 | % | Medios auxiliares | 1.5 % | 8.12 | 0.12 |
| B7C9H5M0 | m2 | Placa semiríg.MW-roca,UNE-EN 13162 26-35kg/m3,g=40mm,cond.tèrmic (material) | 1.03 | 0.87 | 0.90 |
| B6B12211 | m | Canal planxa acer galv.params.horitz.,ampl.=48mm (material) | 0.998 | 1.04 | 1.04 |
| B6BZ1A10 | m | Banda acústica autoadh.,ampl.=<=50mm,p/junts plaques guix lamina (material) | 0.47 | 0.44 | 0.21 |
| B0A44000 | cu | Visos p/guix lam. (material) | 0.42 | 7.42 | 3.12 |
| B0A4A400 | cu | Visos,galvanitzats (material) | 0.12 | 1.85 | 0.22 |
| B7JZ00E1 | m | Cinta pap.resist., p/junts plaques guix laminat (material) | 4 | 0.06 | 0.24 |
| B0A61600 | u | Tac niló D=6-8mm,+vis (material) | 6 | 0.1 | 0.60 |
| B7J500ZZ | kg | Massilla p/junt cartró-guix (material) | 0.8 | 1.01 | 0.81 |
| B0CC1410 | m2 | Placa guix lamin. A i gruix 15mm (material) | 2.06 | 3.49 | 7.19 |
| B6B11211 | m | Muntant planxa acer galv.params.vert.,ampl.=48mm (material) | 3.675 | 0.87 | 3.20 |
|  |  | Total |  |  | 25.77 |

| Amidament | Uts. | Llarg | Ample | Parcial |
|---|---|---|---|---|
| Local existent | 2 | 2.88 | 4.08 |  |
|  | 1 | 1.9 | 4.08 |  |
|  | 1 | 3.55 | 4.08 |  |
| local nou | 1 | 5.06 | 4.08 |  |
|  | 2 | 5.2 | 4.4 |  |
|  | 1 | 3.06 | 4.4 |  |
|  | 1 | 2 | 4.4 |  |
|  | 1 | 2.65 | 4.4 |  |
| sobre envà mòbil | 1 | 5.2 | 1.1 |  |
| Total |  |  |  | 151.77 |

**E6524ATR** m2 Trasdossat de plaques de guix laminat format per estructura senz
92.74 m2 × 22.09 = 2048.63
Trasdossat de plaques de guix laminat format per estructura senzilla normal amb perfileria de planxa d'acer galvanitzat, amb un gruix total de l'envà de 78 mm, muntants cada 400 mm de 48 mm d'amplària i canals de 48 mm d'amplària, 1 placa estàndard (A) de 15 mm de gruix, fixada mecànicament i aïllament de plaques de llana de roca de resistència tèrmica >= 1,081 m2.K/W

| Codi | Ut | Descripció | Rendiment | Preu | Import |
|---|---|---|---|---|---|
| A0137000 | h | Ajudant col·locador | 0.13 | 17.35 | 2.26 |
| A0127000 | h | Oficial 1a col·locador | 0.38 | 19.54 | 7.43 |
| %NAAA00000150 | % | Medios auxiliares | 1.5 % | 9.69 | 0.15 |
| B7JZ00E1 | m | Cinta pap.resist., p/junts plaques guix laminat | 2 | 0.06 | 0.12 |
| B7J500ZZ | kg | Massilla p/junt cartró-guix | 0.8 | 1.01 | 0.81 |
| B7C9H5M0 | m2 | Placa semiríg.MW-roca,UNE-EN 13162 26-35kg/m3,g=40mm,cond.tèrmic | 1.03 | 0.87 | 0.90 |
| B0A4A400 | cu | Visos,galvanitzats | 0.12 | 1.85 | 0.22 |
| B6BZ1A10 | m | Banda acústica autoadh.,ampl.=<=50mm,p/junts plaques guix lamina | 0.47 | 0.44 | 0.21 |
| B0A61600 | u | Tac niló D=6-8mm,+vis | 6 | 0.1 | 0.60 |
| B6B12211 | m | Canal planxa acer galv.params.horitz.,ampl.=48mm | 0.998 | 1.04 | 1.04 |
| B6B11211 | m | Muntant planxa acer galv.params.vert.,ampl.=48mm | 3.675 | 0.87 | 3.20 |
| B0CC1410 | m2 | Placa guix lamin. A i gruix 15mm | 1.03 | 3.49 | 3.59 |
| B0A44000 | cu | Visos p/guix lam. | 0.21 | 7.42 | 1.56 |
|  |  | Total |  |  | 22.09 |

| Amidament | Uts. | Llarg | Ample | Parcial |
|---|---|---|---|---|
| façana local nou | 1 | 14.7 | 4.4 | 64.680 |
|  | -2 | 3.8 | 4.2 | -31.920 |
|  | 1 | 22.52 | 4.4 | 99.088 |
|  | -2 | 3.3 | 4.2 | -27.720 |
|  | -1 | 3.15 | 4.2 | -13.230 |
|  | -1 | 2 | 4.2 | -8.400 |
| sobre paret de gero | 1 | 3.2 | 3.2 | 10.240 |
| Total |  |  |  | 92.74 |

**E6524AHD** m2 Trasdossat directe de placa de guix laminat hidrofogat, tipus p
22.87 m2 × 8.55 = 195.54
Trasdossat directe de placa de guix laminat hidrofogat, tipus pladur WA amb 1 placa de 15 mm de gruix, fixada mecànicament, sobre envà o trasdossat de pladur existent

| Codi | Ut | Descripció | Rendiment | Preu | Import |
|---|---|---|---|---|---|
| A0127000 | h | Oficial 1a col·locador | 0.08 | 19.54 | 1.56 |
| A0137000 | h | Ajudant col·locador | 0.05 | 17.35 | 0.87 |
| %NAAA00000150 | % | Medios auxiliares | 1.5 % | 2.43 | 0.04 |
| B0CC1410 | m2 | Placa guix lamin. A i gruix 15mm | 1.03 | 3.49 | 3.59 |
| B7JZ00E1 | m | Cinta pap.resist., p/junts plaques guix laminat | 2 | 0.06 | 0.12 |
| B0A44000 | cu | Visos p/guix lam. | 0.21 | 7.42 | 1.56 |
| B7J500ZZ | kg | Massilla p/junt cartró-guix | 0.8 | 1.01 | 0.81 |
|  |  | Total |  |  | 8.55 |

| Amidament | Uts. | Llarg | Ample | Parcial |
|---|---|---|---|---|
| sobre mitgera - zones humides | 1 | 2.88 | 4.04 | 11.635 |
|  | 1 | 0.93 | 4.04 | 3.757 |
|  | 1 | 1.85 | 4.04 | 7.474 |
| Total |  |  |  | 22.87 |

**E6524ACL** m2 Fomració de calaixos o folrat de pilars amb trasdossat de plaque
118.8 m2 × 24.59 = 2921.29
Fomració de calaixos o folrat de pilars amb trasdossat de plaques de guix laminat format per estructura senzilla normal amb perfileria de planxa d'acer galvanitzat, amb un gruix total de l'envà de 78 mm, muntants cada 400 mm de 48 mm d'amplària i canals de 48 mm d'amplària, 1 placa estàndard (A) de 15 mm de gruix, fixada mecànicament i aïllament de plaques de llana de roca de resistència tèrmica >= 1,081 m2.K/W

| Codi | Ut | Descripció | Rendiment | Preu | Import |
|---|---|---|---|---|---|
| A0127000 | h | Oficial 1a col·locador | 0.4 | 19.54 | 7.82 |
| A0137000 | h | Ajudant col·locador | 0.25 | 17.35 | 4.34 |
| %NAAA00000150 | % | Medios auxiliares | 1.5 % | 12.16 | 0.18 |
| B0A44000 | cu | Visos p/guix lam. | 0.21 | 7.42 | 1.56 |
| B7J500ZZ | kg | Massilla p/junt cartró-guix | 0.8 | 1.01 | 0.81 |
| B7JZ00E1 | m | Cinta pap.resist., p/junts plaques guix laminat | 2 | 0.06 | 0.12 |
| B0CC1410 | m2 | Placa guix lamin. A i gruix 15mm | 1.03 | 3.49 | 3.59 |
| B0A4A400 | cu | Visos,galvanitzats | 0.12 | 1.85 | 0.22 |
| B6B12211 | m | Canal planxa acer galv.params.horitz.,ampl.=48mm | 0.998 | 1.04 | 1.04 |
| B0A61600 | u | Tac niló D=6-8mm,+vis | 6 | 0.1 | 0.60 |
| B6BZ1A10 | m | Banda acústica autoadh.,ampl.=<=50mm,p/junts plaques guix lamina | 0.47 | 0.44 | 0.21 |
| B7C9H5M0 | m2 | Placa semiríg.MW-roca,UNE-EN 13162 26-35kg/m3,g=40mm,cond.tèrmic | 1.03 | 0.87 | 0.90 |
| B6B11211 | m | Muntant planxa acer galv.params.vert.,ampl.=48mm | 3.675 | 0.87 | 3.20 |
|  |  | Total |  |  | 24.59 |

| Amidament | Uts. | Llarg | Ample | Parcial |
|---|---|---|---|---|
| pilars | 2 | 3 | 4.4 | 26.400 |
|  | 6 | 1 | 4.4 | 26.400 |
| retonrs clima | 10 | 1.5 | 4.4 | 66.000 |
| Total |  |  |  | 118.8 |

**E652I20B** m2 Increment per sustitució de placa normal de cartró guix tipus pl
112.32 m2 × 1.01 = 113.44
Increment per sustitució de placa normal de cartró guix tipus pladur n de 15 mm per placa de cartró guix hidròfuga i resistent a l'aigua de 15 mm de gruix tipus pladur wa, en trasdossats, envans i sostres de cartró guix.

| Codi | Ut | Descripció | Rendiment | Preu | Import |
|---|---|---|---|---|---|
| B0CCI01B | m2 | Increment per sustitució de placa normal de cartró guix tipus pladur n de 15 mm per placa de cartró guix hidròfuga i resistent a l'aigua de 15 mm de gruix tipus pladur wa, en trasdossats, envans i sostres de cartró guix. (material) | 1 | 1 | 1.00 |
| %NAAA | U | Despeses auxiliars | 1 % | 1.00 | 0.01 |
|  |  | Total |  |  | 1.01 |

| Amidament | Uts. | Llarg | Ample | Parcial |
|---|---|---|---|---|
| envans | 2 | 1.9 | 4.08 | 15.504 |
|  | 2 | 3.55 | 4.08 | 28.968 |
|  | 2 | 3.06 | 4.4 | 26.928 |
|  | 2 | 2 | 4.4 | 17.600 |
|  | 2 | 2.65 | 4.4 | 23.320 |
| Total |  |  |  | 112.32 |

**E66E0328** m2 Mampara modular de 80 mm de gruix, formada per simple vidre lami
98.64 m2 × 124.56 = 12286.60
Mampara modular de 80 mm de gruix, formada per simple vidre laminar de seguretat de 4+4 mm de gruix, amb sistema de suspensió sobre perfileria oculta d'alumini extrusionat i junts termoplàstics per al segellat dels vidres i del perímetre dels taulers, inclou p.p. de portes del mateix vidre, amb perfilaria perimetral d'alumin i amb ferramenta , col·locada

| Codi | Ut | Descripció | Rendiment | Preu | Import |
|---|---|---|---|---|---|
| A012M000 | h | Oficial 1a muntador (mà d'obra) | 0.35 | 20.2 | 7.07 |
| A013M000 | h | Ajudant muntador (mà d'obra) | 0.35 | 17.35 | 6.07 |
| %NAAA00000150 | % | Medios auxiliares | 1.5 % | 13.14 | 0.20 |
| B66E0328 | m2 | Mampara modular,g=80mm,vidre simp. 3+3mm (material) | 1.3 | 85.55 | 111.22 |
|  |  | Total |  |  | 124.56 |

| Amidament | Uts. | Llarg | Ample | Parcial |
|---|---|---|---|---|
| mampares vidre | 1 | 6.99 | 4.08 | 28.519 |
|  | 1 | 3.2 | 4.08 | 13.056 |
|  | 1 | 4.44 | 4.08 | 18.115 |
|  | 1 | 4.1 | 4.4 | 18.040 |
|  | 1 | 4.75 | 4.4 | 20.900 |
| Total |  |  |  | 98.64 |

**E66E043P** m2 Mampara modular de 80 mm de gruix, formada per doble tauler de p
62.14 m2 × 87.97 = 5466.46
Mampara modular de 80 mm de gruix, formada per doble tauler de partícules aglomerades de fusta revestit amb melamina de 16 mm de gruix, espai interior reblert de llana de roca, sòcol inferior i remat superior d'alumini, amb un 60 % de superfície envidriada amb vidre laminar de seguretat 4+4, ambsistema de suspensió sobre perfileria oculta d'alumini extrusionat i junts termoplàstics per al segellat dels perímetre dels taulers, inclós p.p. de porta de MDF acabat amb melamina d'una fulla batent de 40 mm de gruix i 82,5x210 cm de llum de pas, inclosa la ferramenta col·locada

| Codi | Ut | Descripció | Rendiment | Preu | Import |
|---|---|---|---|---|---|
| A012M000 | h | Oficial 1a muntador | 0.3 | 20.2 | 6.06 |
| A013M000 | h | Ajudant muntador | 0.3 | 17.35 | 5.21 |
| %NAAA00000150 | % | Medios auxiliares | 1.5 % | 11.27 | 0.17 |
| B66E0431 | m2 | Mampara modular,g=80mm,tauler partícules aglom.fusta+melamina (material) | 1 | 37.54 | 37.54 |
| E66E33M6 | m2 | Mòdul porta MDF acab.melamina 1fulla bat.,g=40mm,82,5x210cm,+fer | 0.2 | 194.93 | 38.99 |
|  |  | Total |  |  | 87.97 |

| Amidament | Uts. | Llarg | Ample | Parcial |
|---|---|---|---|---|
| local exist | 1 | 3.8 | 4.08 | 15.504 |
| local nou | 1 | 4.2 | 4.4 | 18.480 |
|  | 2 | 3.2 | 4.4 | 28.160 |
| Total |  |  |  | 62.14 |

**E612BR1V** m2 Paret divis.recolzada,14cm,maó calat,HD,290x140x100mm,p/revestir
6.86 m2 × 21.76 = 149.27
Paret divisòria recolzada de gruix 14 cm, de maó calat, HD, de 290x140x100 mm, per a revestir, categoria I, segons la norma UNE-EN 771-1, col·locat amb morter per a ram de paleta industrialitzat M 5 (5 N/mm2 ) de designació (G) segons norma UNE-EN 998-2

| Codi | Ut | Descripció | Rendiment | Preu | Import |
|---|---|---|---|---|---|
| A0140000 | h | Manobre | 0.2 | 16.33 | 3.27 |
| A0150000 | h | Manobre especialista | 0.15 | 16.89 | 2.53 |
| A0122000 | h | Oficial 1a paleta | 0.5 | 19.54 | 9.77 |
| %NAAA00000250 | % | Medios auxiliares | 2.5 % | 15.57 | 0.39 |
| B0F1D2A1 | u | Maó calat,290x140x100mm,p/revestir,categoria I,HD,UNE-EN 771-1 (material) | 31.2 | 0.13 | 4.06 |
| B0111000 | m3 | Aigua (material) | 0.014 | 1.31 | 0.02 |
| B0710250 | t | Mort.ram paleta M5,granel,(G) UNE-EN 998-2 (material) | 0.058 | 25.76 | 1.49 |
| C1704100 | h | Mesc.cont.+sitja granel (maquinària) | 0.15 | 1.51 | 0.23 |
|  |  | Total |  |  | 21.76 |

| Amidament | Uts. | Llarg | Ample | Parcial |
|---|---|---|---|---|
| confinat paviment | 1 | 8.4 | 0.45 | 3.780 |
|  | 1 | 4 | 0.45 | 1.800 |
|  | 1 | 2.85 | 0.45 | 1.283 |
| Total |  |  |  | 6.86 |

**EAU15A20** m2 Envà mòbil bidireccional format per mòduls de 0,6x3,5 m de dimen
15.76 m2 × 305.12 = 4808.69
Envà mòbil bidireccional format per mòduls de 0,6x3,5 m de dimensions màximes i 71 mm de gruix, amb una massa superficial 32 kg/m2, perfileria vista d'alumini anoditzat i aïllament interior de llana de roca, acabat exterior amb taulell de melamina, mecanismes de fixació i alliberament manuals, junts acústics verticals i sistema plegable, amb carril superior sense guia inferior, inclòs subestructura d'acer de fixació al sostre. col·locat

| Codi | Ut | Descripció | Rendiment | Preu | Import |
|---|---|---|---|---|---|
| A013M000 | h | Ajudant muntador | 0.905 | 17.35 | 15.70 |
| A012M000 | h | Oficial 1a muntador | 0.905 | 20.2 | 18.28 |
| %NAAA00000150 | % | Medios auxiliares | 1.5 % | 33.98 | 0.51 |
| BAU15A20 | m2 | Mòdul p/envà mòbil bidirec.1,2x3,5m,g=71mm,massa sup.=32kg/m2,ac (material) | 1 | 270.63 | 270.63 |
|  |  | Total |  |  | 305.12 |

| Amidament | Uts. | Llarg | Ample | Parcial |
|---|---|---|---|---|
| divisio sala | 1 | 5.2 | 3.03 | 15.756 |
| Total |  |  |  | 15.76 |

**E69110FE** m2 Gelosia de peça ceràmica vidriada, color a escollir, de 200x100
44 m2 × 220.9 = 9719.60
Gelosia de peça ceràmica vidriada, color a escollir, de 200x100x70 mm, model Rectangular de Ceramica FARRÉS o similar equivalent, col·locada amb morter mixt 1:2:10 i enmarcada lateralment amb dues pletines d'acer de 10 mm de gruix i 230mm d'ample fixades a la fusteria d'alumini, lacades del mateix color RAL de la fusteira d'alumini,

| Codi | Ut | Descripció | Rendiment | Preu | Import |
|---|---|---|---|---|---|
| A0140000 | h | Manobre | 0.5 | 16.33 | 8.17 |
| A0122000 | h | Oficial 1a paleta | 1 | 19.54 | 19.54 |
| %NAAA00000250 | % | Medios auxiliares | 2.5 % | 27.71 | 0.69 |
| B0FCEE60 | u | Peça ceràm.p/gelosi.,140x140x60mm (material) | 50 | 1.57 | 78.50 |
| D070A4D1 | m3 | Morter mixt ciment pòrtland+fill.calc. CEM II/B-L,calç,sorra ,20 | 0.009 | 133.4 | 1.20 |
| E44Z5A25 | kg | Acer S275JR,perf.lam.L,LD,T,rodó,quad.,rectang.,treb.taller+anti | 40 | 2.82 | 112.80 |
|  |  | Total |  |  | 220.9 |

| Amidament | Uts. | Llarg | Ample | Parcial |
|---|---|---|---|---|
| gelosies | 11 | 1 | 4 | 44.000 |
| Total |  |  |  | 44 |

## 01.03 REVESTIMENTS
Import: 19910.03

### 01.03.01 ARREBOSSATS I ENRAJOLATS
Import: 917.14

**E8251235** m2 Enrajolat vert.int.,h<=3m,raj.esmalt.mat,preu alt,16-25p/m2,col.
65.51 m2 × 14 = 917.14
Enrajolat de parament vertical interior a una alçària <= 3 m amb rajola de ceràmica esmaltada mat, rajola de València, grup BIII (UNE-EN 14411), preu alt, de 16 a 25 peces/m2 col·locades amb adhesiu per a rajola ceràmica C1 (UNE-EN 12004) i rejuntat amb beurada CG1 (UNE-EN 13888)

| Codi | Ut | Descripció | Rendiment | Preu | Import |
|---|---|---|---|---|---|
| A0127000 | h | Oficial 1a col·locador | 0.3 | 19.54 | 5.86 |
| A0140000 | h | Manobre | 0.1 | 16.33 | 1.63 |
| %NAAA00000250 | % | Medios auxiliares | 2.5 % | 7.49 | 0.19 |
| B05A2103 | kg | Beurada p/ceràmica CG1 (UNE-EN 13888),color (material) | 0.51 | 0.27 | 0.14 |
| B0FH3172 | m2 | Rajola ceràm.prems. esmalt.matrajola de valència,rectang/quadr. (material) | 1.1 | 4.37 | 4.81 |
| B0711010 | kg | Adhesiu cimentós C1 (UNE-EN 12004) | 4.903 | 0.28 | 1.37 |
|  |  | Total |  |  | 14 |

| Amidament | Uts. | Llarg | Ample | Parcial |
|---|---|---|---|---|
| serveis | 2 | 1.6 | 1.2 | 3.840 |
|  | 2 | 1.9 | 1.2 | 4.560 |
|  | 4 | 1.88 | 1.2 | 9.024 |
| abocador | 2 | 3.53 | 1.2 | 8.472 |
|  | 2 | 0.93 | 1.2 | 2.232 |
| serveis | 2 | 3.06 | 1.2 | 7.344 |
|  | 2 | 1.57 | 1.2 | 3.768 |
|  | 2 | 1.2 | 1.2 | 2.880 |
|  | 2 | 1.75 | 1.2 | 4.200 |
|  | 4 | 2 | 1.2 | 9.600 |
|  | 2 | 2.35 | 1.2 | 5.640 |
|  | 2 | 1.65 | 1.2 | 3.960 |
| Total |  |  |  | 65.51 |

### 01.03.02 ENGUIXATS
Import: 190.43

**E8122212** m2 Enguixat reglejat,vert.int.h>3m,B1,lliscat C6
22.59 m2 × 8.43 = 190.43
Enguixat reglejat sobre parament vertical interior, a més de 3,00 m d'alçària, amb guix B1, acabat lliscat amb guix C6 segons la norma UNE-EN 13279-1, inclòs part proporcional de formació d'arestes i racons i reglada de sòcol.

| Codi | Ut | Descripció | Rendiment | Preu | Import |
|---|---|---|---|---|---|
| A0129000 | h | Oficial 1a guixaire (mà d'obra) | 0.25 | 19.54 | 4.89 |
| A0149000 | h | Manobre guixaire (mà d'obra) | 0.12 | 16.33 | 1.96 |
| %NAAA00000250 | % | Medios auxiliares | 2.5 % | 6.85 | 0.17 |
| B0521200 | kg | Guix C6/20/2 (material) | 0.798 | 0.09 | 0.07 |
| D07J1100 | m3 | Pasta guix B1 | 0.015 | 89.28 | 1.34 |
|  |  | Total |  |  | 8.43 |

| Amidament | Uts. | Llarg | Ample | Parcial |
|---|---|---|---|---|
| serveis-local tecnic | 2 | 3.53 | 3.2 | 22.592 |
| Total |  |  |  | 22.59 |

### 01.03.03 CELS RASOS
Import: 15113.56

**E842L84B** m2 Cel ras registrable de plaques de llana de roca compactada, acab
435.31 m2 × 25.78 = 11222.29
Cel ras registrable de plaques de llana de roca compactada, acabat superficial amb pintura color blanc, amb cantell rebaixat/ranurat, de 600x 1200 mm i 18 a 21 mm de gruix classe d'absorció acústica A segons UNE-EN ISO 11654, resistència a la humitat 95% i reacció al foc A1, col·locat amb estructura d'acer galvanitzat semi oculta, formada per perfils principals en forma de T invertida de 24 mm de base cada 0,6 m per a fixar al sostre mitjançant vareta de suspensió cada 1,2 m, amb perfils distanciadors de seguretat cada 2 m i perfils rigiditzadors , per a una alçària de cel ras de 4 m com a màxim

| Codi | Ut | Descripció | Rendiment | Preu | Import |
|---|---|---|---|---|---|
| A013M000 | h | Ajudant muntador | 0.23 | 17.35 | 3.99 |
| A012M000 | h | Oficial 1a muntador | 0.23 | 20.2 | 4.65 |
| %NAAA00000150 | % | Medios auxiliares | 1.5 % | 8.64 | 0.13 |
| B84Z3420 | m2 | Estructura acer galv.oculta p/cel ras plac.1200x600mm,perf.princ (material) | 1.03 | 3.42 | 3.52 |
| B842L845 | m2 | Placa llana de roca compac.acabat pintura blanca,cantell rebaixa (material) | 1.03 | 13.1 | 13.49 |
|  |  | Total |  |  | 25.78 |

| Amidament | Uts. | Llarg | Ample | Parcial |
|---|---|---|---|---|
| local existent i oficines | 321 |  |  | 321.000 |
| despatxos zona nova | 1 | 5.2 | 9.55 | 49.660 |
| zona de pas | 1 | 3.65 | 4.67 | 17.046 |
| zona taules treball | 1 | 2.15 | 14.21 | 30.552 |
| tabica | 1 | 14.21 | 1.2 | 17.052 |
| Total |  |  |  | 435.31 |

**E842L8AC** m2 Panells absorvents acútics model ACUSTIART d'acustica Integral o
28 m2 × 50.54 = 1415.12
Panells absorvents acútics model ACUSTIART d'acustica Integral o similar equivalent, de 2000x1000x50 mm, color a escollir per la direcció d'obra, fixat suspes del sostre horitzontal o vertical, amb suspensió amb cable d'acer amb sistema Ceiling Fixing Kit.

| Codi | Ut | Descripció | Rendiment | Preu | Import |
|---|---|---|---|---|---|
| A013M000 | h | Ajudant muntador | 0.5 | 17.35 | 8.68 |
| A012M000 | h | Oficial 1a muntador | 0.5 | 20.2 | 10.10 |
| %NAAA00000150 | % | Medios auxiliares | 1.5 % | 18.78 | 0.28 |
| B842LACU | m2 | Panells absorvents acútics model ACUSTIART d'acustica Integral o similar equivalent, de 2000x1000x50 mm, color a escollir per la direcció d'obra, inclos p.p. d'elements de fixació amb suspensió amb cable d'acer amb sistema Ceiling Fixing Kit. (material) | 1.03 | 30.56 | 31.48 |
|  |  | Total |  |  | 50.54 |

| Amidament | Uts. | Llarg | Ample | Parcial |
|---|---|---|---|---|
| zona taules treball | 14 | 4 | 0.5 | 28.000 |
| Total |  |  |  | 28 |

**E844M211** m2 Formació calaix cel ras plaques guix laminat tipus A,g=15mm,col.
43.17 m2 × 29.65 = 1279.99
Formació de calaix en cel ras amb plaques de guix laminat tipus estàndard (A) de 15 mm de gruix, col·locades amb entramat estructura senzilla d'acer galvanitzat format per perfils col·locats cada 600 mm fixats al sostre mitjançant vareta de suspensió cada 1,2 m, per a una alçària de cel ras de 4 m com a màxim

| Codi | Ut | Descripció | Rendiment | Preu | Import |
|---|---|---|---|---|---|
| A0127000 | h | Oficial 1a col·locador | 0.4 | 19.54 | 7.82 |
| A0137000 | h | Ajudant col·locador | 0.1 | 17.35 | 1.74 |
| %NAAA00000150 | % | Medios auxiliares | 1.5 % | 9.56 | 0.14 |
| B0A44000 | cu | Visos p/guix lam. | 0.84 | 7.42 | 6.23 |
| B0CC1410 | m2 | Placa guix lamin. A i gruix 15mm | 1.2 | 3.49 | 4.19 |
| B7J500ZZ | kg | Massilla p/junt cartró-guix | 1.41 | 1.01 | 1.42 |
| B7JZ00E1 | m | Cinta pap.resist., p/junts plaques guix laminat | 3.78 | 0.06 | 0.23 |
| B84Z5610 | m2 | Entramat estruc.senzilla acer galv.p/cel ras continu pl.guix lam (material) | 1.8 | 4.38 | 7.88 |
|  |  | Total |  |  | 29.65 |

| Amidament | Uts. | Llarg | Ample | Parcial |
|---|---|---|---|---|
| ventil.lacions façana despatxos existents | 1 | 3.8 | 1 | 3.800 |
|  | 1 | 4.12 | 1 | 4.120 |
|  | 1 | 3.65 | 1 | 3.650 |
|  | 6 | 1 | 1 | 6.000 |
| encaix cel ras sala juntes | 2 | 3.5 | 1 | 7.000 |
|  | 2 | 2.2 | 1 | 4.400 |
| tabica zona taules treballa | 1 | 14.2 | 1 | 14.200 |
| Total |  |  |  | 43.17 |

**E844TR01** u Formació de registre de 60x60 cm en cel ras amb plaques per a re
3 u × 52.3 = 156.90
Formació de registre de 60x60 cm en cel ras amb plaques per a revestir de 13-15 mm de gruix de mides segons projecte, amb mecanismes i amortiguadors d'obertura, col.locat sobre estructura metàlica d'acer galvanitzat suspesa del forjat. inclòs la part proporcional de cargols, tractament de juntes, empastat, col·locació i planxat de cinta, tapat de cinta amb pasta de juntes, empastat de caps de cargols, lijat i repetició del procès fins deixar totalment enllestit per a pintar.

| Codi | Ut | Descripció | Rendiment | Preu | Import |
|---|---|---|---|---|---|
| A0127000 | h | Oficial 1a col·locador | 1 | 19.54 | 19.54 |
| A0137000 | h | Ajudant col·locador | 0.6 | 17.35 | 10.41 |
| B0CCTR01 | u | registre de 60x60 cm en cel ras amb plaques per a revestir de 13 mm de gruix de mides segons projecte, amb mecanismes i amortiguadors d'obertura, col.locat sobre estructura metàlica d'acer galvanitzat suspesa del forjat. inclòs la part proporcional de cargols, tractament de juntes, empastat, col·locació i planxat de cinta, tapat de cinta amb pasta de juntes, empastat de caps de cargols, lijat i repetició del procès fins deixart totalment enllestit per a pintar. (material) | 1 | 21.83 | 21.83 |
| %NAAA | U | Despeses auxiliars | 1 % | 51.78 | 0.52 |
|  |  | Total |  |  | 52.3 |

| Amidament | Uts. | Parcial |
|---|---|---|
| maquines | 3 | 3.000 |
| Total |  | 3 |

**E844I01G** m2 Subministre i col·locació de cel ras amb plaques de cartró guix
31.06 m2 × 17.54 = 544.79
Subministre i col·locació de cel ras amb plaques de cartró guix per a revestir de 15 mm de gruix sistema fix amb entramat ocult i suspensió autoanivelladora de barra roscada, inclosa part proporcional de perfil perimetral d'alumini així com tractament de juntes: empastat, col·locació i planxat de cinta, tapat de cinta amb pasta de juntes, empastat de caps de cargols, lijat i repetició del procès fins deixar totalment enllestit per a pintar.

| Codi | Ut | Descripció | Rendiment | Preu | Import |
|---|---|---|---|---|---|
| A0127000 | h | Oficial 1a col·locador | 0.37 | 19.54 | 7.23 |
| A0137000 | h | Ajudant col·locador | 0.1 | 17.35 | 1.74 |
| B84ZB0E0 | m2 | Entramat met.ocult,susp.barra roscada,p/cel ras (material) | 1 | 2.18 | 2.18 |
| B0A44000 | cu | Visos p/guix lam. | 0.18 | 7.42 | 1.34 |
| B0CC5000 | m2 | Placa de guix laminat g=15mm (material) | 1.05 | 3.93 | 4.13 |
| B7JZ00E1 | m | Cinta pap.resist., p/junts plaques guix laminat | 1.89 | 0.06 | 0.11 |
| B0527030 | kg | Guix amb addit.p/agaf.perfil+plac+tacs (material) | 0.53 | 0.33 | 0.17 |
| B7J500ZZ | kg | Massilla p/junt cartró-guix | 0.47 | 1.01 | 0.47 |
| %NAAA | U | Despeses auxiliars | 1 % | 17.37 | 0.17 |
|  |  | Total |  |  | 17.54 |

| Amidament | Uts. | Llarg | Ample | Parcial |
|---|---|---|---|---|
| zones maquinaria | 1 | 2.88 | 3.55 | 10.224 |
|  | 1 | 5.87 | 3.55 | 20.839 |
| Total |  |  |  | 31.06 |

**E7C9JJLR** m2 Aïllament amb placa rígida de llana de roca UNE-EN 13162, de den
31.06 m2 × 8.44 = 262.15
Aïllament amb placa rígida de llana de roca UNE-EN 13162, de densitat 46 a 55 kg/m3 de 50 mm de gruix, amb una conductivitat tèrmica <= 0,035 W/mK, resistència tèrmica >= 1,429 m2K/W i una resistibilitat al fluxe d'aire R>=5Kpa.s/m2, col·locada amb fixacions mecàniques.

| Codi | Ut | Descripció | Rendiment | Preu | Import |
|---|---|---|---|---|---|
| A0122000 | h | Oficial 1a paleta | 0.04 | 19.54 | 0.78 |
| A0140000 | h | Manobre | 0.06 | 16.33 | 0.98 |
| B7C9JJLR | m2 | placa rígida de llana de roca UNE-EN 13162, de densitat 46 a 55 kg/m3 de 50 mm de gruix, amb una conductivitat tèrmica <= 0,035 W/mK, resistència tèrmica >= 1,429 m2K/W i una resistibilitat al fluxe d'aire R>=5Kpa.s/m2 (material) | 1.05 | 5.64 | 5.92 |
| B7CZ1400 | u | Tac+suport niló p/fix.mat.aïll.,g<=40mm (material) | 4 | 0.17 | 0.68 |
| %NAAA | U | Despeses auxiliars | 1 % | 8.36 | 0.08 |
|  |  | Total |  |  | 8.44 |

| Amidament | Uts. | Llarg | Ample | Parcial |
|---|---|---|---|---|
| zones maquinaria | 1 | 2.88 | 3.55 | 10.224 |
|  | 1 | 5.87 | 3.55 | 20.839 |
| Total |  |  |  | 31.06 |

**E7CDQ2CA** m2 Placa fibra poliester 30kg/m3,G=18 pkb2
13.2 m2 × 17.6 = 232.32
Placa de fibra de polièster fonoabsorbent de 30 kg/m3 de densitat i 18 mm de gruix amb vel protector bituminos, tipus PKB2 d'ACÚSTICA INTEGRAL o equivalent, col.locat adherit per aillament de soroll en conductes de ventil.lació, baixants i canonades de tub.

| Codi | Ut | Descripció | Rendiment | Preu | Import |
|---|---|---|---|---|---|
| A0137000 | h | Ajudant col·locador | 0.04 | 17.35 | 0.69 |
| A0127000 | h | Oficial 1a col·locador | 0.08 | 19.54 | 1.56 |
| B0911000 | kg | Adh.apl.2cares,cautxú (material) | 0.3 | 3.12 | 0.94 |
| B7CDQ2CA | m2 | Placa de fibra de polièster fonoabsorbent de 30 kg/m3 de densitat i 18 mm de gruix amb vel protector bituminos, tipus PKB2 d'ACÚSTICA INTEGRAL o equivalent, col.locat adherit per aillament de soroll en conductes de ventil.lació i canonades de tub. (material) | 1.1 | 13.1 | 14.41 |
|  |  | Total |  |  | 17.6 |

| Amidament | Uts. | Llarg | Ample | Parcial |
|---|---|---|---|---|
| folrat baixants | 6 | 4.4 | 0.5 | 13.200 |
| Total |  |  |  | 13.2 |

### 01.03.04 PINTURES
Import: 3688.9

**E8989240** m2 Pintat vert. int. ciment,+pintura plàstica llis,1fons+2acab.
340.52 m2 × 3.33 = 1133.93
Pintat de parament vertical interior de ciment, amb pintura plàstica amb acabat llis, amb una capa de fons, diluïda, i dues d'acabat

| Codi | Ut | Descripció | Rendiment | Preu | Import |
|---|---|---|---|---|---|
| A012D000 | h | Oficial 1a pintor (mà d'obra) | 0.11 | 19.54 | 2.15 |
| A013D000 | h | Ajudant pintor (mà d'obra) | 0.011 | 17.35 | 0.19 |
| %NAAA00000150 | % | Medios auxiliares | 1.5 % | 2.34 | 0.04 |
| B89ZPD00 | kg | Pintura plàstica,p/int. (material) | 0.5 | 1.92 | 0.96 |
|  |  | Total |  |  | 3.33 |

| Amidament | Uts. | Llarg | Ample | Parcial |
|---|---|---|---|---|
| sobre parets de bloc |  |  |  |  |
| perimetre exterior | 1 | 3.53 | 3.05 | 10.767 |
|  | 1 | 11.11 | 3.35 | 37.219 |
|  | 1 | 9.55 | 3.05 | 29.128 |
|  | 1 | 6.6 | 3.05 | 20.130 |
| accés | 1 | 6.6 | 4.4 | 29.040 |
|  | 1 | 2.85 | 4.4 | 12.540 |
| magatzem | 1 | 3.25 | 4.4 | 14.300 |
|  | 1 | 8.6 | 4.4 | 37.840 |
|  | 2 | 1.58 | 4.4 | 13.904 |
|  | 1 | 2.35 | 4.4 | 10.340 |
| serveis | 2 | 2.7 | 3.3 | 17.820 |
|  | 2 | 3.6 | 3.3 | 23.760 |
|  | 2 | 3.06 | 3.3 | 20.196 |
|  | 2 | 3.6 | 3.3 | 23.760 |
|  | 1 | 4.85 | 3.3 | 16.005 |
|  | 2 | 3.6 | 3.3 | 23.760 |
| Total |  |  |  | 340.52 |

**E898J2A0** m2 Pint.vert.guix,pintura plàstica llis+segelladora+2acab.
689.9 m2 × 3.48 = 2400.85
Pintat de parament vertical de guix, amb pintura plàstica amb acabat llis, amb una capa segelladora i dues d'acabat

| Codi | Ut | Descripció | Rendiment | Preu | Import |
|---|---|---|---|---|---|
| A013D000 | h | Ajudant pintor | 0.01 | 17.35 | 0.17 |
| A012D000 | h | Oficial 1a pintor | 0.1 | 19.54 | 1.95 |
| %NAAA00000150 | % | Medios auxiliares | 1.5 % | 2.12 | 0.03 |
| B8ZA1000 | kg | Segelladora (material) | 0.153 | 3.71 | 0.57 |
| B89ZPD00 | kg | Pintura plàstica,p/int. | 0.398 | 1.92 | 0.76 |
|  |  | Total |  |  | 3.48 |

| Amidament | Uts. | Llarg | Ample | Parcial |
|---|---|---|---|---|
| sala accés | 2.98 | 3.03 |  | 9.029 |
|  | 6.16 | 3.03 |  | 18.665 |
|  | 7 | 3.03 |  | 21.210 |
|  | 19.76 | 3.03 |  | 59.873 |
|  | 12.93 | 3.03 |  | 39.178 |
| sala reunions | 5.07 | 3.03 |  | 15.362 |
|  | 5.2 | 3.03 |  | 15.756 |
|  | 8.05 | 3.03 |  | 24.392 |
| despatx | 3.52 | 3.03 | 2 | 21.331 |
|  | 3.2 | 3.03 | 2 | 19.392 |
| pas | 3.31 | 3.03 |  | 10.029 |
|  | 3.26 | 3.03 |  | 9.878 |
|  | 5.06 | 3.03 |  | 15.332 |
| despatxos baix | 5.15 | 3.35 | 4 | 69.010 |
|  | 9.55 | 4.4 |  | 42.020 |
| zona taules | 17.22 | 4.4 |  | 75.768 |
| mitgera zona serveis i magatzem | 10.55 | 4.44 |  | 46.842 |
|  | 2.551 | 4.44 |  | 11.326 |
|  | 9.6 | 4.44 |  | 42.624 |
|  | 0.47 | 4.44 |  | 2.087 |
|  | 2.62 | 4.44 |  | 11.633 |
|  | 1.58 | 4.44 |  | 7.015 |
|  | 4.81 | 3.35 |  | 16.114 |
| pilars | 7 | 2.2 | 3.05 | 46.970 |
|  | 4 | 2.2 | 4.44 | 39.072 |
| Total |  |  |  | 689.9 |

**E898K2A0** m2 Pint.horitz.guix,pintura plàstica llis+segelladora+2acab.
43.17 m2 × 3.57 = 154.12
Pintat de parament horitzontal de guix, amb pintura plàstica amb acabat llis, amb una capa segelladora i dues d'acabat

| Codi | Ut | Descripció | Rendiment | Preu | Import |
|---|---|---|---|---|---|
| A013D000 | h | Ajudant pintor | 0.015 | 17.35 | 0.26 |
| A012D000 | h | Oficial 1a pintor | 0.1 | 19.54 | 1.95 |
| %NAAA00000150 | % | Medios auxiliares | 1.5 % | 2.21 | 0.03 |
| B8ZA1000 | kg | Segelladora | 0.153 | 3.71 | 0.57 |
| B89ZPD00 | kg | Pintura plàstica,p/int. | 0.398 | 1.92 | 0.76 |
|  |  | Total |  |  | 3.57 |

| Amidament | Uts. | Llarg | Ample | Parcial |
|---|---|---|---|---|
| sobre cel ras de pladur |  |  |  |  |
| ventil.lacions façana despatxos existents | 1 | 3.8 | 1 | 3.800 |
|  | 1 | 4.12 | 1 | 4.120 |
|  | 1 | 3.65 | 1 | 3.650 |
|  | 6 | 1 | 1 | 6.000 |
| encaix cel ras sala juntes | 2 | 3.5 | 1 | 7.000 |
|  | 2 | 2.2 | 1 | 4.400 |
| tabica zona taules treballa | 1 | 14.2 | 1 | 14.200 |
| Total |  |  |  | 43.17 |

## 01.04 PAVIMENTS
Import: 12413.75

**E5Z15M2R** m3 Recrescut amb formigó lleuger d'argila expandida de densitat 500
22.54 m3 × 94.48 = 2129.58
Recrescut amb formigó lleuger d'argila expandida de densitat 500 a 600 kg/m3,

| Codi | Ut | Descripció | Rendiment | Preu | Import |
|---|---|---|---|---|---|
| A0122000 | h | Oficial 1a paleta | 0.6 | 19.54 | 11.72 |
| A0140000 | h | Manobre | 0.6 | 16.33 | 9.80 |
| %NAAA00000150 | % | Medios auxiliares | 1.5 % | 21.52 | 0.32 |
| D07660B1 | m3 | Formigó argila exp.,500-600kg/m3,formigonera 165l | 1.01 | 71.92 | 72.64 |
|  |  | Total |  |  | 94.48 |

| Amidament | Uts. | Llarg | Ample | Parcial |
|---|---|---|---|---|
| despatx-sala | 1 | 43 | 0.4 | 17.200 |
| rampa | 1 | 10.5 | 0.4 | 4.200 |
| accés post | 1 | 2.85 | 0.4 | 1.140 |
| Total |  |  |  | 22.54 |

**E9361560** m2 Solera de formigó HM-20/P/20/I, de consistència plàstica i grand
56.35 m2 × 10.14 = 571.39
Solera de formigó HM-20/P/20/I, de consistència plàstica i grandària màxima del granulat 20 mm, de gruix 10 cm, abocat manual

| Codi | Ut | Descripció | Rendiment | Preu | Import |
|---|---|---|---|---|---|
| A0140000 | h | Manobre | 0.15 | 16.33 | 2.45 |
| A0122000 | h | Oficial 1a paleta | 0.15 | 19.54 | 2.93 |
| %NAAA00000150 | % | Medios auxiliares | 1.5 % | 5.38 | 0.08 |
| B064300C | m3 | Formigó HM-20/P/20/I,>=200kg/m3 ciment (material) | 0.103 | 45.4 | 4.68 |
|  |  | Total |  |  | 10.14 |

| Amidament | Uts. | Llarg | Parcial |
|---|---|---|---|
| despatx-sala | 1 | 43 | 43.000 |
| rampa | 1 | 10.5 | 10.500 |
| porta posteriro | 1 | 2.85 | 2.850 |
| Total |  |  | 56.35 |

**E9DC1J3B** m2 Paviment int.raj.gres porcell.premsat,polit,rectang/quadr. preu
43.75 m2 × 25.65 = 1122.19
Paviment interior, de rajola de gres porcellànic premsat polit, grup BIa (UNE-EN 14411), de forma rectangular o quadrada, preu alt, de 16 a 25 peces/m2, col·locades amb adhesiu per a rajola ceràmica C2 (UNE-EN 12004) i rejuntat amb beurada CG2 (UNE-EN 13888)

| Codi | Ut | Descripció | Rendiment | Preu | Import |
|---|---|---|---|---|---|
| A0140000 | h | Manobre | 0.03 | 16.33 | 0.490 |
| A0137000 | h | Ajudant col·locador | 0.15 | 17.35 | 2.603 |
| A0127000 | h | Oficial 1a col·locador | 0.3 | 19.54 | 5.862 |
| %NAAA00000150 | % | Medios auxiliares | 1.5 % | 8.955 | 0.134 |
| B0711020 | kg | Adhesiu cimentós C2 (UNE-EN 12004) (material) | 7.004 | 0.31 | 2.171 |
| B05A2203 | kg | Beurada p/ceràmica CG2 (UNE-EN 13888),color (material) | 1.425 | 0.72 | 1.026 |
| B0FH7172 | m2 | Rajola gres porcell.premsat polit,rectang/quadr. 16-25 peces/m2, (material) | 1.02 | 13.1 | 13.362 |
|  |  | Total |  |  | 25.65 |

| Amidament | Uts. | Parcial |
|---|---|---|
| despatx-sala | 42 | 42.000 |
| pas | 1.75 | 1.750 |
| Total |  | 43.75 |

**E9U361AV** m Sòcol de rajola de gres porcel·lanic polit premsat , de 10 cm d'
46.29 m × 4.78 = 221.27
Sòcol de rajola de gres porcel·lanic polit premsat , de 10 cm d'alçària, col·locat amb adhesiu per a rajola ceràmica C2 (UNE-EN 12004) i rejuntat amb beurada CG2 (UNE-EN 13888)

| Codi | Ut | Descripció | Rendiment | Preu | Import |
|---|---|---|---|---|---|
| A0127000 | h | Oficial 1a col·locador | 0.1 | 19.54 | 1.95 |
| A0137000 | h | Ajudant col·locador | 0.02 | 17.35 | 0.35 |
| %NAAA00000150 | % | Medios auxiliares | 1.5 % | 2.30 | 0.03 |
| B05A2203 | kg | Beurada p/ceràmica CG2 (UNE-EN 13888),color | 0.1 | 0.72 | 0.07 |
| B0711020 | kg | Adhesiu cimentós C2 (UNE-EN 12004) | 0.525 | 0.31 | 0.16 |
| B9U361A0 | m | Sòcol rajola gres premsat esmalt.,h=10cm (material) | 1.02 | 2.18 | 2.22 |
|  |  | Total |  |  | 4.78 |

| Amidament | Uts. | Llarg | Parcial |
|---|---|---|---|
| despatxos zona elevada | 1 | 3.19 | 3.190 |
|  | 2 | 3.23 | 6.460 |
| zona pas | 2 | 3.3 | 6.600 |
|  | 1 | 3.26 | 3.260 |
| rampa | 1 | 3.08 | 3.080 |
| sala juntes | 2 | 8.75 | 17.500 |
|  | 1 | 6.2 | 6.200 |
| Total |  |  | 46.29 |

**E9QH23B3** m2 Parquet flotant amb posts multicapa sintètics per a ús comercial
370.66 m2 × 11.4 = 4225.52
Parquet flotant amb posts multicapa sintètics per a ús comercial elevat, AC5, classe 33 (UNE-EN 13329), de 1190 a 1800 mm de llargària, de 180 a 200 mm d'amplària, 10 mm de gruix, amb base de tauler de fibres d'alta densitat, hidròfug, amb unió a pressió, col·locat sobre làmina de polietilè expandit de 3 mm

| Codi | Ut | Descripció | Rendiment | Preu | Import |
|---|---|---|---|---|---|
| A0127000 | h | Oficial 1a col·locador | 0.07 | 19.54 | 1.37 |
| A0137000 | h | Ajudant col·locador | 0.07 | 17.35 | 1.21 |
| %NAAA00000150 | % | Medios auxiliares | 1.5 % | 2.58 | 0.04 |
| B9QH23B0 | m2 | Post sintètic/p.flo,comercial elev.,cl.33,1190-1800mm,180-200mm, (material) | 1.03 | 7.86 | 8.10 |
| B7C75300 | m2 | Làm.poliet.exp.n/retic.,g=3mm (material) | 1.03 | 0.66 | 0.68 |
|  |  | Total |  |  | 11.4 |

| Amidament | Uts. | Llarg | Ample | Parcial |
|---|---|---|---|---|
| local existent i oficines zona alta | 321 |  |  | 321.000 |
| despatxos zona baixa | 1 | 5.2 | 9.55 | 49.660 |
| Total |  |  |  | 370.66 |

**E9JEH100** m2 Pelfut perfils alum.ensamblables ampl=25-35mm,h=22mm,tèxtil,enca
12.33 m2 × 107.76 = 1328.68
Pelfut format per perfils d'alumini ensamblables de 25 a 35 mm d'amplària i 22 mm d'alçària, amb acabat tèxtil, instal·lat encastat al paviment

| Codi | Ut | Descripció | Rendiment | Preu | Import |
|---|---|---|---|---|---|
| A0137000 | h | Ajudant col·locador | 0.08 | 17.35 | 1.388 |
| A0127000 | h | Oficial 1a col·locador | 0.08 | 19.54 | 1.563 |
| %NAAA00000150 | % | Medios auxiliares | 1.5 % | 2.951 | 0.044 |
| B9JEH100 | m2 | Pelfut perfils alum.ensamblables ampl=25-35mm h=22mm,tèxtil,p/in (material) | 1 | 104.76 | 104.760 |
|  |  | Total |  |  | 107.76 |

| Amidament | Uts. | Llarg | Parcial |
|---|---|---|---|
| rampa | 3.08 | 1.5 | 4.620 |
| entrades | 1.45 | 3.35 | 4.858 |
|  | 2.85 | 1 | 2.850 |
| Total |  |  | 12.33 |

**E9DC83AL** m2 Paviment tècnic interior amb peus regulables d'acer galvanitzat
10.15 m2 × 49.49 = 502.32
Paviment tècnic interior amb peus regulables d'acer galvanitzat per a una alçària de 20 a 600 mm, llosetes de 60x60 cm i 3,8 cm de gruix amb nucli de fusta aglomerada, acabat superficial d'alumini i revestiment inferior d'alumini,

| Codi | Ut | Descripció | Rendiment | Preu | Import |
|---|---|---|---|---|---|
| A0122000 | h | Oficial 1a paleta | 0.65 | 19.54 | 12.70 |
| A0140000 | h | Manobre | 0.33 | 16.33 | 5.39 |
| %NAAA00000150 | % | Medios auxiliares | 1.5 % | 18.09 | 0.27 |
| B9Z33531 | u | Sup.regul. PP p/paviment flotant h mitj.=300mm (material) | 5 | 1.86 | 9.30 |
| B9DC1XXX | m2 | llosetes de 60x60 cm i 3,8 cm de gruix amb nucli de fusta aglomerada, acabat superficial d'alumini i revestiment inferior d'alumini, (material) | 1 | 21.83 | 21.83 |
|  |  | Total |  |  | 49.49 |

| Amidament | Uts. | Llarg | Parcial |
|---|---|---|---|
| sala tecnica | 1.8 | 3.55 | 6.390 |
|  | 2.35 | 1.6 | 3.760 |
| Total |  |  | 10.15 |

**E9Z2A10R** m2 Desbastat i Polit del paviment de formigó
245 m2 × 2.6 = 637.00

| Codi | Ut | Descripció | Rendiment | Preu | Import |
|---|---|---|---|---|---|
| A0140000 | h | Manobre | 0.05 | 16.33 | 0.82 |
| A0128000 | h | Oficial 1a polidor (mà d'obra) | 0.08 | 19.54 | 1.56 |
| %NAAA00000150 | % | Medios auxiliares | 1.5 % | 2.38 | 0.04 |
| C2007000 | h | Polidora (maquinària) | 0.08 | 2.22 | 0.18 |
|  |  | Total |  |  | 2.6 |

| Amidament | Uts. | Parcial |
|---|---|---|
| local nou | 245 | 245.000 |
| Total |  | 245 |

**E9M110BE** m2 Tractament líquid superficial per a paviments de formigó,
245 m2 × 6.84 = 1675.80
Tractament líquid superficial amb efecte consolidant per a paviments de formigó, amb aplicació de solució a base de silicats de liti modificats resistens als raigs UV, tipus Mapecret LI Hardener de Mapei o similar equivalent.

| Codi | Ut | Descripció | Rendiment | Preu | Import |
|---|---|---|---|---|---|
| A0140000 | h | Manobre | 0.08 | 16.33 | 1.31 |
| A0121000 | h | Oficial 1a (mà d'obra) | 0.08 | 19.54 | 1.56 |
| %NAAA00000150 | % | Medios auxiliares | 1.5 % | 2.87 | 0.04 |
| B9M1R000 | kg | Resina sintèt. p/pav.continu (material) | 0.9 | 4.37 | 3.93 |
|  |  | Total |  |  | 6.84 |

| Amidament | Uts. | Parcial |
|---|---|---|
| local nou | 245 | 245.000 |
| Total |  | 245 |

## 01.05 FUSTERIA INTERIOR
Import: 1658.94

**EASA81N2** u Porta tallaf.,metàl.,EI2-C 90,1bat.,80x210cm,preu alt,col.
2 u × 160.46 = 320.92
Porta tallafocs metàl·lica, EI2-C 90, una fulla batent, per a una llum de 80x210 cm, preu alt, col·locada

| Codi | Ut | Descripció | Rendiment | Preu | Import |
|---|---|---|---|---|---|
| A012F000 | h | Oficial 1a manya (mà d'obra) | 0.25 | 12.97 | 3.24 |
| %NAAA00000250 | % | Medios auxiliares | 2.5 % | 3.24 | 0.08 |
| BASA81N2 | u | Porta metàl.,EI2-C 90,1bat.,80x210cm,preu alt (material) | 1 | 157.14 | 157.14 |
|  |  | Total |  |  | 160.46 |

| Amidament | Uts. | Parcial |
|---|---|---|
| magatzem | 1 | 1.000 |
| quadre | 1 | 1.000 |
| Total |  | 2 |

**EAQEA18C** u Porta block bat.fus,int.,bat.,g=40mm,a=80cm,h=210cm,lacat,cares
10 u × 128.12 = 1281.20
Porta block de fulles batents de fusta per a interior, batent, de 40 mm de gruix, amb una llum de pas de 80 cm d'amplària i 210 cm d'alçària, per a un gruix de bastiment de 10 cm, com a màxim, acabat lacat, amb fulla cares llises de tauler aglomerat hidròfug xapat, galzes i tapajunts de MDF xapat, ribet de goma, ferramenta de penjar, pany de cop, amb joc de manetes, de llautó cromat, amb placa petita, de preu alt

| Codi | Ut | Descripció | Rendiment | Preu | Import |
|---|---|---|---|---|---|
| A012A000 | h | Oficial 1a fuster (mà d'obra) | 1.5 | 19.89 | 29.84 |
| A013A000 | h | Ajudant fuster (mà d'obra) | 0.075 | 17.48 | 1.31 |
| %NAAA00000150 | % | Medios auxiliares | 1.5 % | 31.15 | 0.47 |
| BAQEA186 | u | Porta block bat.fus,int.,bat.,g=40mm,a=80cm,h=210cm,lacat,cares (material) | 1 | 88.17 | 88.17 |
| BAZG2130 | u | Joc manetes,llau.crom.,placa petita,preu alt (material) | 1 | 8.33 | 8.33 |
|  |  | Total |  |  | 128.12 |

| Amidament | Uts. | Parcial |
|---|---|---|
| portes de fusta | 10 | 10.000 |
| Total |  | 10 |

**EAQEA1TC** u Tanca interior per a lavabo, escastada, amb indicador exterior d
3 u × 18.94 = 56.82
Tanca interior per a lavabo, escastada, amb indicador exterior de lliure-ocupat, d'acer inoxidable, col.locada

| Codi | Ut | Descripció | Rendiment | Preu | Import |
|---|---|---|---|---|---|
| A012A000 | h | Oficial 1a fuster | 0.25 | 19.89 | 4.97 |
| BAZG21TC | u | Tanca interior per a lavabo, escastada, amb indicador exterior de lliure-ocupat, d'acer inoxidable, (material) | 1 | 13.97 | 13.97 |
|  |  | Total |  |  | 18.94 |

| Amidament | Uts. | Parcial |
|---|---|---|
| vàters | 3 | 3.000 |
| Total |  | 3 |

## 01.06 FUSTERIA EXTERIOR
Import: 13160

**EB92U200** m2 Vinil autoadhesiu amb diferents pictogrames, segons disseny de l
20.73 m2 × 63.52 = 1316.77
Vinil autoadhesiu amb diferents pictogrames, segons disseny de la propietat, col·locat sobre vidre

| Codi | Ut | Descripció | Rendiment | Preu | Import |
|---|---|---|---|---|---|
| A012M000 | h | Oficial 1a muntador | 0.536 | 20.2 | 10.83 |
| A013M000 | h | Ajudant muntador | 0.9 | 17.35 | 15.62 |
| %NAAA00000150 | % | Medios auxiliares | 1.5 % | 26.45 | 0.40 |
| BB92U200 | m2 | Vinil autoadhesiu,diferents pictogrames (material) | 1 | 36.67 | 36.67 |
|  |  | Total |  |  | 63.52 |

| Amidament | Uts. | Llarg | Ample | Parcial |
|---|---|---|---|---|
| portam local existent | 1 | 3.8 | 1.16 | 4.408 |
|  | 1 | 4.12 | 1.16 | 4.779 |
|  | 1 | 3.8 | 1.16 | 4.408 |
|  | 1 | 2.5 | 1.16 | 2.900 |
|  | 1 | 3.65 | 1.16 | 4.234 |
| Total |  |  |  | 20.73 |

**EAM2U02F** u Porta corredera d'apertura automàtica, d'una fulla de 110x210 cm
1 u × 2494.63 = 2494.63
Porta corredera d'apertura automàtica, de dues fulles de 110x210 cm, i 1 vidres laterals fixes de 110x210 i un vidre superior fix de 255xx95 cm, i un vidre lateral fixe de 126x305cm , amb vidre lluna incolora trempada de 10 mm de gruix, llinda intermitja d'acer acabat lacat amb mecanismes i tapa d'alumini, 2 radars detectors de presència, 1 cèl·lula fotoelèctrica de seguretat i quadre de comandament de 4 posicions, maniobra d'obertura automàtica en cas d'incèndi, bastiments perimetrals i elements de remat, totalment connectada i en funcionament. tipus F1

| Codi | Ut | Descripció | Rendiment | Preu | Import |
|---|---|---|---|---|---|
| A013M000 | h | Ajudant muntador | 2.5 | 17.35 | 43.38 |
| A012M000 | h | Oficial 1a muntador | 2.5 | 20.2 | 50.50 |
| BAF2FA2F | u | porta alumni (material) | 1 | 2400.75 | 2400.75 |
|  |  | Total |  |  | 2494.63 |

| Amidament | Uts. | Parcial |
|---|---|---|
| porta accés | 1 | 1.000 |
| Total |  | 1 |

**1AF2CA1A** u FA1
1 u × 179.55 = 179.55
Finestra d'alumini lacat RAL igual a les fusteries existents ( color fosc), amb segell de qualitat, executada amb perfils tipus Cor-70 RPT de Cortizo o equivalents, amb ruptura de pont termic amb varilla de poliamida de 25 mm, col.locada sobre bastiment de base, inclós bastiment de base d'acer galvanitzat amb doble gafa i de 36 mm, triple junta d'estanqueitat i envidriament amb gomes epdm, cargols d'acer inoxidable i ferramenta d'accionament amb manetes i tanques de primera qualitat que asegurin l'estanquitat, amb una fulla abatible vertical, per a un buit d'obra de 100x365 cm, inclòs: bastiment, tapajuntes i perfils especials de remat desmuntables, perfil amb ranures de ventilació i drenatge de la cambra perimetral d'evacuació d'aigua. inclou vidre aillant de dues llunes incolores de 4+4 i 4+4 mm de gruix amb butiral acústic i cambrA d´aire de 16 mm, segellat de junts amb obra amb massilla de silicona neutra aplicada amb pistola, prèvia emprimació. inclou la resta d'elements necessaris per deixar el conjunt del revestiment completament col·locat i muntat en obra incloent les ajudes de paleta necessàries. tot segons plànols de fusteria i detalls.

| Codi | Ut | Descripció | Rendiment | Preu | Import |
|---|---|---|---|---|---|
| A013M000 | h | Ajudant muntador | 1 | 17.35 | 17.35 |
| A012M000 | h | Oficial 1a muntador | 1 | 20.2 | 20.20 |
| BAF2FA1A | u | FA1a - subministre i col·locació de balconera d'alumini acabat a (material; 23/11/2015) | 1 | 142 | 142.00 |
|  |  | Total |  |  | 179.55 |

**1AF2CA2A** u FA2
1 u × 179.55 = 179.55
Finestra d'alumini lacat RAL igual a les fusteries existents ( color fosc), amb segell de qualitat, executada amb perfils tipus Cor-70 RPT de Cortizo o equivalents, amb ruptura de pont termic amb varilla de poliamida de 25 mm, col.locada sobre bastiment de base, inclós bastiment de base d'acer galvanitzat amb doble gafa i de 36 mm, triple junta d'estanqueitat i envidriament amb gomes epdm, cargols d'acer inoxidable i ferramenta d'accionament amb manetes i tanques de primera qualitat que asegurin l'estanquitat, amb una fulla abatible vertical, per a un buit d'obra de 100x412 cm, inclòs: bastiment, tapajuntes i perfils especials de remat desmuntables, perfil amb ranures de ventilació i drenatge de la cambra perimetral d'evacuació d'aigua. inclou vidre aillant de dues llunes incolores de 4+4 i 4+4 mm de gruix amb butiral acústic i cambrA d´aire de 16 mm, segellat de junts amb obra amb massilla de silicona neutra aplicada amb pistola, prèvia emprimació. inclou la resta d'elements necessaris per deixar el conjunt del revestiment completament col·locat i muntat en obra incloent les ajudes de paleta necessàries. tot segons plànols de fusteria i detalls.

| Codi | Ut | Descripció | Rendiment | Preu | Import |
|---|---|---|---|---|---|
| A012M000 | h | Oficial 1a muntador | 1 | 20.2 | 20.20 |
| A013M000 | h | Ajudant muntador | 1 | 17.35 | 17.35 |
| BAF2FA2A | u | Finestra d'alumini lacat RAL igual a les fusteries existents ( (material; 23/11/2015) | 1 | 142 | 142.00 |
|  |  | Total |  |  | 179.55 |

**1AF2CA3A** u FA3
1 u × 179.55 = 179.55
Finestra d'alumini lacat RAL igual a les fusteries existents ( color fosc), amb segell de qualitat, executada amb perfils tipus Cor-70 RPT de Cortizo o equivalents, amb ruptura de pont termic amb varilla de poliamida de 25 mm, col.locada sobre bastiment de base, inclós bastiment de base d'acer galvanitzat amb doble gafa i de 36 mm, triple junta d'estanqueitat i envidriament amb gomes epdm, cargols d'acer inoxidable i ferramenta d'accionament amb manetes i tanques de primera qualitat que asegurin l'estanquitat, amb una fulla abatible vertical, per a un buit d'obra de 100x100 cm, inclòs: bastiment, tapajuntes i perfils especials de remat desmuntables, perfil amb ranures de ventilació i drenatge de la cambra perimetral d'evacuació d'aigua. inclou vidre aillant de dues llunes incolores de 4+4 i 4+4 mm de gruix amb butiral acústic i cambrA d´aire de 16 mm, segellat de junts amb obra amb massilla de silicona neutra aplicada amb pistola, prèvia emprimació. inclou la resta d'elements necessaris per deixar el conjunt del revestiment completament col·locat i muntat en obra incloent les ajudes de paleta necessàries. tot segons plànols de fusteria i detalls.

| Codi | Ut | Descripció | Rendiment | Preu | Import |
|---|---|---|---|---|---|
| A012M000 | h | Oficial 1a muntador | 1 | 20.2 | 20.20 |
| A013M000 | h | Ajudant muntador | 1 | 17.35 | 17.35 |
| BAF2FA3A | u | Finestra d'alumini lacat RAL igual a les fusteries existents ( (material; 23/11/2015) | 1 | 142 | 142.00 |
|  |  | Total |  |  | 179.55 |

**1AF2CA4A** u FA4
1 u × 1285.53 = 1285.53
Conjunt de tancament d'alumini lacat RAL igual a les fusteries existents ( color fosc), amb segell de qualitat, executada amb perfils tipus Cor-70 RPT de Cortizo o equivalents, amb ruptura de pont termic amb varilla de poliamida de 25 mm, col.locada sobre bastiment de base, inclós bastiment de base d'acer galvanitzat amb doble gafa i de 36 mm, triple junta d'estanqueitat i envidriament amb gomes epdm, cargols d'acer inoxidable i ferramenta d'accionament amb manetes i tanques de primera qualitat que asegurin l'estanquitat, amb dues fulles practicables laterals de 1,22x3,05m, amb tanca antipànic i un element central fixe, a 90º, de 3,48x3,05m inclòs: bastiment, tapajuntes i perfils especials de remat desmuntables, perfil amb ranures de ventilació i drenatge de la cambra perimetral d'evacuació d'aigua. inclou vidre aillant de dues llunes incolores de 4+4 i 4+4 mm de gruix amb butiral acústic i cambrA d´aire de 16 mm, segellat de junts amb obra amb massilla de silicona neutra aplicada amb pistola, prèvia emprimació. inclou la resta d'elements necessaris per deixar el conjunt del revestiment completament col·locat i muntat en obra incloent les ajudes de paleta necessàries. tot segons plànols de fusteria i detalls.

| Codi | Ut | Descripció | Rendiment | Preu | Import |
|---|---|---|---|---|---|
| A013M000 | h | Ajudant muntador | 2.5 | 17.35 | 43.38 |
| A012M000 | h | Oficial 1a muntador | 2.5 | 20.2 | 50.50 |
| BAF2FA4A | u | Conjunt de tancament d'alumini lacat RAL igual a les fusteries e (material) | 1 | 1191.65 | 1191.65 |
|  |  | Total |  |  | 1285.53 |

**1AF2CA5A** u FA5
1 u × 375.04 = 375.04
Finestra d'alumini lacat RAL igual a les fusteries existents ( color fosc), amb segell de qualitat, executada amb perfils de primera qualitat, amb una fulla fixe de 510 x 90 cm. . inclou vidre laminar de seguretat de llunes incolores de 4+4 mm de gruix amb butiral acústic, segellat de junts amb obra amb massilla de silicona neutra aplicada amb pistola, prèvia emprimació. inclou la resta d'elements necessaris per deixar el conjunt completament col·locat i muntat en obra incloent les ajudes de paleta necessàries. tot segons plànols de fusteria i detalls.

| Codi | Ut | Descripció | Rendiment | Preu | Import |
|---|---|---|---|---|---|
| A012M000 | h | Oficial 1a muntador | 0.8 | 20.2 | 16.16 |
| A013M000 | h | Ajudant muntador | 0.8 | 17.35 | 13.88 |
| FAF2FA5A | u | Finestra d'alumini lacat RAL igual a les fusteries existents ( color fosc), amb segell de qualitat, executada amb perfils de primera qualitat, amb una fulla fixe de 510 x 90 cm. . inclou vidre laminar de seguretat de llunes incolores de 4+4 mm de gruix amb butiral acústic, segellat de junts amb obra amb massilla de silicona neutra aplicada amb pistola, prèvia emprimació. inclou la resta d'elements necessaris per deixar el conjunt completament col·locat i muntat en obra | 1 | 345 | 345.00 |
|  |  | Total |  |  | 375.04 |

| Amidament | Uts. | Parcial |
|---|---|---|
| sala reunions | 1 | 1.000 |
| Total |  | 1 |

**1AF2CA6A** u FA6
2 u × 1288.58 = 2577.16
Finestra d'alumini lacat RAL igual a les fusteries existents ( color fosc), amb segell de qualitat, executada amb perfils tipus Cor-70 RPT de Cortizo o equivalents, amb ruptura de pont termic amb varilla de poliamida de 25 mm, col.locada sobre bastiment de base, inclós bastiment de base d'acer galvanitzat amb doble gafa i de 36 mm, triple junta d'estanqueitat i envidriament amb gomes epdm, cargols d'acer inoxidable i ferramenta d'accionament amb manetes i tanques de primera qualitat que asegurin l'estanquitat, amb tres fulls batents de 60x415cm i dos fulls fixes de 86x415cm. per a un buit d'obra de 380x415 cm, inclòs: bastiment, tapajuntes i perfils especials de remat desmuntables, perfil amb ranures de ventilació i drenatge de la cambra perimetral d'evacuació d'aigua. inclou vidre aillant de dues llunes incolores de 4+4 i 4+4 mm de gruix amb butiral acústic i cambra d´aire de 16 mm als elements fixes i vidre aïilant de dues llunes de 4+4 amb butiral transparent a l'interior i 4+4 amb tractament de protecció solar tipus SGG COOL-LITE ST de Saint Gobain o similar equivalent a al cara exterior i cambra d'arie de 16 mm. segellat de junts amb obra amb massilla de silicona neutra aplicada amb pistola, prèvia emprimació. inclou la resta d'elements necessaris per deixar el conjunt del revestiment completament col·locat i muntat en obra incloent les ajudes de paleta necessàries. tot segons plànols de fusteria i detalls.

| Codi | Ut | Descripció | Rendiment | Preu | Import |
|---|---|---|---|---|---|
| A013M000 | h | Ajudant muntador | 3 | 17.35 | 52.05 |
| A012M000 | h | Oficial 1a muntador | 3 | 20.2 | 60.60 |
| BAF2FA6A | u | Finestra d'alumini lacat RAL igual a les fusteries existents ( (material) | 1 | 1175.93 | 1175.93 |
|  |  | Total |  |  | 1288.58 |

**1AF2CA7A** u FA7
2 u × 1179.46 = 2358.92
Finestra d'alumini lacat RAL igual a les fusteries existents ( color fosc), amb segell de qualitat, executada amb perfils tipus Cor-70 RPT de Cortizo o equivalents, amb ruptura de pont termic amb varilla de poliamida de 25 mm, col.locada sobre bastiment de base, inclós bastiment de base d'acer galvanitzat amb doble gafa i de 36 mm, triple junta d'estanqueitat i envidriament amb gomes epdm, cargols d'acer inoxidable i ferramenta d'accionament amb manetes i tanques de primera qualitat que asegurin l'estanquitat, amb tres fulls batents de 50x415cm i dos fulls fixes de 86x415cm. per a un buit d'obra de 330x415 cm, inclòs: bastiment, tapajuntes i perfils especials de remat desmuntables, perfil amb ranures de ventilació i drenatge de la cambra perimetral d'evacuació d'aigua. inclou vidre aillant de dues llunes incolores de 4+4 i 4+4 mm de gruix amb butiral acústic i cambra d´aire de 16 mm als elements fixes i vidre aïilant de dues llunes de 4+4 amb butiral transparent a l'interior i 4+4 amb tractament de protecció solar tipus SGG COOL-LITE ST de Saint Gobain o similar equivalent a al cara exterior i cambra d'arie de 16 mm. segellat de junts amb obra amb massilla de silicona neutra aplicada amb pistola, prèvia emprimació. inclou la resta d'elements necessaris per deixar el conjunt del revestiment completament col·locat i muntat en obra incloent les ajudes de paleta necessàries. tot segons plànols de fusteria i detalls.

| Codi | Ut | Descripció | Rendiment | Preu | Import |
|---|---|---|---|---|---|
| A012M000 | h | Oficial 1a muntador | 3 | 20.2 | 60.60 |
| A013M000 | h | Ajudant muntador | 3 | 17.35 | 52.05 |
| BAF22A7A | u | Finestra d'alumini lacat RAL igual a les fusteries existents ( (material) | 1 | 1066.81 | 1066.81 |
|  |  | Total |  |  | 1179.46 |

**1AF2CA8A** u FA8
1 u × 1179.46 = 1179.46
Finestra d'alumini lacat RAL igual a les fusteries existents ( color fosc), amb segell de qualitat, executada amb perfils tipus Cor-70 RPT de Cortizo o equivalents, amb ruptura de pont termic amb varilla de poliamida de 25 mm, col.locada sobre bastiment de base, inclós bastiment de base d'acer galvanitzat amb doble gafa i de 36 mm, triple junta d'estanqueitat i envidriament amb gomes epdm, cargols d'acer inoxidable i ferramenta d'accionament amb manetes i tanques de primera qualitat que asegurin l'estanquitat, amb tres fulls batents de 45x415cm i dos fulls fixes de 86x415cm. per a un buit d'obra de 315x415 cm, inclòs: bastiment, tapajuntes i perfils especials de remat desmuntables, perfil amb ranures de ventilació i drenatge de la cambra perimetral d'evacuació d'aigua. inclou vidre aillant de dues llunes incolores de 4+4 i 4+4 mm de gruix amb butiral acústic i cambra d´aire de 16 mm als elements fixes i vidre aïilant de dues llunes de 4+4 amb butiral transparent a l'interior i 4+4 amb tractament de protecció solar tipus SGG COOL-LITE ST de Saint Gobain o similar equivalent a al cara exterior i cambra d'arie de 16 mm. segellat de junts amb obra amb massilla de silicona neutra aplicada amb pistola, prèvia emprimació. inclou la resta d'elements necessaris per deixar el conjunt del revestiment completament col·locat i muntat en obra incloent les ajudes de paleta necessàries. tot segons plànols de fusteria i detalls.

| Codi | Ut | Descripció | Rendiment | Preu | Import |
|---|---|---|---|---|---|
| A012M000 | h | Oficial 1a muntador | 3 | 20.2 | 60.60 |
| A013M000 | h | Ajudant muntador | 3 | 17.35 | 52.05 |
| BAF2FA8A | u | Finestra d'alumini lacat RAL igual a les fusteries existents ( (material) | 1 | 1066.81 | 1066.81 |
|  |  | Total |  |  | 1179.46 |

**1AF2CA9A** u FA9
1 u × 763.02 = 763.02
Finestra d'alumini lacat RAL igual a les fusteries existents ( color fosc), amb segell de qualitat, executada amb perfils tipus Cor-70 RPT de Cortizo o equivalents, amb ruptura de pont termic amb varilla de poliamida de 25 mm, col.locada sobre bastiment de base, inclós bastiment de base d'acer galvanitzat amb doble gafa i de 36 mm, triple junta d'estanqueitat i envidriament amb gomes epdm, cargols d'acer inoxidable i ferramenta d'accionament amb manetes i tanques de primera qualitat que asegurin l'estanquitat, amb una porta de planxa d'acer de seguretat, amb pany i ferratges de seguretat de 90x210cm, full superior fixe de 90x205 i un fulls fixes de 86x415cm. per a un buit d'obra de 200x415 cm, inclòs: bastiment, tapajuntes i perfils especials de remat desmuntables, perfil amb ranures de ventilació i drenatge de la cambra perimetral d'evacuació d'aigua. inclou vidre aillant de dues llunes incolores de 4+4 i 4+4 mm de gruix amb butiral acústic i cambra d´aire de 16 mm als elements fixes i vidre aïilant de dues llunes de 4+4 amb butiral transparent a l'interior i 4+4 amb tractament de protecció solar tipus SGG COOL-LITE ST de Saint Gobain o similar equivalent a al cara exterior i cambra d'arie de 16 mm. segellat de junts amb obra amb massilla de silicona neutra aplicada amb pistola, prèvia emprimació. inclou la resta d'elements necessaris per deixar el conjunt del revestiment completament col·locat i muntat en obra incloent les ajudes de paleta necessàries. tot segons plànols de fusteria i detalls.

| Codi | Ut | Descripció | Rendiment | Preu | Import |
|---|---|---|---|---|---|
| A013M000 | h | Ajudant muntador | 2 | 17.35 | 34.70 |
| A012M000 | h | Oficial 1a muntador | 2 | 20.2 | 40.40 |
| BAF2FA9A | u | Fa9 (material; 23/11/2015) | 1 | 687.92 | 687.92 |
|  |  | Total |  |  | 763.02 |

**1AF2CAXP** u Xapa acer lacada
8.14 u × 33.27 = 270.82
Folrat de reixa amb planxa d'acer de 3 mm. de gruix , amb acabat lacat de color RAL de la fusteria existent, fixada mecanicament

| Codi | Ut | Descripció | Rendiment | Preu | Import |
|---|---|---|---|---|---|
| A013M000 | h | Ajudant muntador | 0.3 | 17.35 | 5.21 |
| A012M000 | h | Oficial 1a muntador | 0.3 | 20.2 | 6.06 |
| BAF2FAF9 | m2 | Xapa acer 3mm lacada color ral (material; 23/11/2015) | 1 | 22 | 22.00 |
|  |  | Total |  |  | 33.27 |

| Amidament | Uts. | Llarg | Parcial |
|---|---|---|---|
| f1 | 1 | 2.65 | 2.650 |
| f2 | 1 | 2.84 | 2.840 |
| f3 | 1 | 2.65 | 2.650 |
| Total |  |  | 8.14 |

## I INSTAL·LACIONS (08/09/2005)
Import: 109611.5

### ISN SANITARIS I AIXETES (vegeu més amunt)

### ISJ SANEJAMENT (vegeu més amunt)

### IC climatització (11/03/2013)
Import: 49277.91

#### ICF Unitats autònomes per a climatització (11/03/2013)
Import: 22635.44

**ICN010c** m Línia frigorífica doble realitzada amb canonada per a gas mitjan (11/03/2013)
38.5 m × 32.92 = 1267.42
Línia frigorífica doble realitzada amb canonada per a gas mitjançant tub de coure sense soldadura, de 1/2" de diàmetre i 0,8 mm de gruix amb camisa aïllant d'escuma elastomèrica, de 13 mm de diàmetre interior i 10 mm de gruix i canonada per a líquid mitjançant tub de coure sense soldadura, de 1/4" de diàmetre i 0,8 mm de gruix amb camisa aïllant d'escuma elastomèrica, de 7 mm de diàmetre interior i 10 mm de gruix.

| Codi | Ut | Descripció | Rendiment | Preu | Import |
|---|---|---|---|---|---|
| mt42lin030a | m | Tub de coure sense soldadura, de 1/4" de diàmetre i 0,8 mm de gr (material; 19/11/2015) | 1 | 2.44 | 2.44 |
| mt17coe070aa | m | Camisa aïllant d'escuma elastomèrica, de 7 mm de diàmetre interi (material; 19/11/2015) | 1.05 | 6.48 | 6.80 |
| mt17coe110 | l | Adhesiu per camisa aïllant elastomèrica. (material; 19/11/2015) | 0.007 | 9.5 | 0.07 |
| mt42lin030c | m | Tub de coure sense soldadura, de 1/2" de diàmetre i 0,8 mm de gr (material; 19/11/2015) | 1 | 3.79 | 3.79 |
| mt17coe070ca | m | Camisa aïllant d'escuma elastomèrica, de 13 mm de diàmetre inter (material; 19/11/2015) | 1.05 | 7.98 | 8.38 |
| mt17coe110 | l | Adhesiu per camisa aïllant elastomèrica. | 0.014 | 9.5 | 0.13 |
| mo004 | h | Oficial 1ª lampista. (mà d'obra; 11/03/2013) | 0.236 | 24.55 | 5.79 |
| mo102 | h | Ajudant instal·lador de climatització. (mà d'obra; 17/11/2015) | 0.236 | 20.65 | 4.87 |
| %0200 | % | Medios auxiliares (19/11/2015) | 2 % | 32.27 | 0.65 |
|  |  | Total |  |  | 32.92 |

**ICN010** m Línia frigorífica doble realitzada amb canonada per a gas mitjan (11/03/2013)
42 m × 74.11 = 3112.62
Línia frigorífica doble realitzada amb canonada per a gas mitjançant tub de coure sense soldadura, de 1 1/8" de diàmetre i 1 mm de gruix amb camisa aïllant d'escuma elastomèrica, de 29 mm de diàmetre interior i 30 mm de gruix i canonada per a líquid mitjançant tub de coure sense soldadura, de 5/8" de diàmetre i 1 mm de gruix amb camisa aïllant d'escuma elastomèrica, de 16 mm de diàmetre interior i 25 mm de gruix.

| Codi | Ut | Descripció | Rendiment | Preu | Import |
|---|---|---|---|---|---|
| mt42lin030d | m | Tub de coure sense soldadura, de 5/8" de diàmetre i 1 mm de grui (material; 19/11/2015) | 1 | 5.75 | 5.75 |
| mt17coe070dd | m | Camisa aïllant d'escuma elastomèrica, de 16 mm de diàmetre inter (material; 19/11/2015) | 1.05 | 12.46 | 13.08 |
| mt17coe110 | l | Adhesiu per camisa aïllant elastomèrica. | 0.018 | 9.5 | 0.17 |
| mt42lin030h | m | Tub de coure sense soldadura, de 1 1/8" de diàmetre i 1 mm de gr (material; 19/11/2015) | 1 | 10.16 | 10.16 |
| mt17coe070he | m | Camisa aïllant d'escuma elastomèrica, de 29 mm de diàmetre inter (material; 19/11/2015) | 1.05 | 18.22 | 19.13 |
| mt17coe110 | l | Adhesiu per camisa aïllant elastomèrica. | 0.033 | 9.5 | 0.31 |
| mt17coe150 | m² | Xapa d'alumini de 0,6 mm d'espessor, col·locada, vorejada, solap (material; 19/11/2015) | 0.481 | 30.87 | 14.85 |
| mo004 | h | Oficial 1ª lampista. | 0.236 | 24.55 | 5.79 |
| mo102 | h | Ajudant instal·lador de climatització. | 0.236 | 20.65 | 4.87 |
|  |  | Total |  |  | 74.11 |

| Amidament | Uts. | Parcial |
|---|---|---|
| Maquina Zona Nort | 21.5 | 21.500 |
| Maquina Zona Sud | 20.5 | 20.500 |
| Total |  | 42 |

**ICN040** Ut Equip d'aire condicionat, unitat exterior sistema AIRDUO 1 x 1 I (11/03/2013)
2 Ut × 6509.53 = 13019.06
Equip d'aire condicionat, unitat exterior sistema AIRDUO 1 x 1 ISKCK 120V R410A MC113 de CIAT o similar, amb distribució per conducte rectangular, per a gas R-410A, bomba de calor, alimentació a la unitat exterior trifàsica (400V/50Hz), potència frigorífica nominal 26,9 kW, potència calorífica nominal 31,1 kW, COP = 3,18 (classe A+). Inclou comportes de connexió per impulsió/retorn i extracció de ventilació primaria amb filtres g4 + F8. Detecció de filtres bruts. Protecció mitjançant magnetotèrmic estandar. Inclou regulació electronica CIATrtc amb comandament PGD1. Inclou Kit de control remot PGD1 amb dos targetes de derivació TCONN amb control amb sonda T+H d'ambient, freecooling termo-entàlpic. Inclou vàlvules de servei per les connexions frigorífiques i carga de fluid frigorígen. Totalment instal·lat i connexionat

| Codi | Ut | Descripció | Rendiment | Preu | Import |
|---|---|---|---|---|---|
| mt42mhi065uab | Ut | Equip d'aire condicionat, sistema AIRDUO 1 x 1 ISKCK 120V R410A (material; 19/11/2015) | 1 | 6080.12 | 6080.12 |
| mo004 | h | Oficial 1ª lampista. | 9.5 | 24.55 | 233.23 |
| mo102 | h | Ajudant instal·lador de climatització. | 9.5 | 20.65 | 196.18 |
|  |  | Total |  |  | 6509.53 |

**ICN030** Ut Equipo de aire acondicionado, Unitat exterior + interior PANASON (11/03/2013)
1 Ut × 1602.69 = 1602.69
Equipo de aire acondicionado, Unitat exterior + interior, PANASONIC, modelo U-71PE1E5A o similar, con certificación EUROVENT, de las siguientes características:
Potencia frigorífica: 7.10kW.
Potencia calorífica: 8.00kW.
Potencia eléctrica absorbida refrigeración: 1.93kW.
Potencia eléctrica absorbida calefacción: 1.93kW.
COP: 4.15
EER: 3.68
Clasificación energética: A+
Caudal de aire unidad exterior frío: 3600m3/h.
Caudal de aire unidad exterior calor: 3600m3/h.
Presión sonora unidad exterior frío: 48dBA.
Presión sonora unidad exterior calor: 50dBA.
Dimensiones unidad exterior: 996x940x340mm.
Peso unidad exterior: 69Kg
Distancia frigorífica máxima: 50 m.
Conexión frigorífica Líquido-Gas: 3/8” – 5/8”
Límite de funcionamiento frío: -15/46ºC.
Límite de funcionamiento calor: -20/24ºC.
Alimentación: 230V.
Modelo: U-71PE1E5A
Inclou derivador de dos tubs.
Incluye control con termostato y control a distancia

| Codi | Ut | Descripció | Rendiment | Preu | Import |
|---|---|---|---|---|---|
| mt42mhi040yke | Ut | Equipo de aire acondicionado, PANASONIC, modelo U-71PE1E5A o sim (material; 19/11/2015) | 1 | 1492.26 | 1492.26 |
| mt42mhi900 | m | Cable bus apantallat de 2 fils, de 0,5 mm² de secció per fil (material; 19/11/2015) | 3 | 0.64 | 1.92 |
| mt35aia090ma | m | Tub rígid de PVC, endollable, corbable en calent, de color negre (material; 19/11/2015) | 3 | 0.63 | 1.89 |
| mo004 | h | Oficial 1ª lampista. | 2.359 | 24.55 | 57.91 |
| mo102 | h | Ajudant instal·lador de climatització. | 2.359 | 20.65 | 48.71 |
|  |  | Total |  |  | 1602.69 |

**ICN022** Ut Equipo de aire partido, bomba de calor inverter plus (1X1), tipo (11/03/2013)
1 Ut × 911.61 = 911.61
Equipo de aire partido, bomba de calor inverter plus (1X1), tipo pared con gas refrigerante R410A. Unidad exterior modelo CU-E9PKEA y unidad interior CS-E9PKEA, control remoto incluido. Marca PANASONIC, modelo KIT-E9-PKEA con certificación EUROVENT, de las siguientes características: Potencia frigorífica: 2.5kW. Potencia calorífica: 3.4kW. Potencia eléctrica absorbida refrigeración: 515W. Potencia eléctrica absorbida calefacción: 700W. COP: 4.86 EER: 6.71 Caudal de aire unidad interior: 798-876m3/h. Caudal de aire unidad exterior: 1878-1782 m3/h. Presión sonora unidad interior: 39-23dBA. Presión sonora unidad exterior: 46-47dBA. Deshumidificación: 1.5 l/h. Dimensiones unidad interior: 295x870x255 mm. Dimensiones unidad exterior: 622x824x299 mm. Peso unidad interior: 10 Kg. Peso unidad exterior: 36 Kg. Límite de funcionamiento: -20/43 ºC y -15/24 ºC Alimentación: 230V (unidad exterior). Incluye control con termostato y control a distancia. Modelo: KIT-E9PKEA o similar.

| Codi | Ut | Descripció | Rendiment | Preu | Import |
|---|---|---|---|---|---|
| mt42mhi205aia | Ut | Equipo de aire partido, bomba de calor inverter plus (1X1), tipo (material; 19/11/2015) | 1 | 804.99 | 804.99 |
| mo004 | h | Oficial 1ª lampista. | 2.359 | 24.55 | 57.91 |
| mo102 | h | Ajudant instal·lador de climatització. | 2.359 | 20.65 | 48.71 |
|  |  | Total |  |  | 911.61 |

**ICN020** Ut Equipo de aire acondicionado, de unidad interior, bomba de calor (11/03/2013)
2 Ut × 654.32 = 1308.64
Equip d'aire condicionat, sistema aire-aire split 1x1, de paret, per a gas R-410A, bomba de calor, alimentació monofàsica (230V/50Hz), potència frigorífica nominal 2,5 kW, potència calorífica nominal 3,2 kW, SEER = 7,1 (classe A++), SCOP = 4,2 (classe A+), EER = 4,03 (classe A), COP = 4 (classe A).

| Codi | Ut | Descripció | Rendiment | Preu | Import |
|---|---|---|---|---|---|
| mt42mhi200fib | Ut | quipo de aire acondicionado, de unidad interior, bomba de calor (material; 19/11/2015) | 1 | 547.7 | 547.70 |
| mo004 | h | Oficial 1ª lampista. | 2.359 | 24.55 | 57.91 |
| mo102 | h | Ajudant instal·lador de climatització. | 2.359 | 20.65 | 48.71 |
|  |  | Total |  |  | 654.32 |

**EBIA01.db** ut Suport metàl·lic, per suspendre climatitzador de fins 500 kg. Co (11/03/2013)
3 ut × 263.88 = 791.64

| Codi | Ut | Descripció | Rendiment | Preu | Import |
|---|---|---|---|---|---|
| BBIA1.db | ut | Suport metàl·lic, per a climatitzador de fins 500 Kg. (material; 19/11/2015) | 1 | 203.12 | 203.12 |
| mo003 | h | Oficial 1ª instal·lador de climatització. (mà d'obra; 11/03/2013) | 1.375 | 23.78 | 32.70 |
| mo095 | h | Ajudant instal·lador de climatització. (mà d'obra; 11/03/2013) | 1.375 | 20.41 | 28.06 |
|  |  | Total |  |  | 263.88 |

**EBIE02.ba** m Desguassos per a unitats climatitzador conduït a baixant (11/03/2013)
20 m × 8.54 = 170.80
Desguassos per a unitats climatitzador a base de tub de PVC rígid de 32 mm, sifó, accessoris i conduït a baixant més pròxim. Completament instal·lat.

| Codi | Ut | Descripció | Rendiment | Preu | Import |
|---|---|---|---|---|---|
| BBIE1.b | m | Tub de PVC rígid de 32 de diàmetre (material; 19/11/2015) | 1 | 3.06 | 3.06 |
| BBIE2.b | pp | Suports, accessoris i sifó de PVC de 32 de diàmetre (material; 19/11/2015) | 1 | 1.5 | 1.50 |
| mo003 | h | Oficial 1ª instal·lador de climatització. | 0.09 | 23.78 | 2.14 |
| mo095 | h | Ajudant instal·lador de climatització. | 0.09 | 20.41 | 1.84 |
|  |  | Total |  |  | 8.54 |

**EBIB01.fb** ut Conj. amortidors de vibració metàl·lics, per a fan-coils i recup (11/03/2013)
16 ut × 23.26 = 372.16
Conjunt d'amortidors de vibració metàl·lic, tipus doble pletina per a fan-coil i recuperadors de 500 kg i freqüència 1500 rpm. Completament instal·lat. Per exterior i interior

| Codi | Ut | Descripció | Rendiment | Preu | Import |
|---|---|---|---|---|---|
| BBIB1.fb | ut | Conjunt amortidors metàl·lics per a fan-coil i recuperdadors de (material; 19/11/2015) | 1 | 17.29 | 17.29 |
| mo003 | h | Oficial 1ª instal·lador de climatització. | 0.135 | 23.78 | 3.21 |
| mo095 | h | Ajudant instal·lador de climatització. | 0.135 | 20.41 | 2.76 |
|  |  | Total |  |  | 23.26 |

**EBIB01.fa** ut Conj. amortidors de vibració metàl·lics, per a fan-coils i recup (11/03/2013)
4 ut × 19.7 = 78.80
Conjunt d'amortidors de vibració metàl·lic, tipus doble pletina per a fan-coil i recuperadors de 300 kg i freqüència 1500 rpm. Completament instal·lat. Per exterior i interior.

| Codi | Ut | Descripció | Rendiment | Preu | Import |
|---|---|---|---|---|---|
| BBIB1.fa | ut | Conjunt amortidors metàl·lics per a fan-coil i recuperdadors de (material; 19/11/2015) | 1 | 13.73 | 13.73 |
| mo003 | h | Oficial 1ª instal·lador de climatització. | 0.135 | 23.78 | 3.21 |
| mo095 | h | Ajudant instal·lador de climatització. | 0.135 | 20.41 | 2.76 |
|  |  | Total |  |  | 19.7 |

#### ICR Sistemes de conducció d'aire (11/03/2013)
Import: 21798.41

**ICR010** Ut Ventilador centrífug de perfil baix, amb motor per a alimentació (11/03/2013)
1 Ut × 234.24 = 234.24
Ventilador centrífug de perfil baix, amb motor per a alimentació monofàsica a 230 V i 50 Hz de freqüència, amb protecció tèrmica, aïllament classe F, protecció IP 44,cabal màxim de 350 m³/h. Tipus TD-Mixvent 350 /125 o similar.

| Codi | Ut | Descripció | Rendiment | Preu | Import |
|---|---|---|---|---|---|
| mt42vsp010a | Ut | Ventilador centrífug de perfil baix, amb motor per a alimentació (material; 19/11/2015) | 1 | 123.56 | 123.56 |
| mo009 | h | Oficial 1ª muntador. (mà d'obra; 11/03/2013) | 2.503 | 23.78 | 59.52 |
| mo075 | h | Ajudant muntador. (mà d'obra; 11/03/2013) | 2.503 | 20.44 | 51.16 |
|  |  | Total |  |  | 234.24 |

**ICR021** m² Conducte autoportant rectangular per a la distribució d'aire cli (11/03/2013)
498 m² × 29.13 = 14506.74
Conducte autoportant rectangular per a la distribució d'aire climatitzat format per panell rígid d'alta densitat de llana de vidre Climaver Plus R "ISOVER", segons UNE-EN 13162, de 30 mm d'espessor, revestit per ambdues cares per alumini (exterior: alumini + malla de fibra de vidre + kraft; interior: alumini + kraft), amb el cantell mascle vorellat pel complexe interior del conducte.

| Codi | Ut | Descripció | Rendiment | Preu | Import |
|---|---|---|---|---|---|
| mt42coi010aa | m² | Panell rígid d'alta densitat de llana de vidre Climaver Plus R " (material; 19/11/2015) | 1.15 | 9.85 | 11.33 |
| mt42coi020a | m | Cinta "Climaver" d'alumini de 50 microns d'espessor i 63 mm d'am (material; 19/11/2015) | 1.5 | 0.2 | 0.30 |
| mt42con025 | Ut | Suport metàl·lic d'acer galvanitzat per a subjecció al forjat de (material; 19/11/2015) | 0.5 | 3.7 | 1.85 |
| mt42www011 | Ut | Repercussió, per m², de material auxiliar per a fixació i confec (material; 19/11/2015) | 0.1 | 11.54 | 1.15 |
| mo010 | h | Oficial 1ª muntador de conductes de fibres minerals. (mà d'obra; 11/03/2013) | 0.328 | 23.78 | 7.80 |
| mo078 | h | Ajudant muntador de conductes de fibres minerals. (mà d'obra; 11/03/2013) | 0.328 | 20.44 | 6.70 |
|  |  | Total |  |  | 29.13 |

**ICR025c** m Tub flexible de 254 mm de diàmetre, amb aïllament incorporat. (11/03/2013)
6.8 m × 18.38 = 124.98

| Codi | Ut | Descripció | Rendiment | Preu | Import |
|---|---|---|---|---|---|
| mt42con130f | m | Tub flexible de 254 mm de diàmetre, format per un tub interior o (material; 19/11/2015) | 1.05 | 5.33 | 5.60 |
| mt42con020 | m | Cinta autoadhesiva d'alumini de 50 microns d'espessor i 65 mm d' (material; 19/11/2015) | 0.878 | 0.15 | 0.13 |
| mt42con135 | Ut | Brida i suport per a fixació de tubs flexibles per a conducció d (material; 19/11/2015) | 0.7 | 1.29 | 0.90 |
| mo004 | h | Oficial 1ª lampista. | 0.26 | 24.55 | 6.38 |
| mo102 | h | Ajudant instal·lador de climatització. | 0.26 | 20.65 | 5.37 |
|  |  | Total |  |  | 18.38 |

**ICR025b** m Tub flexible de 305 mm de diàmetre, amb aïllament incorporat. (11/03/2013)
8.5 m × 19.4 = 164.90

| Codi | Ut | Descripció | Rendiment | Preu | Import |
|---|---|---|---|---|---|
| mt42con130g | m | Tub flexible de 305 mm de diàmetre, format per un tub interior o (material; 19/11/2015) | 1.05 | 6.28 | 6.59 |
| mt42con020 | m | Cinta autoadhesiva d'alumini de 50 microns d'espessor i 65 mm d' | 1.054 | 0.15 | 0.16 |
| mt42con135 | Ut | Brida i suport per a fixació de tubs flexibles per a conducció d | 0.7 | 1.29 | 0.90 |
| mo004 | h | Oficial 1ª lampista. | 0.26 | 24.55 | 6.38 |
| mo102 | h | Ajudant instal·lador de climatització. | 0.26 | 20.65 | 5.37 |
|  |  | Total |  |  | 19.4 |

**ICR016c** Ut Colze 90° per a conducte circular d'acer galvanitzat, de 135 mm (17/11/2015)
8 Ut × 12.28 = 98.24
Colze 90° per a conducte circular d'acer galvanitzat, de 135 mm de diàmetre.

| Codi | Ut | Descripció | Rendiment | Preu | Import |
|---|---|---|---|---|---|
| mt42con218ddd | Ut | Colze 90° per a conducte circular d'acer galvanitzat, de 135 mm (material; 19/11/2015) | 1 | 7 | 7.00 |
| mo012 | h | Oficial 1ª muntador de conductes de xapa metàl·lica. (mà d'obra; 17/11/2015) | 0.118 | 24.08 | 2.84 |
| mo082 | h | Ajudant muntador de conductes de xapa metàl·lica. (mà d'obra; 17/11/2015) | 0.118 | 20.68 | 2.44 |
|  |  | Total |  |  | 12.28 |

**ICR015c** m Conducte circular de paret simple helicoïdal d'acer galvanitzat, (17/11/2015)
35 m × 6.63 = 232.05
Conducte circular de paret simple helicoïdal d'acer galvanitzat, de 135 mm de diàmetre i 0,5 mm de gruix.

| Codi | Ut | Descripció | Rendiment | Preu | Import |
|---|---|---|---|---|---|
| mt42con200ca | m | Conducte circular de paret simple helicoïdal d'acer galvanitzat, (material; 19/11/2015) | 1.05 | 3.58 | 3.76 |
| mt42con500d | Ut | Brida de 135 mm de diàmetre i suport de sostre amb barnilla per (material; 19/11/2015) | 0.068 | 3.42 | 0.23 |
| mo012 | h | Oficial 1ª muntador de conductes de xapa metàl·lica. | 0.059 | 24.08 | 1.42 |
| mo082 | h | Ajudant muntador de conductes de xapa metàl·lica. | 0.059 | 20.68 | 1.22 |
|  |  | Total |  |  | 6.63 |

**ICR025** m Tub flexible de 127 mm de diàmetre, amb aïllament incorporat. (11/03/2013)
3.5 m × 15.02 = 52.57

| Codi | Ut | Descripció | Rendiment | Preu | Import |
|---|---|---|---|---|---|
| mt42con130b | m | Tub flexible de 127 mm de diàmetre, format per un tub interior o (material; 19/11/2015) | 1.05 | 3.07 | 3.22 |
| mt42con020 | m | Cinta autoadhesiva d'alumini de 50 microns d'espessor i 65 mm d' | 0.439 | 0.15 | 0.07 |
| mt42con135 | Ut | Brida i suport per a fixació de tubs flexibles per a conducció d | 0.7 | 1.29 | 0.90 |
| mo003 | h | Oficial 1ª instal·lador de climatització. | 0.245 | 23.78 | 5.83 |
| mo095 | h | Ajudant instal·lador de climatització. | 0.245 | 20.41 | 5.00 |
|  |  | Total |  |  | 15.02 |

**ICR030** Ut Reixeta d'impulsió, d'alumini extrudit, anoditzat color natural (11/03/2013)
10 Ut × 42.95 = 429.50
Reixeta d'impulsió, d'alumini extrudit, anoditzat color natural E6-C-0, amb lamel·les horitzontals regulables individualment, de 300x200 mm, muntada en conducte rectangular no metàl·lic.

| Codi | Ut | Descripció | Rendiment | Preu | Import |
|---|---|---|---|---|---|
| mt42trx010iar | Ut | Reixeta d'impulsió, d'alumini extrudit, anoditzat color natural (material; 19/11/2015) | 1 | 30.89 | 30.89 |
| mo003 | h | Oficial 1ª instal·lador de climatització. | 0.273 | 23.78 | 6.49 |
| mo095 | h | Ajudant instal·lador de climatització. | 0.273 | 20.41 | 5.57 |
|  |  | Total |  |  | 42.95 |

**ICR050b** Ut Reixeta de retorn, d'alumini extrudit, anoditzat color natural E (11/03/2013)
17 Ut × 48.2 = 819.40
Reixeta de retorn, d'alumini extrudit, anoditzat color natural E6-C-0, amb lamel·les horitzontals regulables individualment, de 300x300 mm, muntada en conducte rectangular no metàl·lic.

| Codi | Ut | Descripció | Rendiment | Preu | Import |
|---|---|---|---|---|---|
| mt42trx010cas | Ut | Reixeta de retorn, d'alumini extrudit, anoditzat color natural E (material; 19/11/2015) | 1 | 35.09 | 35.09 |
| mo004 | h | Oficial 1ª lampista. | 0.29 | 24.55 | 7.12 |
| mo102 | h | Ajudant instal·lador de climatització. | 0.29 | 20.65 | 5.99 |
|  |  | Total |  |  | 48.2 |

**ICZ010** Ut Reixeta d'impulsió d'alumini extrudit, amb lamel·les mòbils corb (11/03/2013)
4 Ut × 143.89 = 575.56
Reixeta d'impulsió d'alumini extrudit, amb lamel·les mòbils corbes horitzontals, amb comporta motoritzada per a regulació de cabal ocupant la superfície total de la reixeta, de 300x200 mm, model RLC1 "AIRZONE".

| Codi | Ut | Descripció | Rendiment | Preu | Import |
|---|---|---|---|---|---|
| mt42air046aA1 | Ut | Reixeta d'impulsió d'alumini extrudit, amb lamel·les mòbils corb (material; 19/11/2015) | 1 | 132.17 | 132.17 |
| mo003 | h | Oficial 1ª instal·lador de climatització. | 0.292 | 23.78 | 6.94 |
| mo095 | h | Ajudant instal·lador de climatització. | 0.234 | 20.41 | 4.78 |
|  |  | Total |  |  | 143.89 |

**ICR085b** Ut Silenciador de cel·les amb disseny higiènic i cel·les d'estalvi (11/03/2013)
2 Ut × 542.65 = 1085.30
Silenciador de cel·les amb disseny higiènic i cel·les d'estalvi energètic, de 800 mm d'ample, 600 mm d'alt i 500 mm de llarg, amb 4 cel·les de 100 mm de gruix.

| Codi | Ut | Descripció | Rendiment | Preu | Import |
|---|---|---|---|---|---|
| mt42trx410fbu | Ut | Silenciador de cel·les amb disseny higiènic i cel·les d'estalvi (material; 19/11/2015) | 1 | 525.37 | 525.37 |
| mo003 | h | Oficial 1ª instal·lador de climatització. | 0.391 | 23.78 | 9.30 |
| mo095 | h | Ajudant instal·lador de climatització. | 0.391 | 20.41 | 7.98 |
|  |  | Total |  |  | 542.65 |

**ICR015** m Conducte circular de paret simple helicoïdal d'acer galvanitzat, (12/03/2013)
78.5 m × 22.91 = 1798.44
Conducte circular de paret simple helicoïdal d'acer galvanitzat, de 450 mm de diàmetre i 0,7 mm de gruix.

| Codi | Ut | Descripció | Rendiment | Preu | Import |
|---|---|---|---|---|---|
| mt42con200mc | m | Conducte circular de paret simple helicoïdal d'acer galvanitzat, (material; 19/11/2015) | 1.05 | 17.78 | 18.67 |
| mt42con500p | Ut | Brida de 450 mm de diàmetre i suport de sostre amb barnilla per (material; 19/11/2015) | 0.225 | 6.86 | 1.54 |
| mo011 | h | Oficial 1ª muntador de conductes de xapa metàl·lica. (mà d'obra; 12/03/2013) | 0.061 | 23.78 | 1.45 |
| mo079 | h | Ajudant muntador de conductes de xapa metàl·lica. (mà d'obra; 12/03/2013) | 0.061 | 20.44 | 1.25 |
|  |  | Total |  |  | 22.91 |

**ICR016** Ut Colze 45° per a conducte circular d'acer galvanitzat, de 450 mm (12/03/2013)
8 Ut × 30.03 = 240.24
Colze 45° per a conducte circular d'acer galvanitzat, de 450 mm de diàmetre.

| Codi | Ut | Descripció | Rendiment | Preu | Import |
|---|---|---|---|---|---|
| mt42con218bnn | Ut | Colze 45° per a conducte circular d'acer galvanitzat, de 450 mm (material; 19/11/2015) | 1 | 24.64 | 24.64 |
| mo011 | h | Oficial 1ª muntador de conductes de xapa metàl·lica. | 0.122 | 23.78 | 2.90 |
| mo079 | h | Ajudant muntador de conductes de xapa metàl·lica. | 0.122 | 20.44 | 2.49 |
|  |  | Total |  |  | 30.03 |

**ICR016b** Ut Derivació simple 45° per a conducte circular d'acer galvanitzat, (12/03/2013)
2 Ut × 58.48 = 116.96
Derivació simple 45° per a conducte circular d'acer galvanitzat, de 450 mm de diàmetre.

| Codi | Ut | Descripció | Rendiment | Preu | Import |
|---|---|---|---|---|---|
| mt42con220ann | Ut | Derivació simple 45° per a conducte circular d'acer galvanitzat, (material; 19/11/2015) | 1 | 53.09 | 53.09 |
| mo011 | h | Oficial 1ª muntador de conductes de xapa metàl·lica. | 0.122 | 23.78 | 2.90 |
| mo079 | h | Ajudant muntador de conductes de xapa metàl·lica. | 0.122 | 20.44 | 2.49 |
|  |  | Total |  |  | 58.48 |

**ICR040b** Ut Difusor circular d'alumini extrudit, anoditzat color plata, amb (11/03/2013)
7 Ut × 108.11 = 756.77
Difusor circular d'alumini extrudit, anoditzat color plata, amb plènum de xapa galvanitzada per a connexió lateral a tub flexible, de 595x595x278 mm, amb aïllament acústic, gamma AirQ, model DFCI350APA "AIRZONE", per instal·lar en alçades de fins a 2,7 m.

| Codi | Ut | Descripció | Rendiment | Preu | Import |
|---|---|---|---|---|---|
| mt42air108l | Ut | Difusor circular d'alumini extrudit, anoditzat color plata, amb (material; 19/11/2015) | 1 | 96.45 | 96.45 |
| mo004 | h | Oficial 1ª lampista. | 0.258 | 24.55 | 6.33 |
| mo102 | h | Ajudant instal·lador de climatització. | 0.258 | 20.65 | 5.33 |
|  |  | Total |  |  | 108.11 |

**ICR040** Ut Difusor circular d'alumini extrudit, anoditzat color plata, amb (11/03/2013)
4 Ut × 93.52 = 374.08
Difusor circular d'alumini extrudit, anoditzat color plata, amb plènum de xapa galvanitzada per a connexió lateral a tub flexible, de 595x595x278 mm, amb aïllament acústic, gamma AirQ, model DFCI250APA "AIRZONE", per instal·lar en alçades de fins a 2,7 m.

| Codi | Ut | Descripció | Rendiment | Preu | Import |
|---|---|---|---|---|---|
| mt42air108m | Ut | Difusor circular d'alumini extrudit, anoditzat color plata, amb (material; 19/11/2015) | 1 | 81.86 | 81.86 |
| mo004 | h | Oficial 1ª lampista. | 0.258 | 24.55 | 6.33 |
| mo102 | h | Ajudant instal·lador de climatització. | 0.258 | 20.65 | 5.33 |
|  |  | Total |  |  | 93.52 |

**ICR060** Ut Boca de ventilació en execució rodona adequada per a extracció, (11/03/2013)
4 Ut × 47.11 = 188.44
Boca de ventilació en execució rodona adequada per a extracció, de 125 mm de diàmetre, amb regulació de l'aire mitjançant el gir del disc central.

| Codi | Ut | Descripció | Rendiment | Preu | Import |
|---|---|---|---|---|---|
| mt42trx350b | Ut | Boca de ventilació en execució rodona adequada per a extracció, (material; 19/11/2015) | 1 | 39.02 | 39.02 |
| mo003 | h | Oficial 1ª instal·lador de climatització. | 0.183 | 23.78 | 4.35 |
| mo095 | h | Ajudant instal·lador de climatització. | 0.183 | 20.41 | 3.74 |
|  |  | Total |  |  | 47.11 |

**EBRG01.k** ut Comporta tallafocs, rectangular, RF-120, UNE-EN 1366-2, de 400 x (19/11/2015)
0 ut × 436.11 = 0.00
Comporta tallafocs, rectangular, RF-120, segons UNE-EN-1366-2, de 400 x 350 mm amb premarc dotada d'actuador elèctric de 230 V amb recàrrega automàtica, fusible termoelèctric i dos interruptors final de carrera. Completament instal·lada. Marca/model: SCHAKO BSKS o equivalent .
Segons fitxes tècniques de projecte.

| Codi | Ut | Descripció | Rendiment | Preu | Import |
|---|---|---|---|---|---|
| BBRF9.j | ut | Comporta tallafocs Rectangular de 400 x 350 mm. RF-120 (material; 19/11/2015) | 1 | 135.23 | 135.23 |
| BBRGB | ut | Actuador elèctric a 230 V per a comporta tallafocs. (material; 19/11/2015) | 1 | 162.27 | 162.27 |
| BBRGC | ut | Fusible termoelèctric per a comporta tallafocs. (material; 19/11/2015) | 1 | 86.54 | 86.54 |
| BBRF4 | ut | Interruptor final de carrera per a comporta tallafocs. (material; 19/11/2015) | 2 | 13.53 | 27.06 |
| A0122 | h | Oficial 1ª calefactor (maquinària; 19/11/2015) | 0.81 | 16.62 | 13.46 |
| A0132 | h | Ajudant calefactor (maquinària; 19/11/2015) | 0.81 | 14.26 | 11.55 |
|  |  | Total |  |  | 436.11 |

**EBRG01.j** ut Comporta tallafocs, rectangular, RF-120, UNE-EN 1366-2, de 300 x (19/11/2015)
0 ut × 422.36 = 0.00
Comporta tallafocs, rectangular, RF-120, segons UNE-EN-1366-2, de 300 x 300 mm amb premarc dotada d'actuador elèctric de 230 V amb recàrrega automàtica, fusible termoelèctric i dos interruptors final de carrera. Completament instal·lada. Marca/model: SCHAKO BSKS o equivalent .
Segons fitxes tècniques de projecte.

| Codi | Ut | Descripció | Rendiment | Preu | Import |
|---|---|---|---|---|---|
| BBRF9.b | ut | Comporta tallafocs Rectangular de 300 x 300 mm. RF-120 (material; 19/11/2015) | 1 | 129.82 | 129.82 |
| BBRGB | ut | Actuador elèctric a 230 V per a comporta tallafocs. | 1 | 162.27 | 162.27 |
| BBRGC | ut | Fusible termoelèctric per a comporta tallafocs. | 1 | 86.54 | 86.54 |
| BBRF4 | ut | Interruptor final de carrera per a comporta tallafocs. | 2 | 13.53 | 27.06 |
| A0122 | h | Oficial 1ª calefactor | 0.54 | 16.62 | 8.97 |
| A0132 | h | Ajudant calefactor | 0.54 | 14.26 | 7.70 |
|  |  | Total |  |  | 422.36 |

#### ICT Unitats de tractament d'aire (recuperadors) (11/03/2013)
Import: 4472.82

**ICR110b** Ut Recuperador de calor aire-aire, amb bescanviador de flux creuat, (11/03/2013)
1 Ut × 4472.82 = 4472.82
Recuperador de calor aire-aire, amb bescanviador de flux creuat, cabal de 2200 m³/h, eficiència sensible 60%, per a muntatge horitzontal dimensions 600x1102x1202 mm i nivell de pressió sonora de 54 dBA en camp lliure a 1,5 m. Amb filtres F6 + F7 instal·lats. Marca Sodeca model RIS-1900H o similar. Amb control automàtic de Bypass integrat. Amb sensors de temperatura d'entrada i sortida i control de CO2. Amb aïllament tèrmic i acústic. Totalment instal·lada

| Codi | Ut | Descripció | Rendiment | Preu | Import |
|---|---|---|---|---|---|
| mt42rsp020gcC | Ut | Recuperador de calor aire-aire, amb bescanviador de flux creuat, (material; 19/11/2015) | 1 | 4407.99 | 4407.99 |
| mo003 | h | Oficial 1ª instal·lador de climatització. | 1.467 | 23.78 | 34.89 |
| mo095 | h | Ajudant instal·lador de climatització. | 1.467 | 20.41 | 29.94 |
|  |  | Total |  |  | 4472.82 |

#### ICU Electricitat i Connexionat (11/03/2013)
Import: 371.24

**ERJL70.aa** ut Alimentació a subestació control amb cable de coure RZ1-K 0,6/1 (11/03/2013)
0 ut × 151.67 = 0.00
Alimentació a subestació control, incloent cables i canalització a receptor i part proporcional de línia des de quadre de zona. Caracteristiques:
Derivació a receptor: Cable de coure, tub PVC rígid classe M1 (UNE 23-727-90), protecció superficial fixa i dimensionat segons ITC-BT-21. Caixes aïllants IP-55 amb tapa caragolada i entrades elàstiques / roscades.
Linia des de quadre: Cable de coure RZ1-K 0,6/1 kV, safata metàl·lica perforada classe M1 amb tapa, accessoris i suportacions.
Configuració del cable i secció dels conductors segons esquema unifilar del projecte. Completament instal·lat.

| Codi | Ut | Descripció | Rendiment | Preu | Import |
|---|---|---|---|---|---|
| BRJL70.aa | ut | Material de punt alimentació a subestació control, amb conductor (material; 19/11/2015) | 1 | 25.16 | 25.16 |
| mo001 | h | Oficial 1ª electricista. (mà d'obra; 11/03/2013) | 3.015 | 21.55 | 64.97 |
| mo093 | h | Ajudant electricista. (mà d'obra; 12/03/2013) | 3.015 | 20.41 | 61.54 |
|  |  | Total |  |  | 151.67 |

**ERJK75.aa** ut Alimentació a Fan Coil, Climatitzador Compacte, Ventilador inclo (11/03/2013)
5 ut × 54.76 = 273.80
Alimentació a Fan Coil, Climatitzador Compacte, Ventilador incloent cables i canalització a receptor i part proporcional de línia des de quadre de zona. Característiques:
Derivació a receptor: Cable de coure 07Z1-K , tub PVC flexible / rígid classe M1 (UNE 23-727-90), protecció superficial fijxa i dimensionat segons ITC-BT-21. Caixes aïllants IP.55 amb tapa cargolada i entrades elàstiques / roscades.
Línia des de quadre: Cable de coure RZ1-K 0,6/1 kV, safata de varetes d'acer zincat bicromatat, amb conductor de terra de coure nú de 16 mm2 , accessoris i suportacions.
Configuració del cable i secció dels conductors segons esquema unifilar del projecte. Completament instal·lat

| Codi | Ut | Descripció | Rendiment | Preu | Import |
|---|---|---|---|---|---|
| BRJK75.aa | ut | Material de punt alimentació a Fan Coil, Climatitzador Compacte, (material; 19/11/2015) | 1 | 9.45 | 9.45 |
| mo001 | h | Oficial 1ª electricista. | 1.08 | 21.55 | 23.27 |
| mo093 | h | Ajudant electricista. | 1.08 | 20.41 | 22.04 |
|  |  | Total |  |  | 54.76 |

**ERJK75.ab** ut Alimentació a Comporta Tallafocs incloent cable de coure 07Z1-K, (11/03/2013)
0 ut × 56.2 = 0.00
Alimentació a Comporta Tallafocs incloent cables i canalització a receptor i part proporcional de línia des de quadre de zona. Característiques:
Derivació a receptor: Cable de coure 07Z1-K , tub PVC flexible / rígid classe M1 (UNE 23-727-90), protecció superficial fijxa i dimensionat segons ITC-BT-21. Caixes aïllants IP.55 amb tapa cargolada i entrades elàstiques / roscades.
Línia des de quadre: Cable de coure RZ1-K 0,6/1 kV, safata de varetes d'acer zincat bicromatat, amb conductor de terra de coure nú de 16 mm2 , accessoris i suportacions.
Configuració del cable i secció dels conductors segons esquema unifilar del projecte. Completament instal·lat

| Codi | Ut | Descripció | Rendiment | Preu | Import |
|---|---|---|---|---|---|
| BRJK75.ab | ut | Material de punt alimentació a Comporta Tallafocs, amb conductor (material; 19/11/2015) | 1 | 10.89 | 10.89 |
| mo001 | h | Oficial 1ª electricista. | 1.08 | 21.55 | 23.27 |
| mo093 | h | Ajudant electricista. | 1.08 | 20.41 | 22.04 |
|  |  | Total |  |  | 56.2 |

**EQLB13** ut Cablejat elèctric des de la unitat fan-coil al termostat ambient (11/03/2013)
4 ut × 24.36 = 97.44
Cablejat i connexionat elèctric des de la unitat fan-coil al termostat ambient i comandament de tres velocitats i vàlvula de 3 vies, a base de tub de PVC rígid i cable unipolar 07Z1-K. Completament instal·lat.

| Codi | Ut | Descripció | Rendiment | Preu | Import |
|---|---|---|---|---|---|
| BQLBE | ut | Cablejat i connexionat elèctric de fan-coil a termostat ambient i comandament de tres velocitats, i vàlvula 3 vies. (material; 19/11/2015) | 1 | 19.53 | 19.53 |
| mo001 | h | Oficial 1ª electricista. | 0.115 | 21.55 | 2.48 |
| mo093 | h | Ajudant electricista. | 0.115 | 20.41 | 2.35 |
|  |  | Total |  |  | 24.36 |

**EQLC20** ut Alimentació de control a comporta tallafocs, amb actuador. (11/03/2013)
0 ut × 91.86 = 0.00
Alimentació de control a comporta tallafocs, amb actuador incloent conductors unipolars 07Z1-K, tubs i caixes PVC, des d'actuador i interruptors final de carrera fins a quadre elèctric comportes. Completament instal·lada.

| Codi | Ut | Descripció | Rendiment | Preu | Import |
|---|---|---|---|---|---|
| BQLC3 | ut | Alimentació actuador i final de carrera de comporta tallafocs. (material; 19/11/2015) | 1 | 54.09 | 54.09 |
| mo001 | h | Oficial 1ª electricista. | 0.9 | 21.55 | 19.40 |
| mo093 | h | Ajudant electricista. | 0.9 | 20.41 | 18.37 |
|  |  | Total |  |  | 91.86 |

### IE Elèctriques (11/03/2013)
Import: 32271.32

#### IEC Escomesa (11/03/2013)
Import: 2873.77

**IEC010** Ut Conjunt TMF10-250, de fins a 250 A d'intensitat, per 1 comptador (11/03/2013)
1 Ut × 2299.44 = 2299.44
Conjunt TMF10-250, de fins a 250 A d'intensitat, per 1 comptador trifàsic, instal·lada en l'interior de fornícula mural, en espai tècnic de local. Dissenyat per comptador electrónic. Inclús equip complert de mesura, borns de connexió, bases tallacircuits i fusibles per a protecció de la derivació individual. Amb modul de protecció diferencial Normalitzada per l'empresa subministradora. Segons UNE-EN 60439-1, grau d'inflamabilitat segons s'indica en UNE-EN 60439-3.

| Codi | Ut | Descripció | Rendiment | Preu | Import |
|---|---|---|---|---|---|
| mt35cgp010g | Ut | Conjunt TMF10-250, de fins a 250 A d'intensitat, per 1 comptador (material; 19/11/2015) | 1 | 2024.26 | 2024.26 |
| mt35cgp040h | m | Tub de PVC llis, sèrie B, de 315 mm de diàmetre exterior, segons (material; 19/11/2015) | 5 | 21.41 | 107.05 |
| mt35www010 | Ut | Material auxiliar per a instal·lacions elèctriques. (material; 19/11/2015) | 1 | 1.1 | 1.10 |
| mo018 | h | Oficial 1ª construcció. (mà d'obra; 14/03/2013) | 0.367 | 23.02 | 8.45 |
| mo104 | h | Peó ordinari construcció. (mà d'obra; 12/03/2013) | 0.367 | 19.25 | 7.06 |
| mo001 | h | Oficial 1ª electricista. | 3.611 | 21.55 | 77.82 |
| mo093 | h | Ajudant electricista. | 3.611 | 20.41 | 73.70 |
|  |  | Total |  |  | 2299.44 |

**IEL010** m Línia general d'alimentació fix en superfície formada per cables (18/11/2015)
8.15 m × 70.47 = 574.33
Línia general d'alimentació fix en superfície formada per cables unipolars amb conductors de coure, RZ1-K (AS) 4x120+1G70 mm², sent la seva tensió assignada de 0,6/1 kV, sota tub protector de PVC llis de 160 mm de diàmetre.

| Codi | Ut | Descripció | Rendiment | Preu | Import |
|---|---|---|---|---|---|
| mt36tie010ha | m | Tub de PVC, sèrie B, de 160 mm de diàmetre i 3,2 mm de gruix, am (material; 19/11/2015) | 1 | 6.38 | 6.38 |
| mt35cun010m1 | m | Cable unipolar RZ1-K (AS), no propagador de la flama, amb conduc (material; 19/11/2015) | 4 | 11.74 | 46.96 |
| mt35cun010k1 | m | Cable unipolar RZ1-K (AS), no propagador de la flama, amb conduc (material; 19/11/2015) | 1 | 7.14 | 7.14 |
| mt35www010 | Ut | Material auxiliar per a instal·lacions elèctriques. | 0.2 | 1.1 | 0.22 |
| mo002 | h | Oficial 1ª electricista. (mà d'obra; 18/11/2015) | 0.239 | 24.08 | 5.76 |
| mo100 | h | Ajudant electricista. (mà d'obra; 18/11/2015) | 0.194 | 20.65 | 4.01 |
|  |  | Total |  |  | 70.47 |

#### IED Derivacions individuals (18/11/2015)
Import: 525.45

**IED010b** m Derivació individual trifàsica fix en superfície per local comer (18/11/2015)
15.4 m × 34.12 = 525.45
Derivació individual trifàsica fix en superfície per local comercial o oficina, formada per cables unipolars amb conductors de coure, RZ1-K (AS) 4x50+1G25 mm², sent la seva tensió assignada de 0,6/1 kV, sota tub protector de PVC llis de 90 mm de diàmetre.

| Codi | Ut | Descripció | Rendiment | Preu | Import |
|---|---|---|---|---|---|
| mt36tie010ea | m | Tub de PVC, sèrie B, de 90 mm de diàmetre i 3 mm de gruix, amb e (material; 19/11/2015) | 1 | 3.29 | 3.29 |
| mt35cun010j1 | m | Cable unipolar RZ1-K (AS), no propagador de la flama, amb conduc (material; 19/11/2015) | 4 | 5.34 | 21.36 |
| mt35cun010h1 | m | Cable unipolar RZ1-K (AS), no propagador de la flama, amb conduc (material; 19/11/2015) | 1 | 2.66 | 2.66 |
| mt35der011a | m | Conductor de coure de 1,5 mm² de secció, per fil de comandament, (material; 19/11/2015) | 1 | 0.1 | 0.10 |
| mt35www010 | Ut | Material auxiliar per a instal·lacions elèctriques. | 0.2 | 1.1 | 0.22 |
| mo002 | h | Oficial 1ª electricista. | 0.153 | 24.08 | 3.68 |
| mo100 | h | Ajudant electricista. | 0.136 | 20.65 | 2.81 |
|  |  | Total |  |  | 34.12 |

#### IEI Instal·lacions interiors (11/03/2013)
Import: 28872.1

**IEI040** Ut Xarxa elèctrica de distribució interior per a oficina, composta (11/03/2013)
1 Ut × 22910.18 = 22910.18
Xarxa elèctrica de distribució interior per a oficina , composta de: quadre general de comandament i protecció; circuits interiors amb cablejat en safates perforades d'acer galvanitzat. Qüadres interiors totalment instal·lats i connexionats. Segons esquema unifilar.

| Codi | Ut | Descripció | Rendiment | Preu | Import |
|---|---|---|---|---|---|
| mt35cgm040K | Ut | Caixa de superfície amb porta opaca, per allotjament del interru (material; 19/11/2015) | 1 | 40.71 | 40.71 |
| BG1AU005 | u | Armari metàl.p/quadres com.,línia p/aparells capçelera,250mòduls (material; 19/11/2015) | 2 | 451.54 | 903.08 |
| mt35cgm021acd | Ut | Interruptor general automàtic (IGA), amb 10 kA de poder de tall, (material; 19/11/2015) | 1 | 787.74 | 787.74 |
| mt35cgm021bcd | Ut | Limitador de sobretensions transitories i permanents, (3P+N). 20 (material; 19/11/2015) | 1 | 321.61 | 321.61 |
| BG426B9H | u | Interruptor dif.cl.A superimmun.,gam.terc.,I=16A,bipol.(2P),0,03 (material; 19/11/2015) | 27 | 69.99 | 1889.73 |
| BG426BJK | u | Interruptor dif.cl.A superimmun.,gam.terc.,I=40A,tetrapol.(4P),0 (material; 19/11/2015) | 3 | 205.03 | 615.09 |
| BG426BJH | u | Interruptor dif.cl.A superimmun.,gam.terc.,I=40A,tetrapol.(4P),0 (material; 19/11/2015) | 24 | 115.04 | 2760.96 |
| BG426BJD | u | Interruptor dif.cl.A superimmun.,gam.terc.,I=40A,tetrapol.(4P),0 (material; 19/11/2015) | 1 | 238.98 | 238.98 |
| mt35cgm021bda | Ut | Interruptor automàtic magnetotèrmic, amb 15 kA de poder de tall, (material; 19/11/2015) | 13 | 56.74 | 737.62 |
| mt35cgm021bda | Ut | Interruptor automàtic magnetotèrmic, amb 15 kA de poder de tall, | 7 | 56.74 | 397.18 |
| mt35cgm021bba | Ut | Interruptor automàtic magnetotèrmic, amb 15 kA de poder de tall, (material; 19/11/2015) | 4 | 136.97 | 547.88 |
| mt35cgm020h | Ut | Guardamotor per a protecció davant sobrecàrregues i curtcircuits (material; 19/11/2015) | 4 | 57.09 | 228.36 |
| mt35cgm020f | Ut | Guardamotor per a protecció davant sobrecàrregues i curtcircuits (material; 19/11/2015) | 2 | 51.56 | 103.12 |
| mt35aia130abc | m | Tub rígid de policarbonat, exempt d'halògens segons UNE-EN 50267 (material; 19/11/2015) | 13.5 | 4.24 | 57.24 |
| mt35aia130aba | m | Tub rígid de policarbonat, exempt d'halògens segons UNE-EN 50267 (material; 19/11/2015) | 84.3 | 3.64 | 306.85 |
| mt35cgm042c | Ut | Tub coarrugat, xempt d'halògens segons UNE-EN 50267-2-2. de 20 m (material; 19/11/2015) | 1.04 | 1119.16 | 1163.93 |
| mt35cgm042 | Ut | Tub coarrugat, xempt d'halògens segons UNE-EN 50267-2-2. de 25 m (material; 19/11/2015) | 1.59 | 74.13 | 117.87 |
| mt35ait030fmf | m | Safata perforada d'acer galvanitzat, de 80x600 mm, per a suport (material; 19/11/2015) | 32.5 | 51.53 | 1674.73 |
| mt35ait030fm | m | Safata perforada d'acer galvanitzat, de 80x400 mm, per a suport (material; 19/11/2015) | 31.8 | 37.89 | 1204.90 |
| mt35caj010a | Ut | Caixa de superficie amb conos universal, enllaç per els 2 costat (material; 19/11/2015) | 52 | 1.92 | 99.84 |
| mt35caj010b | Ut | Caixa de superficie amb conos universal, enllaç per els 4 costat (material; 19/11/2015) | 45 | 2.95 | 132.75 |
| BG31E200 | m | Conductor de Cu UNE RZ1-K (AS) 0,6/1 kV baixa emissivitat fums 3 (material; 19/11/2015) | 198.5 | 1.39 | 275.92 |
| BG31E300 | m | Conductor de Cu UNE RZ1-K (AS) 0,6/1 kV baixa emissivitat fums 3 (material; 19/11/2015) | 2077.39 | 1.72 | 3573.11 |
| BG31E500 | m | Conductor de Cu UNE RZ1-K (AS) 0,6/1 kV baixa emissivitat fums 5 (material; 19/11/2015) | 5.4 | 6.87 | 37.10 |
| BG31E700 | m | Conductor de Cu UNE RZ1-K (AS) 0,6/1 kV baixa emissivitat fums 1 (material; 19/11/2015) | 21.6 | 3.57 | 77.11 |
| mt33seg100a | Ut | Interruptor unipolar, gamma bàsica, amb tecla simple i marc d'1 (material; 19/11/2015) | 14 | 4.59 | 64.26 |
| mt33seg107a | Ut | Base d'endoll de 16 A 2P+T, gamma bàsica, amb tapa i marc d'1 el (material; 19/11/2015) | 25 | 4.89 | 122.25 |
| mt33seg111a | Ut | Doble interruptor, gamma bàsica, amb tecla doble i marc d'1 elem (material; 19/11/2015) | 2 | 7.06 | 14.12 |
| mt33seg101a | Ut | Interruptor bipolar, gamma bàsica, amb tecla bipolar i marc d'1 (material; 19/11/2015) | 2 | 8.32 | 16.64 |
| mt33seg102a | Ut | Commutador, sèrie bàsica, amb tecla simple i marc d'1 element de (material; 19/11/2015) | 2 | 4.89 | 9.78 |
| mt33seg112a | Ut | Doble commutador, gamma bàsica, amb tecla doble i marc d'1 eleme (material; 19/11/2015) | 1 | 8.77 | 8.77 |
| mt33seg104a | Ut | Polsador, gamma bàsica, amb tecla amb símbol de timbre i marc d' (material; 19/11/2015) | 3 | 5.17 | 15.51 |
| mt35cgm050 | Ut | Interruptor horari digital, 5 A. (material; 19/11/2015) | 3 | 33.72 | 101.16 |
| mt33seg105a | Ut | Brunzidor 230 V, gamma bàsica, amb tapa i marc d'1 element de co (material; 19/11/2015) | 1 | 16.28 | 16.28 |
| mt35www010 | Ut | Material auxiliar per a instal·lacions elèctriques. | 67 | 1.1 | 73.70 |
| mo001 | h | Oficial 1ª electricista. | 102.948 | 21.55 | 2218.53 |
| mo093 | h | Ajudant electricista. | 95.824 | 20.41 | 1955.77 |
|  |  | Total |  |  | 22910.18 |

**USIM00068** u Mini Columna Optiline aluminio 613x100x153 m 2 caras. Model UNIC (11/03/2013)
16 u × 320.19 = 5123.04
Mini Columna Optiline aluminio 613x100x153 m 2 caras. Model UNICA SISTEM ISM20609 de Schneider o similar.. Minicolumna vacía de dos caras, montada sobre una fijación ranurada al suelo. Incluye una cubierta frontal en aluminio. Ranura para pisocanal en aluminio. Incluye pieza de tope, kit de puesta a tierra e instrucciones de montaje. Se incluye anillo de estanqueidad para la fijación al suelo. Sin puesta a tierra. Totalmente cableada.

| Codi | Ut | Descripció | Rendiment | Preu | Import |
|---|---|---|---|---|---|
| PSIMALK5400-8 | u | Mini Columna Optiline aluminio 613x100x153 m 2 caras. Model UNIC (material; 19/11/2015) | 1 | 95.7 | 95.70 |
| PSIMK11-9 | u | Toma dobles chuko 2P, TTF, 16A, 250 V. UNICA de embornamiento rá (material; 19/11/2015) | 4 | 9.54 | 38.16 |
| PSIMK11-6 | u | Toma dobles chuko 2P, TTF, 16A, 250 V. UNICA de embornamiento rá (material; 19/11/2015) | 2 | 9.54 | 19.08 |
| PSIMKB8096U-9 | u | Placa UNICA incluida V&D con 2 conectores RJ45 cat. 6 UTP, blanc (material; 19/11/2015) | 2 | 26.19 | 52.38 |
| PSIMK66 | u | Caixes de connexiço i material accesori per la correcta instal·l (material; 19/11/2015) | 1 | 9.09 | 9.09 |
| mo001 | h | Oficial 1ª electricista. | 3 | 21.55 | 64.65 |
| mo093 | h | Ajudant electricista. | 2 | 20.41 | 40.82 |
| PSIMPEQMAT | u | Pequeño material (material; 19/11/2015) | 1 | 0.31 | 0.31 |
|  |  | Total |  |  | 320.19 |

Claus: columna, simon, connect, caras, acabado, aluminio, compuesta, bases, schuko

**USIM00067** u Kit puesto de trabajo. 4 columnas. Model U70.141.18 de Scheneide (11/03/2013)
3 u × 138.23 = 414.69
Kit puesto de trabajo. 4 columnas. Model U70.141.18 de Scheneider o similar. Incluye caja para empotrar. Totalmente instalada y conexionada.

| Codi | Ut | Descripció | Rendiment | Preu | Import |
|---|---|---|---|---|---|
| PSIMALK7200-8 | u | Caja para empotrar. Totalmente instalada y conexionada. (material; 19/11/2015) | 1 | 10.51 | 10.51 |
| PSIMK11-9 | u | Toma dobles chuko 2P, TTF, 16A, 250 V. UNICA de embornamiento rá | 2 | 9.54 | 19.08 |
| PSIMKB8096U-9 | u | Placa UNICA incluida V&D con 2 conectores RJ45 cat. 6 UTP, blanc | 1 | 26.19 | 26.19 |
| PSIMK11-6 | u | Toma dobles chuko 2P, TTF, 16A, 250 V. UNICA de embornamiento rá | 1 | 9.54 | 9.54 |
| PSIMK66 | u | Caixes de connexiço i material accesori per la correcta instal·l | 1 | 9.09 | 9.09 |
| mo001 | h | Oficial 1ª electricista. | 2 | 21.55 | 43.10 |
| mo093 | h | Ajudant electricista. | 1 | 20.41 | 20.41 |
| PSIMPEQMAT | u | Pequeño material | 1 | 0.31 | 0.31 |
|  |  | Total |  |  | 138.23 |

Claus: columna, simon, connect, caras, acabado, aluminio, compuesta, bases, schuko

**EQFA40.ac** m Conductor de coure nu recuït de 35 mm² , per a posada a terra de (19/11/2015)
69.54 m × 6.1 = 424.19
Conductor de coure nu recuït de 35 mm² de secció nominal i una resistència elèctrica a 20°C no superior a 0,524 Ohm/km, per a posada a terra de safata metàl·lica i incloent part proporcional de tirantets de connexió i brides d'acer galvanitzat en calent. Completament instal·lat.

| Codi | Ut | Descripció | Rendiment | Preu | Import |
|---|---|---|---|---|---|
| BQFAE.ac | m | Conductor de coure nu recuit de 35 mm² per a posada a terra de s (material; 19/11/2015) | 1 | 1.5 | 1.50 |
| BQFAB.a | pp | Tirantets de connexió i brides per a cable de Cu de 35 mm². (material; 19/11/2015) | 1 | 1.27 | 1.27 |
| A0121 | h | Oficial 1ª electricista (mà d'obra; 19/11/2015) | 0.108 | 16.62 | 1.79 |
| A0131 | h | Ayudante electricista (mà d'obra; 19/11/2015) | 0.108 | 14.26 | 1.54 |
|  |  | Total |  |  | 6.1 |

### IF Fontaneria (11/03/2013)
Import: 1548.58

#### IFI Instal·lació interior (11/03/2013)
Import: 1548.58

**IFI008** Ut Aixeta de pas d'esfera de llautó niquelat per roscar de 3/8", pe (11/03/2013)
3 Ut × 6.92 = 20.76
Aixeta de pas d'esfera de llautó niquelat per roscar de 3/8", per a col·locar sobre canonada de polietilè reticulat (PE-X), mitjançant unió roscada.

| Codi | Ut | Descripció | Rendiment | Preu | Import |
|---|---|---|---|---|---|
| mt37sve010a | Ut | Vàlvula d'esfera de llautó niquelat per roscar de 3/8". (material; 19/11/2015) | 1 | 2.88 | 2.88 |
| mt37www010 | Ut | Material auxiliar per instal·lacions de lampisteria.. (material; 19/11/2015) | 1 | 1.25 | 1.25 |
| mo004 | h | Oficial 1ª lampista. | 0.061 | 24.55 | 1.50 |
| mo057 | h | Ajudant lampista. (mà d'obra; 11/03/2013) | 0.061 | 21.07 | 1.29 |
|  |  | Total |  |  | 6.92 |

**IFI005** m Canonada per instal·lació interior de fontaneria, col·locada sup (18/11/2015)
14.3 m × 3.92 = 56.06
Canonada per instal·lació interior de fontaneria, col·locada superficialment, formada per tub de polietilè reticulat (PE-X), sèrie 5, de 20 mm de diàmetre exterior, PN=6 atm.

| Codi | Ut | Descripció | Rendiment | Preu | Import |
|---|---|---|---|---|---|
| mt37tpu400b | Ut | Material auxiliar per a muntatge i subjecció a l'obra de les can (material; 19/11/2015) | 1 | 0.08 | 0.08 |
| mt37tpu010bc | m | Tub de polietilè reticulat (PE-X), sèrie 5, de 20 mm de diàmetre (material; 19/11/2015) | 1 | 1.74 | 1.74 |
| mo007 | h | Oficial 1ª lampista. (mà d'obra; 18/11/2015) | 0.047 | 24.08 | 1.13 |
| mo105 | h | Ajudant lampista. (mà d'obra; 18/11/2015) | 0.047 | 20.65 | 0.97 |
|  |  | Total |  |  | 3.92 |

**IFI010c** Ut Instal·lació interior de fontaneria per cambra de bany amb dotac (18/11/2015)
2 Ut × 498.78 = 997.56
Instal·lació interior de fontaneria per cambra de bany amb dotació per: vàter, lavabo doble, realitzada amb polietilè reticulat (PE-X), per la xarxa d'aigua freda i calenta.

| Codi | Ut | Descripció | Rendiment | Preu | Import |
|---|---|---|---|---|---|
| mt37tpu400a | Ut | Material auxiliar per a muntatge i subjecció a l'obra de les can (material; 19/11/2015) | 13.5 | 0.06 | 0.81 |
| mt37tpu010ag | m | Tub de polietilè reticulat (PE-X), sèrie 5, de 16 mm de diàmetre (material; 19/11/2015) | 13.5 | 1.68 | 22.68 |
| mt37tpu400b | Ut | Material auxiliar per a muntatge i subjecció a l'obra de les can | 17 | 0.08 | 1.36 |
| mt37tpu010bg | m | Tub de polietilè reticulat (PE-X), sèrie 5, de 20 mm de diàmetre (material; 19/11/2015) | 17 | 2.07 | 35.19 |
| mt37avu150b | Ut | Vàlvula de seient, de bronze, de 20 mm de diàmetre, amb dos elem (material; 19/11/2015) | 2 | 62.61 | 125.22 |
| mo007 | h | Oficial 1ª lampista. | 7.009 | 24.08 | 168.78 |
| mo105 | h | Ajudant lampista. | 7.009 | 20.65 | 144.74 |
|  |  | Total |  |  | 498.78 |

**IFI010d** Ut Instal·lació interior de fontaneria per cuina amb dotació per: a (18/11/2015)
1 Ut × 326.85 = 326.85
Instal·lació interior de fontaneria per cuina amb dotació per: aigüera, realitzada amb polietilè reticulat (PE-X), per la xarxa d'aigua freda i calenta.

| Codi | Ut | Descripció | Rendiment | Preu | Import |
|---|---|---|---|---|---|
| mt37tpu400a | Ut | Material auxiliar per a muntatge i subjecció a l'obra de les can | 5.4 | 0.06 | 0.32 |
| mt37tpu010ag | m | Tub de polietilè reticulat (PE-X), sèrie 5, de 16 mm de diàmetre | 5.4 | 1.68 | 9.07 |
| mt37tpu400b | Ut | Material auxiliar per a muntatge i subjecció a l'obra de les can | 11 | 0.08 | 0.88 |
| mt37tpu010bg | m | Tub de polietilè reticulat (PE-X), sèrie 5, de 20 mm de diàmetre | 11 | 2.07 | 22.77 |
| mt37avu150b | Ut | Vàlvula de seient, de bronze, de 20 mm de diàmetre, amb dos elem | 2 | 62.61 | 125.22 |
| mo007 | h | Oficial 1ª lampista. | 3.769 | 24.08 | 90.76 |
| mo105 | h | Ajudant lampista. | 3.769 | 20.65 | 77.83 |
|  |  | Total |  |  | 326.85 |

**IFI005b** m Canonada per instal·lació interior de fontaneria, col·locada sup (18/11/2015)
24.6 m × 5.99 = 147.35
Canonada per instal·lació interior de fontaneria, col·locada superficialment, formada per tub de polietilè reticulat (PE-X), sèrie 5, de 25 mm de diàmetre exterior, PN=6 atm.

| Codi | Ut | Descripció | Rendiment | Preu | Import |
|---|---|---|---|---|---|
| mt37tpu400c | Ut | Material auxiliar per a muntatge i subjecció a l'obra de les can (material; 19/11/2015) | 1 | 0.14 | 0.14 |
| mt37tpu010cc | m | Tub de polietilè reticulat (PE-X), sèrie 5, de 25 mm de diàmetre (material; 19/11/2015) | 1 | 3.09 | 3.09 |
| mo007 | h | Oficial 1ª lampista. | 0.059 | 24.08 | 1.42 |
| mo105 | h | Ajudant lampista. | 0.059 | 20.65 | 1.22 |
| %0200 | % | Medios auxiliares | 2 % | 5.87 | 0.12 |
|  |  | Total |  |  | 5.99 |

### II Il·luminació (08/09/2005)
Import: 17015.49

#### III Interior (08/09/2005)
Import: 16356.74

**III1501** Ut Lluminària lineal Philips SM120V W20L120 1xLED37S/840 LED de 41w (11/03/2013)
49 Ut × 135.5 = 6639.50
Lluminària lineal Philips SM120V W20L120 1xLED37S/840 LED de 41w , (L= 3700 lumens), emisión de luz: directo haz, característica de iluminación directa: simétrico, tipo de montaje: montaje superficial o suspendido.

| Codi | Ut | Descripció | Rendiment | Preu | Import |
|---|---|---|---|---|---|
| mt34ode470ng | Ut | Lluminària lineal Philips SM120V W20L120 1xLED37S/840 LED de 41w (material; 19/11/2015) | 1 | 124.56 | 124.56 |
| mt34www011 | Ut | Material auxiliar per instal·lació d'aparells d'il·luminació. (material; 19/11/2015) | 1 | 0.7 | 0.70 |
| mo001 | h | Oficial 1ª electricista. | 0.244 | 21.55 | 5.26 |
| mo093 | h | Ajudant electricista. | 0.244 | 20.41 | 4.98 |
|  |  | Total |  |  | 135.5 |

**III150** Ut Lluminària lineal Philips SM120V W20L120 1xLED37S/840 LED de 41w (11/03/2013)
28 Ut × 177.6 = 4972.80
Lluminària lineal Philips SM120V W20L120 1xLED37S/840 LED de 41w ,o similar. (L= 3700 lumens), emisión de luz: directo haz, característica de iluminación directa: simétrico, tipo de montaje: montaje superficial o suspendido. REgulable

| Codi | Ut | Descripció | Rendiment | Preu | Import |
|---|---|---|---|---|---|
| mt34ode470nd | Ut | Lluminària lineal Philips SM120V W20L120 1xLED37S/840 LED de 41w (material; 19/11/2015) | 1 | 166.66 | 166.66 |
| mt34www011 | Ut | Material auxiliar per instal·lació d'aparells d'il·luminació. | 1 | 0.7 | 0.70 |
| mo001 | h | Oficial 1ª electricista. | 0.244 | 21.55 | 5.26 |
| mo093 | h | Ajudant electricista. | 0.244 | 20.41 | 4.98 |
|  |  | Total |  |  | 177.6 |

**III140** Ut Kit para montaje suspendido de luminaria lineal LED. de 5 puntos (11/03/2013)
9 Ut × 48.85 = 439.65

| Codi | Ut | Descripció | Rendiment | Preu | Import |
|---|---|---|---|---|---|
| mt34tuf010g | Ut | Kit para montaje suspendido de luminaria lineal LED. de 5 puntos (material; 19/11/2015) | 1 | 43.4 | 43.40 |
| mt34www011 | Ut | Material auxiliar per instal·lació d'aparells d'il·luminació. | 1 | 0.7 | 0.70 |
| mo001 | h | Oficial 1ª electricista. | 0.113 | 21.55 | 2.44 |
| mo093 | h | Ajudant electricista. | 0.113 | 20.41 | 2.31 |
|  |  | Total |  |  | 48.85 |

**III160** Ut Aplic de pared, de 402x130x400 mm, per a 1 làmpada fluorescent T (11/03/2013)
2 Ut × 106.55 = 213.10
Aplic de pared, de 402x130x400 mm, per a 1 làmpada fluorescent TC-L de 24 W.

| Codi | Ut | Descripció | Rendiment | Preu | Import |
|---|---|---|---|---|---|
| mt34ode030a | Ut | Aplic de pared, de 402x130x400 mm, per a 1 làmpada fluorescent T (material; 19/11/2015) | 1 | 94.38 | 94.38 |
| mt34tuf020e | Ut | Làmpada fluorescent compacta TC-L de 24 W. (material; 19/11/2015) | 1 | 3.79 | 3.79 |
| mt34www011 | Ut | Material auxiliar per instal·lació d'aparells d'il·luminació. | 1 | 0.7 | 0.70 |
| mo001 | h | Oficial 1ª electricista. | 0.183 | 21.55 | 3.94 |
| mo093 | h | Ajudant electricista. | 0.183 | 20.41 | 3.74 |
|  |  | Total |  |  | 106.55 |

**III010b** Ut Lluminària, de 1576x100x100 mm, per a 1 làmpada fluorescent TL d (11/03/2013)
9 Ut × 56.09 = 504.81
Lluminària, de 1576x100x100 mm, per a 1 làmpada fluorescent TL de 58 W.

| Codi | Ut | Descripció | Rendiment | Preu | Import |
|---|---|---|---|---|---|
| mt34ode100ici | Ut | Lluminària, de 1576x100x100 mm, per a 1 làmpada fluorescent TL d (material; 19/11/2015) | 1 | 32.94 | 32.94 |
| mt34tuf010m | Ut | Tub fluorescent TL de 58 W. (material; 19/11/2015) | 1 | 7.09 | 7.09 |
| mt34www011 | Ut | Material auxiliar per instal·lació d'aparells d'il·luminació. | 1 | 0.7 | 0.70 |
| mo001 | h | Oficial 1ª electricista. | 0.366 | 21.55 | 7.89 |
| mo093 | h | Ajudant electricista. | 0.366 | 20.41 | 7.47 |
|  |  | Total |  |  | 56.09 |

**USIM71050133-** u Downlight 710 WW WIDE FLOOD 1-10V regulable o similar. Con sopor (08/09/2005)
6 u × 305.88 = 1835.28
Downlight 710 WW WIDE FLOOD 1-10V. Óptica: 45º. Fuente de luz: LED. Tc: 3000K. Incluye fuente de alimentación. Potencia: 21W. Referencia: 71050133-483 o similar. Regulable.

| Codi | Ut | Descripció | Rendiment | Preu | Import |
|---|---|---|---|---|---|
| PSIM71050133- | u | Downlight 710 WW WIDE FLOOD 1-10 o similar. (material; 19/11/2015) | 1 | 214.84 | 214.84 |
| mt34www011 | Ut | Material auxiliar per instal·lació d'aparells d'il·luminació. | 1 | 0.7 | 0.70 |
| PSIM71090133- | u | Acc. suspensión downlight 710. Óptica: -. Fuente de luz: -. Tc: --. No Incluye fuente de alimentación. Potencia: -W. Referencia: 71090133-039 (material; 19/11/2015) | 1 | 84.63 | 84.63 |
| OGENO01.0041 | h | Oficial 1ª electricista (mà d'obra; 08/09/2005) | 0.3 | 19.04 | 5.71 |
|  |  | Total |  |  | 305.88 |

**USIM72523033-** u Downlight 725 empotrado WW Advance GENERAL 24W LED o similar (08/09/2005)
29 u × 60.4 = 1751.60
Downlight 725 empotrado WW Advance GENERAL. Óptica: 120º. Fuente de luz: LED. Tc: 3100K . Incluye fuente de alimentación. Potencia: 24W. Referencia: 72523033-983

| Codi | Ut | Descripció | Rendiment | Preu | Import |
|---|---|---|---|---|---|
| PSIM72523033- | u | Downlight 725 empotrado WW Advance GENERAL 24 W LED o similar (material; 19/11/2015) | 1 | 54.69 | 54.69 |
| OGENO01.0041 | h | Oficial 1ª electricista | 0.3 | 19.04 | 5.71 |
|  |  | Total |  |  | 60.4 |

#### IIC Sistemes de control i regulació (11/03/2013)
Import: 658.75

**IIC020** Ut Detector de moviment d'infraroigs automàtic, per una potència mà (11/03/2013)
5 Ut × 34.17 = 170.85
Detector de moviment d'infraroigs automàtic, per una potència màxima de 300 W, angle de detecció 130°, abast 8 m.

| Codi | Ut | Descripció | Rendiment | Preu | Import |
|---|---|---|---|---|---|
| mt34crg040a | Ut | Detector de moviment d'infraroigs automàtic, per una potència mà (material; 19/11/2015) | 1 | 22.01 | 22.01 |
| mt35caj010a | Ut | Caixa de superficie amb conos universal, enllaç per els 2 costat | 1 | 1.92 | 1.92 |
| mo001 | h | Oficial 1ª electricista. | 0.244 | 21.55 | 5.26 |
| mo093 | h | Ajudant electricista. | 0.244 | 20.41 | 4.98 |
|  |  | Total |  |  | 34.17 |

**IIC010** Ut sensor crepuscular amb cèl·lula fotoelèctrica integrada, grau de (11/03/2013)
5 Ut × 97.58 = 487.90
sensor crepuscular amb cèl·lula fotoelèctrica integrada, grau de protecció IP54, 10 A, per a comandament automàtic de làmpades fluorescents de 2000 VA de potencia total instal·lada.

| Codi | Ut | Descripció | Rendiment | Preu | Import |
|---|---|---|---|---|---|
| mt34crg010b | Ut | Sensor crepuscular amb cèl·lula fotoelèctrica integrada, grau de (material; 19/11/2015) | 1 | 91.04 | 91.04 |
| mo001 | h | Oficial 1ª electricista. | 0.156 | 21.55 | 3.36 |
| mo093 | h | Ajudant electricista. | 0.156 | 20.41 | 3.18 |
|  |  | Total |  |  | 97.58 |

### IS Comunicacions I Seguretat (19/11/2015)
Import: 4273.89
COMUNICACIONS I SEGURETAT

#### IS.1 VEU/DADES (19/11/2015)
Import: 2796.41

**ERHG21.da** ut Punt de connexió veu/dades amb conductor de 4 parells trenats ti (19/11/2015)
2015 ut × 1.03 = 2075.45
Conductor de 4 parells trenats tipus UTP de categoria 6 amb diàmetre de conductor 0,574 mm (23 AWG) segons norma ISO/IEC DIS 11801, sota tub de PVC rígid en execució vista en falç sostre i tub de PVC flexible encastat en baixants i caixa, des de caixa de derivació a punt i línia fins a repartidor. Completament instal·lat. Marca/model: KERPEN/MEGALINE o equivalent

| Codi | Ut | Descripció | Rendiment | Preu | Import |
|---|---|---|---|---|---|
| BRHG4.da | ut | Punt de conexió veu/dades amb conductor de 4 parells tipus UTP d (material; 19/11/2015) | 1 | 0.53 | 0.53 |
| A0121 | h | Oficial 1ª electricista | 0.016 | 16.62 | 0.27 |
| A0131 | h | Ayudante electricista | 0.016 | 14.26 | 0.23 |
|  |  | Total |  |  | 1.03 |

**EVLD50** ut Certificació per enllaç de veu i dades, registres i emissió de c (19/11/2015)
70 ut × 3.12 = 218.40
Certificació per enllaç de veu i dades, amb registres i emissió de certificats de la qualitat de la transmisió d'acord amb la classe de l'enllaç i categoría dels seus components

| Codi | Ut | Descripció | Rendiment | Preu | Import |
|---|---|---|---|---|---|
| BVLDK | ut | Certificació per a enllaç de veu i dades, amb registres i emissi (material; 19/11/2015) | 1 | 3.12 | 3.12 |
|  |  | Total |  |  | 3.12 |

**ERJM55.ab** ut Alimentació a rack incloent cable de coure 07Z1-K, tub PVC flexi (19/11/2015)
1 ut × 59.01 = 59.01
Alimentació a rack incloent cable i canalització a receptor i part proporcional de línia des de quadre de zona. Característiques: Cable de coure 07Z1-K, tub PVC flexible/rigid classe M1 (UNE 23-727-90), protecció superficial fixa i dimensionat segons ITC-BT-21. Caixes aïllants IP.55 amb tapa caragolada i entrades elàstiques / roscades.
Configuració del cable i secció dels conductors segons esquema unifilar del projecte. Completament instal·lat.

| Codi | Ut | Descripció | Rendiment | Preu | Import |
|---|---|---|---|---|---|
| BRJM55.ab | ut | Material de punt d'alimentació a rack amb conductor Cu 07Z1-K i (material; 19/11/2015) | 1 | 15.94 | 15.94 |
| A0121 | h | Oficial 1ª electricista | 1.395 | 16.62 | 23.18 |
| A0131 | h | Ayudante electricista | 1.395 | 14.26 | 19.89 |
|  |  | Total |  |  | 59.01 |

**EQGA11.i** ut Conductor de coure rigid de 25 parells amb aïllament de cinta de (19/11/2015)
15 ut × 29.57 = 443.55
Conductor de coure rigid de 25 parells amb aïllament de cinta de poliester i coberta lliure d'halogens (LSHF), amb part proporcional d'accessoris i connectors. Completament instal·lat.

| Codi | Ut | Descripció | Rendiment | Preu | Import |
|---|---|---|---|---|---|
| BQGA3.i | m | Conductor de coure apariat, de 25 parells. (material; 19/11/2015) | 1 | 1.48 | 1.48 |
| BQGA4.i | pp | Accessoris i connectors per a cable de coure apariat, de 25 pare (material; 19/11/2015) | 1 | 0.3 | 0.30 |
| A0121 | h | Oficial 1ª electricista | 0.9 | 16.62 | 14.96 |
| A0131 | h | Ayudante electricista | 0.9 | 14.26 | 12.83 |
|  |  | Total |  |  | 29.57 |

#### IS.2 CONTRAINTRUSIO (19/11/2015)
Import: 1477.48

**1TK0RI3FI** ut Detector d'obertura, per contacte magnètic, per a muntatge de su (19/11/2015)
2 ut × 18.45 = 36.90
Detector d'obertura, per contacte magnètic, per a muntatge de superfície , en portas , format per interruptor magnètic i imà, allotjats en caixes metàl·liques amb protecció contra sabotatge, placa de suport i separador. Completament instal·lat. Marca/model: SIEMENS/CMP o equivalent

| Codi | Ut | Descripció | Rendiment | Preu | Import |
|---|---|---|---|---|---|
| BNAA1.c | ut | Detector d'obertura per contacte magnètic. (material; 19/11/2015) | 1 | 11.27 | 11.27 |
| BNAA2 | ut | Petit material per a muntatge contacte magnètic. (material; 19/11/2015) | 1 | 0.23 | 0.23 |
| A0129 | h | Oficial 1ª instal·lador de seguretat (mà d'obra; 19/11/2015) | 0.225 | 16.62 | 3.74 |
| A0139 | h | Ajudant instal·lador de seguretat (mà d'obra; 19/11/2015) | 0.225 | 14.26 | 3.21 |
|  |  | Total |  |  | 18.45 |

**ENAD10.ca** ut Detector bivolumètric infrarrojos i microondes Doppler, 40 zones (19/11/2015)
4 ut × 51.34 = 205.36
Detector bivolumètric d'infrarrojos passius i microondes Doppler, amb memorització d'alarma allotjat en caixa plàstica amb protecció contra sabotatge, 40 zones de protecció PIR i cobertura MW regulable. Area de vigilància 12 x 12 m, sensibilitat de resposta constant per a un marge de temperatura ambiental adecuat i alta fiabilitat. Completament instal·lat. Marca/model: SIEMENS/LM100 C o equivalent

| Codi | Ut | Descripció | Rendiment | Preu | Import |
|---|---|---|---|---|---|
| BNAD1.ca | ut | Detector bivolumètric infrarrojos i microondes, per àrea de 12 x (material; 19/11/2015) | 1 | 45.31 | 45.31 |
| BNAD2 | ut | Petit material per a muntatge detectors bivolumètrics (material; 19/11/2015) | 1 | 0.47 | 0.47 |
| A0129 | h | Oficial 1ª instal·lador de seguretat | 0.18 | 16.62 | 2.99 |
| A0139 | h | Ajudant instal·lador de seguretat | 0.18 | 14.26 | 2.57 |
|  |  | Total |  |  | 51.34 |

**ENCB20.ba** ut Codificador multiplexat programable, per 4 punts de detecció (19/11/2015)
1 ut × 45.39 = 45.39
Codificador multiplexat programable, per 4 punts de detecció, amb protecció antisabotatge, incloent placa suport, electrònica i caixa. Completament instal·lat. Marca/model: SIEMENS/SAT-12 o equivalent

| Codi | Ut | Descripció | Rendiment | Preu | Import |
|---|---|---|---|---|---|
| BNCB3.ba | ut | Codificador multiplexat programable per a 4 punts (material; 19/11/2015) | 1 | 36.69 | 36.69 |
| BNCB4 | ut | Petit material per a muntatge mòdul codificador (material; 19/11/2015) | 1 | 0.36 | 0.36 |
| A0129 | h | Oficial 1ª instal·lador de seguretat | 0.27 | 16.62 | 4.49 |
| A0139 | h | Ajudant instal·lador de seguretat | 0.27 | 14.26 | 3.85 |
|  |  | Total |  |  | 45.39 |

**ENCC10.bba** ut Teclat consola alfanumèrica, amb 2 linies de 16 caracters (19/11/2015)
2 ut × 124.15 = 248.30
Teclat consola alfanumèrica, amb display LCD de visió gran-angular, amb 2 linies de 16 caracters, programable per a cada punt de protecció. Incorpora brunzidor i leds d'estat. Completament instal·lat. Marca/model: SIEMENS/SAK S1 ES o equivalent

| Codi | Ut | Descripció | Rendiment | Preu | Import |
|---|---|---|---|---|---|
| BNCC1.bb | ut | Teclat consola alfanumèrica, amb 2 línies de 16 caracters (material; 19/11/2015) | 1 | 110.25 | 110.25 |
| A0129 | h | Oficial 1ª instal·lador de seguretat | 0.45 | 16.62 | 7.48 |
| A0139 | h | Ajudant instal·lador de seguretat | 0.45 | 14.26 | 6.42 |
|  |  | Total |  |  | 124.15 |

**EMCC30.bba** ut Sirena electrònica d'alarma per a exteriors, metàl·lica , dos to (19/11/2015)
1 ut × 73.16 = 73.16
Sirena electrònica d'alarma per a exteriors, metàl·lica , de dos tonalitats, amb pilot lluminòs intermitent, incloent embellidor i caixa de protecció per a intempèrie. Completament instal·lada. Marca/model: SIEMENS/SR27 o equivalent

| Codi | Ut | Descripció | Rendiment | Preu | Import |
|---|---|---|---|---|---|
| BMCC5.bb | ut | Sirena electrònica exteriors metàl·lica amb pilot lluminòs. (material; 19/11/2015) | 1 | 65.74 | 65.74 |
| BMCC2 | ut | Petit material per a muntatge sirenes. (material; 19/11/2015) | 1 | 0.47 | 0.47 |
| A0129 | h | Oficial 1ª instal·lador de seguretat | 0.225 | 16.62 | 3.74 |
| A0139 | h | Ajudant instal·lador de seguretat | 0.225 | 14.26 | 3.21 |
|  |  | Total |  |  | 73.16 |

**ERGB10.aga** ut Punt connexionat de contacte magnètic , des de les unitats de co (19/11/2015)
2 ut × 25.64 = 51.28
Punt de connexionat de contacte magnètic , des de les unitats de control de línies incloent part proporcional de tub de PVC en execució vista o en fals sostre, i tub coarrugat flexible de PVC per instal·lacions encastades, cablejat, caixes de derivació i muntatge del fil conductor sota tub. Completament instal·lat.

| Codi | Ut | Descripció | Rendiment | Preu | Import |
|---|---|---|---|---|---|
| BRGB2.aga | ut | Punt de connexiont de contacte magnètic amb part proporcional de (material; 19/11/2015) | 1 | 11.74 | 11.74 |
| A0121 | h | Oficial 1ª electricista | 0.45 | 16.62 | 7.48 |
| A0131 | h | Ayudante electricista | 0.45 | 14.26 | 6.42 |
|  |  | Total |  |  | 25.64 |

**ERGB10.agb** ut Punt connexionat de bivolumètric , des de les unitats de control (19/11/2015)
3 ut × 25.64 = 76.92
Punt de connexionat de bivolumètric , des de les unitats de control de línies incloent part proporcional de tub de PVC en execució vista o en fals sostre, i tub coarrugat flexible de PVC per instal·lacions encastades, cablejat, caixes de derivació i muntatge del fil conductor sota tub. Completament instal·lat.

| Codi | Ut | Descripció | Rendiment | Preu | Import |
|---|---|---|---|---|---|
| BRGB2.agb | ut | Punt de connexiont de bivolumètric amb part proporcional de tub (material; 19/11/2015) | 1 | 11.74 | 11.74 |
| A0121 | h | Oficial 1ª electricista | 0.45 | 16.62 | 7.48 |
| A0131 | h | Ayudante electricista | 0.45 | 14.26 | 6.42 |
|  |  | Total |  |  | 25.64 |

**ERGB10.afa** ut Punt connexionat de multiplexor , des de les unitats de control (19/11/2015)
1 ut × 37.38 = 37.38
Punt de connexionat de multiplexor , des de les unitats de control de línies incloent part proporcional de tub de PVC en execució vista o en fals sostre, i tub coarrugat flexible de PVC per instal·lacions encastades, cablejat, caixes de derivació i muntatge del fil conductor sota tub. Completament instal·lat.

| Codi | Ut | Descripció | Rendiment | Preu | Import |
|---|---|---|---|---|---|
| BRGB2.afa | ut | Punt de connexiont de multiplexor amb part proporcional de tub d (material; 19/11/2015) | 1 | 23.48 | 23.48 |
| A0121 | h | Oficial 1ª electricista | 0.45 | 16.62 | 7.48 |
| A0131 | h | Ayudante electricista | 0.45 | 14.26 | 6.42 |
|  |  | Total |  |  | 37.38 |

**ERGB10.afb** ut Punt connexionat de teclat , des de les unitats de control de lí (19/11/2015)
1 ut × 37.38 = 37.38
Punt de connexionat de teclat , des de les unitats de control de línies incloent part proporcional de tub de PVC en execució vista o en fals sostre, i tub coarrugat flexible de PVC per instal·lacions encastades, cablejat, caixes de derivació i muntatge del fil conductor sota tub. Completament instal·lat.

| Codi | Ut | Descripció | Rendiment | Preu | Import |
|---|---|---|---|---|---|
| BRGB2.afb | ut | Punt de connexiont de teclat amb part proporcional de tub de PVC (material; 19/11/2015) | 1 | 23.48 | 23.48 |
| A0121 | h | Oficial 1ª electricista | 0.45 | 16.62 | 7.48 |
| A0131 | h | Ayudante electricista | 0.45 | 14.26 | 6.42 |
|  |  | Total |  |  | 37.38 |

**ERGB10.afc** ut Punt connexionat de sirena , des de les unitats de control de lí (19/11/2015)
1 ut × 37.38 = 37.38
Punt de connexionat de sirena , des de les unitats de control de línies incloent part proporcional de tub de PVC en execució vista o en fals sostre, i tub coarrugat flexible de PVC per instal·lacions encastades, cablejat, caixes de derivació i muntatge del fil conductor sota tub. Completament instal·lat.

| Codi | Ut | Descripció | Rendiment | Preu | Import |
|---|---|---|---|---|---|
| BRGB2.afc | ut | Punt de connexiont de sirena amb part proporcional de tub de PVC (material; 19/11/2015) | 1 | 23.48 | 23.48 |
| A0121 | h | Oficial 1ª electricista | 0.45 | 16.62 | 7.48 |
| A0131 | h | Ayudante electricista | 0.45 | 14.26 | 6.42 |
|  |  | Total |  |  | 37.38 |

**ENCA20.a** ut Central de seguretat microprocessada, bidireccional, per 8 zones (19/11/2015)
1 ut × 402.15 = 402.15
Central de seguretat microprocessada, control bidireccional, per 8 zones programables, ambpliable 48 zones cablejades y 48 zones via radio, amb comandament per consoles multifunció numèriques/alfanumèriques, codis d'accés, relès d'alarma, font d'alimentació i bateria d'emergència per funcionament de fins a 1 hora en alarma i 72 hores en repòs. Completament instal·lada. Marca/model: SIEMENS/SINTONY 220 o equivalent

| Codi | Ut | Descripció | Rendiment | Preu | Import |
|---|---|---|---|---|---|
| BNCA2.a | ut | Central de seguretat bidireccional per a 8 zones programables, a (material; 19/11/2015) | 1 | 292.96 | 292.96 |
| BNCA3 | ut | Petit material per a muntatge central de seguretat (material; 19/11/2015) | 1 | 25.82 | 25.82 |
| A0129 | h | Oficial 1ª instal·lador de seguretat | 2.7 | 16.62 | 44.87 |
| A0139 | h | Ajudant instal·lador de seguretat | 2.7 | 14.26 | 38.50 |
|  |  | Total |  |  | 402.15 |

**ERJM55.ad** ut Alimentació a central de seguretat incloent cable de coure 07Z1- (19/11/2015)
1 ut × 69.63 = 69.63
Alimentació a central de seguretat incloent cable i canalització a receptor i part proporcional de línia des de quadre de zona. Característiques: Cable de coure 07Z1-K, tub PVC flexible/rigid classe M1 (UNE 23-727-90), protecció superficial fixa i dimensionat segons ITC-BT-21. Caixes aïllants IP.55 amb tapa caragolada i entrades elàstiques / roscades.
Configuració del cable i secció dels conductors segons esquema unifilar del projecte. Completament instal·lat.

| Codi | Ut | Descripció | Rendiment | Preu | Import |
|---|---|---|---|---|---|
| BRJM55.ad | ut | Material de punt d'alimentació a central de seguretat amb conduc (material; 19/11/2015) | 1 | 19.61 | 19.61 |
| A0121 | h | Oficial 1ª electricista | 1.62 | 16.62 | 26.92 |
| A0131 | h | Ayudante electricista | 1.62 | 14.26 | 23.10 |
|  |  | Total |  |  | 69.63 |

**EGHB11Xa** ut Programació i posada en marxa del sistema de seguretat contraint (19/11/2015)
1 ut × 156.25 = 156.25
Conjunt de programació i posada en marxa del sistema de seguretat contraintrusió compost per 34 punts incloent software standard, programació específica, proves i demostracions per al seu perfecte funcionament. Completament instal·lat. Marca/model: SIEMENS o equivalent

| Codi | Ut | Descripció | Rendiment | Preu | Import |
|---|---|---|---|---|---|
| BGHA7Xa | ut | Conjunt programació i posada en marxa del sistema de seguretat c (material; 19/11/2015) | 1 | 156.25 | 156.25 |
|  |  | Total |  |  | 156.25 |

### IO Contra incendis (11/03/2013)
Import: 2362.33

#### IOA Enllumenat d'emergència (11/03/2013)
Import: 1532.72

**IOA020b** Ut Lluminària d'emergència, per a adossar a a la paret, amb tub lin (11/03/2013)
28 Ut × 54.74 = 1532.72
Lluminària d'emergència, per a adossar a a la paret, amb tub lineal fluorescent, 6 W - G5, flux lluminós 310 lúmens.

| Codi | Ut | Descripció | Rendiment | Preu | Import |
|---|---|---|---|---|---|
| mt34aem010f | Ut | Lluminària d'emergència, amb tub lineal fluorescent, 6 W - G5, f (material; 19/11/2015) | 1 | 44.58 | 44.58 |
| mo001 | h | Oficial 1ª electricista. | 0.242 | 21.55 | 5.22 |
| mo093 | h | Ajudant electricista. | 0.242 | 20.41 | 4.94 |
|  |  | Total |  |  | 54.74 |

#### IOS Senyalització (12/03/2013)
Import: 318.13

**IOS010** Ut Senyalització de equips contra incendis, mitjançant plaça de pol (12/03/2013)
15 Ut × 10.97 = 164.55
Senyalització de equips contra incendis, mitjançant plaça de poliestirè fotoluminiscent, de 420x420 mm.

| Codi | Ut | Descripció | Rendiment | Preu | Import |
|---|---|---|---|---|---|
| mt41sny020h | Ut | Placa de senyalització d'equips contra incendis, de poliestirè f (material; 19/11/2015) | 1 | 5.5 | 5.50 |
| mt41sny100 | Ut | Material auxiliar per a la fixació de placa de senyalització. (material; 19/11/2015) | 1.5 | 0.22 | 0.33 |
| mo104 | h | Peó ordinari construcció. | 0.267 | 19.25 | 5.14 |
|  |  | Total |  |  | 10.97 |

**IOS020** Ut Senyalització de mitjans d'evacuació, mitjançant plaça de polies (12/03/2013)
14 Ut × 10.97 = 153.58
Senyalització de mitjans d'evacuació, mitjançant plaça de poliestirè fotoluminiscent, de 420x420 mm.

| Codi | Ut | Descripció | Rendiment | Preu | Import |
|---|---|---|---|---|---|
| mt41sny020t | Ut | Placa de senyalització de mitjans d'evacuació, de poliestirè fot (material; 19/11/2015) | 1 | 5.5 | 5.50 |
| mt41sny100 | Ut | Material auxiliar per a la fixació de placa de senyalització. | 1.5 | 0.22 | 0.33 |
| mo104 | h | Peó ordinari construcció. | 0.267 | 19.25 | 5.14 |
|  |  | Total |  |  | 10.97 |

#### IOX Extintors (12/03/2013)
Import: 282.74

**IOX010** Ut Extintor portàtil de pols químic ABC polivalent antibrasa, amb p (12/03/2013)
4 Ut × 37.18 = 148.72
Extintor portàtil de pols químic ABC polivalent antibrasa, amb pressió incorporada, d'eficàcia 21A-113B-C, amb 6 kg d'agent extintor.

| Codi | Ut | Descripció | Rendiment | Preu | Import |
|---|---|---|---|---|---|
| mt41ixi010a | Ut | Extintor portàtil de pols químic ABC polivalent antibrasa, amb p (material; 19/11/2015) | 1 | 34.85 | 34.85 |
| mo104 | h | Peó ordinari construcció. | 0.121 | 19.25 | 2.33 |
|  |  | Total |  |  | 37.18 |

**IOX010b** Ut Extintor portàtil de neu carbònica CO2, d'eficàcia 34B, amb 2 kg (12/03/2013)
2 Ut × 67.01 = 134.02
Extintor portàtil de neu carbònica CO2, d'eficàcia 34B, amb 2 kg d'agent extintor.

| Codi | Ut | Descripció | Rendiment | Preu | Import |
|---|---|---|---|---|---|
| mt41ixo010a | Ut | Extintor portàtil de neu carbònica CO2, d'eficàcia 34B, amb 2 kg (material; 19/11/2015) | 1 | 64.22 | 64.22 |
| mo104 | h | Peó ordinari construcció. | 0.145 | 19.25 | 2.79 |
|  |  | Total |  |  | 67.01 |

#### IOJ Protecció pasiva contra incendis (12/03/2013)
Import: 228.74

**IOJ012** m² Revestiment ignífug amb pasta aquosa, d'alta elasticitat i lleug (12/03/2013)
2 m² × 114.37 = 228.74
Revestiment ignífug amb pasta aquosa, d'alta elasticitat i lleugerament intumescent, de color blanc, aplicada en capa de 3 mm, per a segellat de penetracions per a cables i canalitzacions de cables.

| Codi | Ut | Descripció | Rendiment | Preu | Import |
|---|---|---|---|---|---|
| mt16lrw101c | kg | Pasta aquosa, d'alta elasticitat i lleugerament intumescent, de (material; 19/11/2015) | 5.4 | 18.74 | 101.20 |
| mo030 | h | Oficial 1ª aplicador de productes impermeabilitzants. (mà d'obra; 12/03/2013) | 0.303 | 23.02 | 6.98 |
| mo065 | h | Ajudant aplicador de productes impermeabilitzants. (mà d'obra; 12/03/2013) | 0.303 | 20.44 | 6.19 |
|  |  | Total |  |  | 114.37 |

### IAJ AJUDES (vegeu més amunt)

## 01.08 EQUIPAMENTS
Import: 1352.63

**EMDBRETO** u Elements de retolació i senyalització que inclou rètol exterior
1 u × 973.58 = 973.58
Elements de retolació i senyalització que inclou rètol exterior indicatiu, retolació interior de l'oficina (indicació de taules, despatxos, lavabo ....) i elements de senyalització d'emergència i seguretat. Tot segons detall projecte.

| Codi | Ut | Descripció | Rendiment | Preu | Import |
|---|---|---|---|---|---|
| A0137000 | h | Ajudant col·locador | 4 | 17.35 | 69.40 |
| A0127000 | h | Oficial 1a col·locador | 4 | 19.54 | 78.16 |
| BBAAARTO | u | Conjunt d'elements de retolació i senyalització que inclou rètol exterior indicatiu, retolació interior de l'oficina (indicació de taules, despatxos, lavabo ....) i elements de senyalització d'emergència i seguretat (material; 23/11/2015) | 1 | 826.02 | 826.02 |
|  |  | Total |  |  | 973.58 |

**EMDBREOF** u Mobiliari office
1 u × 379.05 = 379.05
Mobles alts i baixos per a office de fusta amb acabat de melamina color , amb ferratges i frontisses de primera qualitat, amb sòcol, segons detall de projecte.

| Codi | Ut | Descripció | Rendiment | Preu | Import |
|---|---|---|---|---|---|
| A0137000 | h | Ajudant col·locador | 2 | 17.35 | 34.70 |
| A0127000 | h | Oficial 1a col·locador | 2 | 19.54 | 39.08 |
| BBAAAMOB | u | Mobles alts i baixos per a office de fusta amb acabat de melamina color , amb ferratges i frontisses de primera qualitat, amb sòcol, segons detall de projecte. t (material; 23/11/2015) | 1 | 305.27 | 305.27 |
|  |  | Total |  |  | 379.05 |

## TMA Classificacions Mediambient

### ZZ Selectiva LER

### ZR Selectiva RD 105/2008

### ZC Selectiva Bàsica

| Codi | Ut | Descripció | Preu |
|---|---|---|---|
| % | % |  (19/11/2015) | 0 |

## Preus auxiliars

**D070A4D1** m3 Morter mixt ciment pòrtland+fill.calc. CEM II/B-L,calç,sorra ,20
Preu: 133.4
Morter mixt de ciment pòrtland amb filler calcari CEM II/B-L, calç i sorra, amb 200 kg/m3 de ciment, amb una proporció en volum 1:2:10 i 2,5 N/mm2 de resistència a compressió, elaborat a l'obra

| Codi | Ut | Descripció | Rendiment | Preu | Import |
|---|---|---|---|---|---|
| A0150000 | h | Manobre especialista | 1.05 | 16.89 | 17.73 |
| %NAAA | U | Despeses auxiliars | 1 % | 17.73 | 0.18 |
| C1705600 | h | Formigonera 165l (maquinària) | 0.725 | 1.55 | 1.12 |
| B0532310 | kg | Calç aèria CL 90,sacs (material) | 400 | 0.18 | 72.00 |
| B0512401 | t | Ciment pòrtland+fill.calc. CEM II/B-L 32,5R,sacs (material) | 0.2 | 90.18 | 18.04 |
| B0310020 | t | Sorra p/morters (material) | 1.53 | 15.73 | 24.07 |
| B0111000 | m3 | Aigua | 0.2 | 1.31 | 0.26 |
|  |  | Total |  |  | 133.4 |

**E66E33M6** m2 Mòdul porta MDF acab.melamina 1fulla bat.,g=40mm,82,5x210cm,+fer
Preu: 194.93
Mòdul de porta de MDF acabat amb melamina d'una fulla batent de 40 mm de gruix i 82,5x210 cm de llum de pas, inclosa la ferramenta, per a mampara modular amb perfils d'alumini, col·locat

| Codi | Ut | Descripció | Rendiment | Preu | Import |
|---|---|---|---|---|---|
| A012M000 | h | Oficial 1a muntador | 0.35 | 20.2 | 7.07 |
| A013M000 | h | Ajudant muntador | 0.35 | 17.35 | 6.07 |
| %NAAA00000150 | % | Medios auxiliares | 1.5 % | 13.14 | 0.20 |
| B66E33M6 | m2 | Mòdul porta MDF acab.melamina 1fulla bat.,g=40mm,82,5x210cm,+fer (material) | 1 | 181.59 | 181.59 |
|  |  | Total |  |  | 194.93 |

**E44Z5A25** kg Acer S275JR,perf.lam.L,LD,T,rodó,quad.,rectang.,treb.taller+anti
Preu: 2.82
Acer S275JR segons UNE-EN 10025-2, en perfils laminats en calent sèrie L, LD, T, rodó, quadrat, rectangular i planxa, treballat a taller i amb una capa d'imprimació antioxidant, per a reforç d'elements d'encastament, recolzament i rigiditzadors, col·locat a l'obra amb soldadura

| Codi | Ut | Descripció | Rendiment | Preu | Import |
|---|---|---|---|---|---|
| A0125000 | h | Oficial 1a soldador (mà d'obra) | 0.05 | 19.87 | 0.99 |
| A0135000 | h | Ajudant soldador (mà d'obra) | 0.05 | 17.42 | 0.87 |
| %NAAA00000150 | % | Medios auxiliares | 1.5 % | 1.86 | 0.03 |
| B44Z5A2A | kg | Acer S275JR,peça simp.,p/ref.elem.encast.recolz.rig.,perf.lam.L, (material) | 1 | 0.79 | 0.79 |
| C200P000 | h | Equip+elem.aux.p/soldadura elèctrica (maquinària) | 0.05 | 2.73 | 0.14 |
|  |  | Total |  |  | 2.82 |

**D07J1100** m3 Pasta guix B1
Preu: 89.28
Pasta de guix B1

| Codi | Ut | Descripció | Rendiment | Preu | Import |
|---|---|---|---|---|---|
| A0149000 | h | Manobre guixaire | 1 | 16.33 | 16.33 |
| %NAAA | U | Despeses auxiliars | 1 % | 16.33 | 0.16 |
| B0521100 | kg | Guix B1/20/2 (material) | 800 | 0.09 | 72.00 |
| B0111000 | m3 | Aigua | 0.6 | 1.31 | 0.79 |
|  |  | Total |  |  | 89.28 |

**D07660B1** m3 Formigó argila exp.,500-600kg/m3,formigonera 165l
Preu: 71.92
Formigó d'argila expandida, de densitat 500 a 600 kg/m3, elaborat a l'obra amb formigonera de 165 l

| Codi | Ut | Descripció | Rendiment | Preu | Import |
|---|---|---|---|---|---|
| A0150000 | h | Manobre especialista | 0.8 | 16.89 | 13.51 |
| %NAAA | U | Despeses auxiliars | 1 % | 13.51 | 0.14 |
| C1705600 | h | Formigonera 165l | 0.6 | 1.55 | 0.93 |
| B0512401 | t | Ciment pòrtland+fill.calc. CEM II/B-L 32,5R,sacs | 0.15 | 90.18 | 13.53 |
| B03E1440 | m3 | Argila exp. 3-8mm,350kg/m3,sacs (material) | 1 | 43.65 | 43.65 |
| B0111000 | m3 | Aigua | 0.12 | 1.31 | 0.16 |
|  |  | Total |  |  | 71.92 |

## Recursos

**BJ13B71B** u Lavabo p/encastar porcell.,senz.,ampl.53-75cm,blanc,preu alt
Lavabo per a encastar de porcellana esmaltada, senzill, d'amplària 53 a 75 cm, de color blanc i preu alt

**B7J50010** dm3 Massilla segell.,silicona neut. monocomp
Massilla per a segellats, d'aplicació amb pistola, de base silicona neutra monocomponent

**BJ14BA1P** u Inodor p/col.sob.pavim.,porcell.,vert.,cist.,blanc,preu alt
Inodor per a col·locar sobre el paviment de porcellana esmaltada, de sortida vertical, amb seient i tapa, cisterna i mecanismes de descàrrega i alimentació incorporats, color blanc i preu alt

**BJ1AB21P** u Abocador porcell. esmal.,aliment.integ.,blanc,preu alt,+fix
Abocador de porcellana esmaltada amb alimentació integrada, de color blanc, preu alt, amb fixacions

**BJ1ZS000** kg Pasta segell.enll
Pasta per a segellar l'enllaç d'inodors, abocadors i plaques turques

**BJ1ZAB01** u Reixa/protector aboca.porcell. vitrif.,preu sup
Reixa feta amb acer inoxidable i protecció de goma per a abocador de porcellana vitrificada, preu superior

**BJ18LAA1** u Aigüera planx.ac.inox.,pica i escorr.,70-80cm,brillant,ampl.<50c
Aigüera de planxa d'acer inoxidable amb una pica i escorredor, de 70 a 80 cm de llargària, acabat brillant i 50 cm d'amplària, com a màxim, preu superior

**BJ239121** u Aixeta senzilla,tempor.,p/munt.superf.sob.taul.o ap.s.,llautó cr
Aixeta senzilla temporitzada per a lavabo, per a muntar superficialment sobre taulell o aparell sanitari, de llautó cromat, preu alt, amb entrada de 1/2´´

**BJ2981B1** u Aixeta senzilla safareig.,cromat,preu alt,sortida 3/4´´,1/2´´
Aixeta senzilla per a safareigs, mural, per a muntar superficialment, de llautó cromat, preu alt, amb aixeta i sortida exterior roscada de 3/4´´, incorporades, amb entrada de 1/2´´

**BJ24A121** u Aixeta cisterna,cromat,preu alt,1/2´´
Aixeta de regulació per a inodor amb cisterna incorporada, mural, per a muntar superficialment, amb tub d'enllaç incorporat, de llautó cromat, preu alt, amb entrada de 1/2´´

**BJ28512G** u Aixeta monocomand. p/aigüera,p/munt.superf.sob/taul./apar.sanit
Aixeta de classe monocomandament per a aigüera, per a muntar superficialment sobre taulell o aparell sanitari, de llautó cromat, preu alt, amb broc giratori de tub, amb dues entrades de maniguets

**BJ331151** u Desguàs recte p/p/lavab.,llautó cromat,D=1´´1/4,p/rosc
Desguàs recte per a lavabo, amb tap i cadeneta incorporats, de llautó cromat de diàmetre 1´´1/4, per a roscar al sifó de llautò cromat

**BJ3817D7** u Desguàs recte p/aigüera,tap/caden.,PVC,D=40mm,connect.sifó/ramal
Desguàs recte per a aigüera, amb tap i cadeneta incorporats, de PVC de diàmetre 40 mm, per a connectar al sifó o al ramal de PVC

**BJ33B16F** u Sifó botella p/p/lavab.,llautó cromat,D=1´´1/4,enllaç D=30mm,p/c
Sifó de botella per a lavabo, de llautó cromat de diàmetre 1´´1/4 amb enllaç de diàmetre 30 mm, per a connectar al ramal

**BJ38B4SF** u Sifó botella+vàlv.ventil.p/aigüera,ABS,D=40mm,flux 2,5l/s,AII s/
Sifó de botella registrable amb vàlvula de ventilació per a aigüera, d'ABS, de 40 mm de diàmetre, flux d'aire 2,5 l/s, de designació AII segons norma UNE-EN 12380, per a connectar al ramal

**BJ42U010** u Dosif.vert.,118x206x68mm,capac.1,1Kg,acer inox
Dosificador de sabó vertical, de dimensions 118x206x68 mm, capacitat d'1,1 Kg, d'acer inoxidable amb acabat satinat de superfícies exposades, antivandàlic i amb visor de nivell de sabó i clau de seguretat.

**BJ43U005** u Dispens.paper rotlle p/eixugamans,290x310x190mm
Dispensador de paper en rotlle per a eixugamans, de dimensions 290 x 310 x 190 mm

**BJ46U010** u Barra mural recta p/bany adaptat,L=800mm,acer inox
Barra mural recta per a bany adaptat, de 800 mm de llargària i 35 mm de D, de tub d'acer inoxidable

**BJ46U020** u Barra mural doble abatible p/bany adaptat,L=800mm,acer inox
Barra mural doble abatible per a bany adaptat, de 800 mm de llargària i 35 mm de D, de tub d'acer inoxidable

**B0711010** kg Adhesiu cimentós C1 (UNE-EN 12004)
Adhesiu cimentós tipus C1 segons norma UNE-EN 12004

**BJ4ZU010** u Porta-rotlles porcellana blanca p/encastar
Porta-rotlles de porcellana blanca per encastar

**BD13129B** m Tub PVC-U paret massissa,àrea aplicació B,DN=40mm,llarg.=5m,p/en
Tub de PVC-U de paret massissa, àrea d'aplicació B segons norma UNE-EN 1329-1, de DN 40 mm i de llargària 5 m, per a encolar

**BDW3B200** u Accessori genèric p/tub PVC,D=40mm
Accessori genèric per a tub de PVC de D=40 mm

**BDY3B200** u Element munt. p/tub PVC,D=40mm
Element de muntatge per a tub de PVC de D=40 mm

**BDW3B700** u Accessori genèric p/tub PVC,D=110mm
Accessori genèric per a tub de PVC de D=110 mm

**BD13177B** m Tub PVC-U paret massissa,àrea aplicació B,DN=110mm,llarg.=3m,p/e
Tub de PVC-U de paret massissa, àrea d'aplicació B segons norma UNE-EN 1329-1, de DN 110 mm i de llargària 3 m, per a encolar

**BD1Z2200** u Brida p/tub PVC,D=75-110mm
Brida per a tub de PVC de diàmetre entre 75 i 110 mm

**BDY3B700** u Element munt. p/tub PVC,D=110mm
Element de muntatge per a tub de PVC de D=110 mm

**C2001000** h Martell trenc.man
Martell trencador manual

**C170H000** h Màquina tallajunts disc diamant p/paviment
Màquina tallajunts amb disc de diamant per a paviment

**B0E244L6** u Bloc foradat morter ciment,llis 400x200x200mm,+hidrofugants,c.vi
Bloc foradat de morter de ciment, llis, de 400x200x200 mm, amb components hidrofugants, de cara vista, gris, categoria I segons norma UNE-EN 771-3

**B7C9H5M0** m2 Placa semiríg.MW-roca,UNE-EN 13162 26-35kg/m3,g=40mm,cond.tèrmic
Placa semirígida de llana de roca UNE-EN 13162, de densitat 26 a 35 kg/m3 de 40 mm de gruix, amb una conductivitat tèrmica <= 0,037 W/mK, resistència tèrmica >= 1,081 m2.K/W

**B6B12211** m Canal planxa acer galv.params.horitz.,ampl.=48mm
Canal de planxa d'acer galvanitzat, en paraments horitzontals amb perfils 48 mm d'amplària

**B6BZ1A10** m Banda acústica autoadh.,ampl.=<=50mm,p/junts plaques guix lamina
Banda acústica autoadhesiva fins a 50 mm d'amplària per a junts de plaques de guix laminat

**B0A44000** cu Visos p/guix lam
Visos per a plaques de guix laminat

**B0A4A400** cu Visos,galvanitzats
Visos galvanitzats

**B7JZ00E1** m Cinta pap.resist., p/junts plaques guix laminat
Cinta de paper resistent per a junts de plaques de guix laminat

**B0A61600** u Tac niló D=6-8mm,+vis
Tac de niló de 6 a 8 mm de diàmetre, amb vis

**B7J500ZZ** kg Massilla p/junt cartró-guix
Massilla per a junt de plaques de cartró-guix

**B0CC1410** m2 Placa guix lamin. A i gruix 15mm
Placa de guix laminat estàndard (A) i gruix 15 mm, segons la norma UNE-EN 520

**B6B11211** m Muntant planxa acer galv.params.vert.,ampl.=48mm
Muntant de planxa d'acer galvanitzat, en paraments verticals amb perfils 48 mm d'amplària

**B66E0328** m2 Mampara modular,g=80mm,vidre simp. 3+3mm
Mampara modular de 80 mm de gruix, formada per simple vidre laminar de seguretat de 3+3 mm de gruix, amb sistema de suspensió sobre perfileria oculta d'alumini extrusionat i junts termoplàstics per al segellat dels vidres i del perímetre dels taulers

**B66E0431** m2 Mampara modular,g=80mm,tauler partícules aglom.fusta+melamina
Mampara modular de 80 mm de gruix, formada per doble tauler de partícules aglomerades de fusta revestit amb melamina de 16 mm de gruix, espai interior reblert de llana de roca, sòcol inferior i remat superior d'alumini, amb sistema de suspensió sobre perfileria oculta d'alumini extrusionat i junts termoplàstics per al segellat dels perímetre dels taulers

**B0F1D2A1** u Maó calat,290x140x100mm,p/revestir,categoria I,HD,UNE-EN 771-1
Maó calat, de 290x140x100 mm, per a revestir, categoria I, HD, segons la norma UNE-EN 771-1

**B0710250** t Mort.ram paleta M5,granel,(G) UNE-EN 998-2
Morter per a ram de paleta, classe M 5 (5 N/mm2), a granel, de designació (G) segons norma UNE-EN 998-2

**C1704100** h Mesc.cont.+sitja granel
Mesclador continu amb sitja per a morter preparat a granel

**BAU15A20** m2 Mòdul p/envà mòbil bidirec.1,2x3,5m,g=71mm,massa sup.=32kg/m2,ac
Mòdul per a envà mòbil bidireccional d'1,2x3,5 m de dimensions màximes i 71 mm de gruix, amb una massa superficial de 32 kg/m2, perfileria vista d'alumini anoditzat i aïllament interior de llana de roca, acabat exterior amb taulell de melamina, mecanismes de fixació i alliberament manuals, junts acústics verticals i sistema corredís amb carril superior sense guia inferior

**B0FCEE60** u Peça ceràm.p/gelosi.,140x140x60mm
Peça ceràmica per a gelosies de 140x140x60 mm

**B05A2103** kg Beurada p/ceràmica CG1 (UNE-EN 13888),color
Material per a rejuntat de rajoles ceràmiques CG1 segons norma UNE-EN 13888, de color

**B0FH3172** m2 Rajola ceràm.prems. esmalt.matrajola de valència,rectang/quadr
Rajola de ceràmica premsada esmaltada mat, rajola de valència, de forma rectangular o quadrada, de 16 a 25 peces/m2, preu alt, grup BIII (UNE-EN 14411)

**B0521200** kg Guix C6/20/2
Guix de designació C6/20/2, segons la norma UNE-EN 13279-1

**B84Z3420** m2 Estructura acer galv.oculta p/cel ras plac.1200x600mm,perf.princ
Estructura d'acer galvanitzat oculta per a cel ras de plaques de 1200x600 mm formada per perfils principals en forma de T invertida de 24 mm de base col·locats cada 0,6 m per a fixar al sostre mitjançant vareta de suspensió cada 1,2 m, amb perfils distanciadors de seguretat cada 2 m aproximadament fixats als perfils principals i perfils rigiditzadors, inclòs part proporcional de perfils de remat, suspensors i fixacions, per a suportar una càrrega de fins a 14 kg

**B842L845** m2 Placa llana de roca compac.acabat pintura blanca,cantell rebaixa
Placa de llana de roca compactada per a cel ras, acabat superficial amb pintura color blanc, amb cantell rebaixat/ranurat ( D) segons norma UNE-EN 13964, de 1200x 600 mm i de 18 a 21 mm de gruix, amb un coeficient d'absorció acústica ponderat de 0,9 a 1 segons UNE-EN ISO 11654, resistència a la humitat 95% i reacció al foc A1

**B84Z5610** m2 Entramat estruc.senzilla acer galv.p/cel ras continu pl.guix lam
Entramat d'estructura senzilla d'acer galvanitzat per a cel ras continu de plaques de guix laminat format per perfils col·locats cada 600 mm com a màxim , per a fixar al sostre mitjançant vareta de suspensió cada 1,2 m, per a suportar una càrrega de fins a 15 kg

**B84ZB0E0** m2 Entramat met.ocult,susp.barra roscada,p/cel ras
Entramat metàl.lic ocult amb suspensió autoanivelladora de barra roscada, per a cel ras i part proporcional de perfil perimetral d'alumini

**B0CC5000** m2 Placa de guix laminat g=15mm
Placa de guix laminat de 15 mm de gruix

**B0527030** kg Guix amb addit.p/agaf.perfil+plac+tacs
Guix amb additius per agafar perfils, plaques i tacs de suport

**B7CZ1400** u Tac+suport niló p/fix.mat.aïll.,g<=40mm
Tac i suport de niló per a fixar materials aïllants de 40 mm de gruix com a màxim

**B0911000** kg Adh.apl.2cares,cautxú
Adhesiu d´aplicació a dues cares de cautxú sintètic en dissolució

**B89ZPD00** kg Pintura plàstica,p/int
Pintura plàstica per a interiors

**B064300C** m3 Formigó HM-20/P/20/I,>=200kg/m3 ciment
Formigó HM-20/P/20/I de consistència plàstica, grandària màxima del granulat 20 mm, amb >= 200 kg/m3 de ciment, apte per a classe d'exposició I

**B0711020** kg Adhesiu cimentós C2 (UNE-EN 12004)
Adhesiu cimentós tipus C2 segons norma UNE-EN 12004

**B05A2203** kg Beurada p/ceràmica CG2 (UNE-EN 13888),color
Material per a rejuntat de rajoles ceràmiques CG2 segons norma UNE-EN 13888, de color

**B0FH7172** m2 Rajola gres porcell.premsat polit,rectang/quadr. 16-25 peces/m2,
Rajola de gres porcellànic premsat polit de forma rectangular o quadrada, de 16 a 25 peces/m2, preu alt, grup BIa (UNE-EN 14411)

**B9U361A0** m Sòcol rajola gres premsat esmalt.,h=10cm
Sòcol de rajola gres premsat esmaltat, de 10 cm d'alçària

**B9QH23B0** m2 Post sintètic/p.flo,comercial elev.,cl.33,1190-1800mm,180-200mm,
Post multicapa amb capa d'acabat sintètica per a parquet flotant, per a ús comercial elevat, classe 33 (UNE-EN 13329), de 1190 a 1800 mm de llargària, de 180 a 200 mm d'amplària, 7 mm de gruix, amb base de tauler de fibres d'alta densitat i unió a pressió

**B7C75300** m2 Làm.poliet.exp.n/retic.,g=3mm
Làmina de polietilè expandit no reticulat, de 3 mm de gruix

**B9JEH100** m2 Pelfut perfils alum.ensamblables ampl=25-35mm h=22mm,tèxtil,p/in
Pelfut format per perfils d'alumini ensamblables de 25 a 35 mm d'amplària i 22 mm d'alçària, amb acabat tèxtil, per a instal·lació encastat al paviment

**B9Z33531** u Sup.regul. PP p/paviment flotant h mitj.=300mm
Suport regulable de polipropilè per a paviment flotant d'alçària mitjana 300 mm

**B9M1R000** kg Resina sintèt. p/pav.continu
Resina sintètica per a paviment continu

**BASA81N2** u Porta metàl.,EI2-C 90,1bat.,80x210cm,preu alt
Porta tallafocs metàl·lica, EI2-C 90 una fulla batent per a una llum de 80x210 cm, preu alt

**BAQEA186** u Porta block bat.fus,int.,bat.,g=40mm,a=80cm,h=210cm,lacat,cares
Porta block de fulles batents de fusta per a interior, batent, de 40 mm de gruix, amb una llum de pas de 80 cm d'amplària i 210 cm d'alçària, per a un gruix de bastiment de 10 cm, com a màxim, acabat lacat, amb fulla cares llises de tauler aglomerat hidròfug xapat, galzes i tapajunts de MDF xapat, ribet de goma, ferramenta de penjar, pany de cop

**BAZG2130** u Joc manetes,llau.crom.,placa petita,preu alt
Joc de manetes, de llautó cromat, amb placa petita, de preu alt

**BB92U200** m2 Vinil autoadhesiu,diferents pictogrames
Vinil autoadhesiu amb diferents pictogrames

**BAF2FA2F** u porta alumni
Porta corredera d'apertura automàtica, de dues fulles de 110x210 cm, i 1vidres laterals fixes de 110x210 i un vidre superior fix de 255xx95 cm, i un vidre lateral fixe de 126x305cm , amb vidre lluna incolora trempada de 10 mm de gruix, llinda intermitja d'acer acabat lacat amb mecanismes i tapa d'alumini, 2 radars detectors de presència, 1 cèl·lula fotoelèctrica de seguretat i quadre de comandament de 4 posicions, maniobra d'obertura automàtica en cas d'incèndi, bastiments perimetrals i elements de remat

**BAF2FA1A** u FA1a - subministre i col·locació de balconera d'alumini acabat a
Finestra d'alumini lacat RAL igual a les fusteries existents ( color fosc), amb segell de qualitat, executada amb perfils tipus Cor-70 RPT de Cortizo o equivalents, amb ruptura de pont termic amb varilla de poliamida de 25 mm, col.locada sobre bastiment de base, inclós bastiment de base d'acer galvanitzat amb doble gafa i de 36 mm, triple junta d'estanqueitat i envidriament amb gomes epdm, cargols d'acer inoxidable i ferramenta d'accionament amb manetes i tanques de primera qualitat que asegurin l'estanquitat, amb una fulla abatible vertical, per a un buit d'obra de 100x100 cm, inclòs: bastiment, tapajuntes i perfils especials de remat desmuntables, perfil amb ranures de ventilació i drenatge de la cambra perimetral d'evacuació d'aigua. inclou vidre aillant de dues llunes incolores de 4+4 i 4+4 mm de gruix amb butiral acústic i cambrA d´aire de 16 mm, segellat de junts amb obra amb massilla de silicona neutra aplicada amb pistola, prèvia emprimació. inclou la resta d'elements necessaris per deixar el conjunt del revestiment completament col·locat i muntat en obra

**BAF2FA2A** u Finestra d'alumini lacat RAL igual a les fusteries existents (
Finestra d'alumini lacat RAL igual a les fusteries existents ( color fosc), amb segell de qualitat, executada amb perfils tipus Cor-70 RPT de Cortizo o equivalents, amb ruptura de pont termic amb varilla de poliamida de 25 mm, col.locada sobre bastiment de base, inclós bastiment de base d'acer galvanitzat amb doble gafa i de 36 mm, triple junta d'estanqueitat i envidriament amb gomes epdm, cargols d'acer inoxidable i ferramenta d'accionament amb manetes i tanques de primera qualitat que asegurin l'estanquitat, amb una fulla abatible vertical, per a un buit d'obra de 100x100 cm, inclòs: bastiment, tapajuntes i perfils especials de remat desmuntables, perfil amb ranures de ventilació i drenatge de la cambra perimetral d'evacuació d'aigua. inclou vidre aillant de dues llunes incolores de 4+4 i 4+4 mm de gruix amb butiral acústic i cambrA d´aire de 16 mm, segellat de junts amb obra amb massilla de silicona neutra aplicada amb pistola, prèvia emprimació. inclou la resta d'elements necessaris per deixar el conjunt del revestiment completament col·locat i muntat en obra

**BAF2FA3A** u Finestra d'alumini lacat RAL igual a les fusteries existents (
Finestra d'alumini lacat RAL igual a les fusteries existents ( color fosc), amb segell de qualitat, executada amb perfils tipus Cor-70 RPT de Cortizo o equivalents, amb ruptura de pont termic amb varilla de poliamida de 25 mm, col.locada sobre bastiment de base, inclós bastiment de base d'acer galvanitzat amb doble gafa i de 36 mm, triple junta d'estanqueitat i envidriament amb gomes epdm, cargols d'acer inoxidable i ferramenta d'accionament amb manetes i tanques de primera qualitat que asegurin l'estanquitat, amb una fulla abatible vertical, per a un buit d'obra de 100x365 cm, inclòs: bastiment, tapajuntes i perfils especials de remat desmuntables, perfil amb ranures de ventilació i drenatge de la cambra perimetral d'evacuació d'aigua. inclou vidre aillant de dues llunes incolores de 4+4 i 4+4 mm de gruix amb butiral acústic i cambrA d´aire de 16 mm, segellat de junts amb obra amb massilla de silicona neutra aplicada amb pistola, prèvia emprimació. inclou la resta d'elements necessaris per deixar el conjunt del revestiment completament col·locat i muntat en obra

**BAF2FA4A** u Conjunt de tancament d'alumini lacat RAL igual a les fusteries e
Conjunt de tancament d'alumini lacat RAL igual a les fusteries existents ( color fosc), amb segell de qualitat, executada amb perfils tipus Cor-70 RPT de Cortizo o equivalents, amb ruptura de pont termic amb varilla de poliamida de 25 mm, col.locada sobre bastiment de base, inclós bastiment de base d'acer galvanitzat amb doble gafa i de 36 mm, triple junta d'estanqueitat i envidriament amb gomes epdm, cargols d'acer inoxidable i ferramenta d'accionament amb manetes i tanques de primera qualitat que asegurin l'estanquitat, amb dues fulles practicables laterals de 1,22x3,05m, amb tanca antipànic i un element central fixe, a 90º, de 3,48x3,05m inclòs: bastiment, tapajuntes i perfils especials de remat desmuntables, perfil amb ranures de ventilació i drenatge de la cambra perimetral d'evacuació d'aigua. inclou vidre aillant de dues llunes incolores de 4+4 i 4+4 mm de gruix amb butiral acústic i cambrA d´aire de 16 mm, segellat de junts amb obra amb massilla de silicona neutra aplicada amb pistola, prèvia emprimació. inclou la resta d'elements necessaris per deixar el conjunt del revestiment completament col·locat i muntat en obra

**BAF2FA6A** u Finestra d'alumini lacat RAL igual a les fusteries existents (
Finestra d'alumini lacat RAL igual a les fusteries existents ( color fosc), amb segell de qualitat, executada amb perfils tipus Cor-70 RPT de Cortizo o equivalents, amb ruptura de pont termic amb varilla de poliamida de 25 mm, col.locada sobre bastiment de base, inclós bastiment de base d'acer galvanitzat amb doble gafa i de 36 mm, triple junta d'estanqueitat i envidriament amb gomes epdm, cargols d'acer inoxidable i ferramenta d'accionament amb manetes i tanques de primera qualitat que asegurin l'estanquitat, amb tres fulls batents de 60x415cm i dos fulls fixes de 86x415cm. per a un buit d'obra de 380x415 cm, inclòs: bastiment, tapajuntes i perfils especials de remat desmuntables, perfil amb ranures de ventilació i drenatge de la cambra perimetral d'evacuació d'aigua. inclou vidre aillant de dues llunes incolores de 4+4 i 4+4 mm de gruix amb butiral acústic i cambra d´aire de 16 mm als elements fixes i vidre aïilant de dues llunes de 4+4 amb butiral transparent a l'interior i 4+4 amb tractament de protecció solar tipus SGG COOL-LITE ST de Saint Gobain o similar equivalent a al cara exterior i cambra d'arie de 16 mm. segellat de junts amb obra amb massilla de silicona neutra aplicada amb pistola, prèvia emprimació. inclou la resta d'elements necessaris per deixar el conjunt del revestiment completament col·locat i muntat en obra

**BAF22A7A** u Finestra d'alumini lacat RAL igual a les fusteries existents (
Finestra d'alumini lacat RAL igual a les fusteries existents ( color fosc), amb segell de qualitat, executada amb perfils tipus Cor-70 RPT de Cortizo o equivalents, amb ruptura de pont termic amb varilla de poliamida de 25 mm, col.locada sobre bastiment de base, inclós bastiment de base d'acer galvanitzat amb doble gafa i de 36 mm, triple junta d'estanqueitat i envidriament amb gomes epdm, cargols d'acer inoxidable i ferramenta d'accionament amb manetes i tanques de primera qualitat que asegurin l'estanquitat, amb tres fulls batents de 50x415cm i dos fulls fixes de 86x415cm. per a un buit d'obra de 330x415 cm, inclòs: bastiment, tapajuntes i perfils especials de remat desmuntables, perfil amb ranures de ventilació i drenatge de la cambra perimetral d'evacuació d'aigua. inclou vidre aillant de dues llunes incolores de 4+4 i 4+4 mm de gruix amb butiral acústic i cambra d´aire de 16 mm als elements fixes i vidre aïilant de dues llunes de 4+4 amb butiral transparent a l'interior i 4+4 amb tractament de protecció solar tipus SGG COOL-LITE ST de Saint Gobain o similar equivalent a al cara exterior i cambra d'arie de 16 mm. segellat de junts amb obra amb massilla de silicona neutra aplicada amb pistola, prèvia emprimació. inclou la resta d'elements necessaris per deixar el conjunt del revestiment completament col·locat i muntat en obra

**BAF2FA8A** u Finestra d'alumini lacat RAL igual a les fusteries existents (
Finestra d'alumini lacat RAL igual a les fusteries existents ( color fosc), amb segell de qualitat, executada amb perfils tipus Cor-70 RPT de Cortizo o equivalents, amb ruptura de pont termic amb varilla de poliamida de 25 mm, col.locada sobre bastiment de base, inclós bastiment de base d'acer galvanitzat amb doble gafa i de 36 mm, triple junta d'estanqueitat i envidriament amb gomes epdm, cargols d'acer inoxidable i ferramenta d'accionament amb manetes i tanques de primera qualitat que asegurin l'estanquitat, amb tres fulls batents de 45x415cm i dos fulls fixes de 86x415cm. per a un buit d'obra de 315x415 cm, inclòs: bastiment, tapajuntes i perfils especials de remat desmuntables, perfil amb ranures de ventilació i drenatge de la cambra perimetral d'evacuació d'aigua. inclou vidre aillant de dues llunes incolores de 4+4 i 4+4 mm de gruix amb butiral acústic i cambra d´aire de 16 mm als elements fixes i vidre aïilant de dues llunes de 4+4 amb butiral transparent a l'interior i 4+4 amb tractament de protecció solar tipus SGG COOL-LITE ST de Saint Gobain o similar equivalent a al cara exterior i cambra d'arie de 16 mm. segellat de junts amb obra amb massilla de silicona neutra aplicada amb pistola, prèvia emprimació. inclou la resta d'elements necessaris per deixar el conjunt del revestiment completament col·locat i muntat en obra

**BAF2FA9A** u Fa9
Finestra d'alumini lacat RAL igual a les fusteries existents ( color fosc), amb segell de qualitat, executada amb perfils tipus Cor-70 RPT de Cortizo o equivalents, amb ruptura de pont termic amb varilla de poliamida de 25 mm, col.locada sobre bastiment de base, inclós bastiment de base d'acer galvanitzat amb doble gafa i de 36 mm, triple junta d'estanqueitat i envidriament amb gomes epdm, cargols d'acer inoxidable i ferramenta d'accionament amb manetes i tanques de primera qualitat que asegurin l'estanquitat, amb una porta de planxa d'acer de seguretat, amb pany i ferratges de seguretat de 90x210cm, full superior fixe de 90x205 i un fulls fixes de 86x415cm. per a un buit d'obra de 200x415 cm, inclòs: bastiment, tapajuntes i perfils especials de remat desmuntables, perfil amb ranures de ventilació i drenatge de la cambra perimetral d'evacuació d'aigua. inclou vidre aillant de dues llunes incolores de 4+4 i 4+4 mm de gruix amb butiral acústic i cambra d´aire de 16 mm als elements fixes i vidre aïilant de dues llunes de 4+4 amb butiral transparent a l'interior i 4+4 amb tractament de protecció solar tipus SGG COOL-LITE ST de Saint Gobain o similar equivalent a al cara exterior i cambra d'arie de 16 mm. segellat de junts amb obra amb massilla de silicona neutra aplicada amb pistola, prèvia emprimació. inclou la resta d'elements necessaris per deixar el conjunt del revestiment completament col·locat i muntat en obra incloent les ajudes de paleta necessàries. tot segons plànols de fusteria i detalls.

**BAF2FAF9** m2 Xapa acer 3mm lacada color ral
Planxa d'acer de 3 mm de gruix lacada color ral

**BRJK75.aa** ut Material de punt alimentació a Fan Coil, Climatitzador Compacte,
Material de punt d'alimentació a Fan Coil, Climatitzador Compacte, Ventilador incloent conductor de coure 07Z1-K, tub de PVC flexible/rígid classe M1, conductor de coure RZ1-K 0,6/1kV i safata de reixa de varetes d'acer zincat bicromatat

**BRJK75.ab** ut Material de punt alimentació a Comporta Tallafocs, amb conductor
Material de punt d'alimentació a Comporta Tallafocs incloent conductor de coure 07Z1-K, tub de PVC flexible/rígid classe M1, conductor de coure RZ1-K 0,6/1kV i safata de reixa de varetes d'acer zincat bicromatat

**BG1AU005** u Armari metàl.p/quadres com.,línia p/aparells capçelera,250mòduls
Armari metàl.lic per a quadres de comandament i protecció, amb línia per a aparells de capçalera i 250 mòduls mes

**BG426B9H** u Interruptor dif.cl.A superimmun.,gam.terc.,I=16A,bipol.(2P),0,03
Interruptor diferencial de la classe A superimmunitzat, gamma terciari, de 16 A d'intensitat nominal, bipolar (2P), de 0,03 A de sensibilitat, de desconnexió fixe selectiu, amb botó de test incorporat i indicador mecànic de defecte, construït segons les especificacions de la norma UNE-EN 61008-1, de 2 mòduls DIN de 18 mm d'amplària, per a muntar en perfil DIN

**BG426BJK** u Interruptor dif.cl.A superimmun.,gam.terc.,I=40A,tetrapol.(4P),0
Interruptor diferencial de la classe A superimmunitzat, gamma terciari, de 40 A d'intensitat nominal, tetrapolar (4P), de 0,03 A de sensibilitat, de desconnexió fixe selectiu, amb botó de test incorporat i indicador mecànic de defecte, construït segons les especificacions de la norma UNE-EN 61008-1, de 4 mòduls DIN de 18 mm d'amplària, per a muntar en perfil DIN

**BG426BJH** u Interruptor dif.cl.A superimmun.,gam.terc.,I=40A,tetrapol.(4P),0
Interruptor diferencial de la classe A superimmunitzat, gamma terciari, de 40 A d'intensitat nominal, tetrapolar (4P), de 0,03 A de sensibilitat, de desconnexió fixe selectiu, amb botó de test incorporat i indicador mecànic de defecte, construït segons les especificacions de la norma UNE-EN 61008-1, de 4 mòduls DIN de 18 mm d'amplària, per a muntar en perfil DIN

**BG426BJD** u Interruptor dif.cl.A superimmun.,gam.terc.,I=40A,tetrapol.(4P),0
Interruptor diferencial de la classe A superimmunitzat, gamma terciari, de 40 A d'intensitat nominal, tetrapolar (4P), de 0,003 A de sensibilitat, de desconnexió fixe selectiu, amb botó de test incorporat i indicador mecànic de defecte, construït segons les especificacions de la norma UNE-EN 61008-1, de 4 mòduls DIN de 18 mm d'amplària, per a muntar en perfil DIN

**BG31E200** m Conductor de Cu UNE RZ1-K (AS) 0,6/1 kV baixa emissivitat fums 3
Conductor de coure de designació UNE RZ1-K (AS) 0,6/1 kV, amb baixa emissivitat fums, unipolar de secció 1x1,5 mm2

**BG31E300** m Conductor de Cu UNE RZ1-K (AS) 0,6/1 kV baixa emissivitat fums 3
Conductor de coure de designació UNE RZ1-K (AS) 0,6/1 kV, amb baixa emissivitat fums, unipolar de secció 1x2,5 mm2

**BG31E500** m Conductor de Cu UNE RZ1-K (AS) 0,6/1 kV baixa emissivitat fums 5
Conductor de coure de designació UNE RZ1-K (AS) 0,6/1 kV, amb baixa emissivitat fums, unipolar de secció 1x6 mm2

**BG31E700** m Conductor de Cu UNE RZ1-K (AS) 0,6/1 kV baixa emissivitat fums 1
Conductor de coure de designació UNE RZ1-K (AS) 0,6/1 kV, amb baixa emissivitat fums, unipolar de secció 1x16 mm2

**BQFAE.ac** m Conductor de coure nu recuit de 35 mm² per a posada a terra de s
Conductor de coure nu recuit de 35 mm² de secció, resistència elèctrica a 20°C no superior a 0,524 Ohm/km, per a posada a terra de safata metàl·lica.

**BRJM55.ab** ut Material de punt d'alimentació a rack amb conductor Cu 07Z1-K i
Material de punt d'alimentació a rack incloent conductor de coure 07Z1-K i tub de PVC rígid classe M1

**BRJM55.ad** ut Material de punt d'alimentació a central de seguretat amb conduc
Material de punt d'alimentació a central de seguretat incloent conductor de coure 07Z1-K i tub de PVC rígid classe M1

**B0310020** t Sorra p/morters
Sorra de pedrera per a morters

**B03E1440** m3 Argila exp. 3-8mm,350kg/m3,sacs
Argila expandida de granulometria 3 a 8 mm i densitat 350 kg/m3, en sacs

**B0512401** t Ciment pòrtland+fill.calc. CEM II/B-L 32,5R,sacs
Ciment pòrtland amb filler calcari CEM II/B-L 32,5 R segons UNE-EN 197-1, en sacs

**B0521100** kg Guix B1/20/2
Guix de designació B1/20/2, segons la norma UNE-EN 13279-1

**B0532310** kg Calç aèria CL 90,sacs
Calç aèria CL 90, en sacs

**B44Z5A2A** kg Acer S275JR,peça simp.,p/ref.elem.encast.recolz.rig.,perf.lam.L,
Acer S275JR segons UNE-EN 10025-2, format per peça simple, per a reforç d'elements d'encastament, recolzament i rigiditzadors, en perfils laminats en calent sèrie L, LD, T, rodó, quadrat, rectangular i planxa, treballat al taller per a col·locar amb soldadura i amb una capa d'imprimació antioxidant

**B66E33M6** m2 Mòdul porta MDF acab.melamina 1fulla bat.,g=40mm,82,5x210cm,+fer
Mòdul de porta de MDF acabat amb melamina d'una fulla batent de 40 mm de gruix i 82,5x210 cm de llum de pas, inclosa la ferramenta, per a mampara modular amb perfils d'alumini

**C1705600** h Formigonera 165l
Formigonera de 165 l

**C200P000** h Equip+elem.aux.p/soldadura elèctrica
Equip i elements auxiliars per a soldadura elèctrica
